# 440/450_LV_Weeze, Digitalisierung Marienwasserschule
Leistungsbeschreibung (GAEB DA XML 3.2, DA81)
Projekt: 1670-450
Währung: EUR
Auftraggeber: Gemeinde Weeze
Der Bürgermeister der Geimende Weeze
Cyriakusplatz 13 - 14
47652 Weeze
Ausführungsort: Infrastrukturanfoderung Netzwerktechnik  Grundschule Marienwasser
Erstellt mit: BUILDUP, BUILDUP v26.3.0.0, 28.02.2023

## 000 440/450_LV_Weeze, Digitalisierung Marienwasserschule
Datum: 30.12.2021

*Hinweis: ALLGEMEINE VORBEMERKUNGEN*
ALLGEMEINE VORBEMERKUNGEN

Maßnahme:
Ertüchtigung im Zuge der Digitalisierung der Marienwasser Grundschule, in Weeze

Standort:
Magdeburgerstraße 7-15, 47652 Weeze

Gewerk:  Starkstromanlagen und Fernmelde- u. Informationstechnische Anlagen

Bauherr:
Gemeinde Weeze, der Bürgermeister

Grobtermine / Meilensteine
Baubeginn: 12.06.2023
Fertigstellung: 11.08.2023
weitere Meilensteine : Fertigstellung Technische Einrichtung bis zum, 24.07.2023

Dem Leistungsverzeichnis begefügten Unterlagen:
- Grundriss Erdgeschoss Allg. Installation
- Aufbau-und Belegungslisten Datenverteiler
- Stromkreisliste zur Erweiterung der UV 1

1.0 Allgemeine Regelungen der Bauarbeiten
Vor Beginn der Kalkulation sind die Vorbemerkungen dieses Leistungsverzeichnisses aufmerksam zu lesen, da ohne Kenntnis dieser Vorbemerkungen eine ordnungsgemäße Kalkulation der Einheitspreise nicht möglich ist.

1.1 Angaben zur Baustelle

1.1.1 Lage der Baustelle, Umgebungsbedingungen, Zufahrtsmöglichkeiten und Beschaffenheit der Zufahrt sowie etwaige Einschränkungen bei ihrer Benutzung
Die Gemeinde Weeze unterhält die Marienwasser Grundschule, Magdeburgerstraße 7-15, 47652 Weeze.
Die Maßnahme betrifft den Gebäudekomplex, sowie den Anbau des offenen Ganztages, beide Gebäude sind wesendlicher Teil des Schulgeländes.

Der Schulbetrieb der Grundschule muss während der gesamten Bauphase weiter Aufrecht erhalten werden. Deshalb beschränken sich die Arbeiten auf die Schulfreien Tage. ( Oster, Sommerferien)
Einschränkungen, welche den Schulbetrieb einschränken sind nicht hinnehmbar und werden nicht geduldet!!

1.1.2 Besondere Belastungen aus Immissionen sowie besondere klimatische oder betriebliche Bedingungen
Betriebliche Bedingungen:
Lärmintensive Arbeiten im Baustellenbereich sind auf das minimalste zu reduzieren. Sollte es dennoch zu Arbeiten ausserhalb der Schulfreientage kommen. Sind diese vorher mit der Bauleitung abzustimmen. Es gilt ebefalls weiterhin, Schulbetrieb darf keinesfalls gestört werden.

1.1.3 Art und Lage der baulichen Anlagen
Die Baustelle befindet sich im westlichen Teil von Weeze. der Schulkomplex gliedert sich in
zwei Gebäude, der ursprunglichen Grundschule, sowie dem 2016 Fertiggestellten Neubau
zum offenen Ganztag.

Bei dem Gebäude der Ursprungs Grundschule handelt es sich um einen eingeschossigen Massivbaukörper mit einer Holz-Flachdachkonstruktion.
Die Bruttogrundfläche der Grundschule beträgt ca. 2300 m², Die Attikahöhe beträgt ca. 3,8 m

Bei dem Gebäude des offenen Ganztages, handelt es sich um einen eingeschossigen Massivbaukörper, mit einem Hol- Pultdachkonstruktion.
Die Bruttogeschossfläche des ebäudes beträgt ca. 630 m², Der Eingangsbereich weisst die
Attika eine Höhe von ca. 6,1 m und im hinteren Bereich  von ca. 3,1 m.

1.1.4 Verkehrsverhältnisse auf der Baustelle
Die Baustelle befindet sich im einem Wohngebiet . Be- und Entladen von Fahrzeugen haben im Einklang mit dem Schulbetrieb zu erfolgen. Extreme Lärmbelästigungen bzw. anderweitige Störungen sind möglichst zu vermeiden. Parkplätze stehen im Umkreis von 50m zur Verfügung.

1.1.5 Freizuhaltende Flächen
Feuerwehraufstellflächen, Busparkplatz und zugehörige Fahrwege, sowie Schulhöfe

1.1.6 Art, Lage, Maße und Nutzbarkeit von Transporteinrichtungen und Transportwege
Die Materiallagerung und der Transport zum Einsatzort haben am Tag der Anlieferung zu erfolgen.

1.1.7 Lage, Art, Anschlusswert und Bedingungen für das Überlassen von Anschlüssen für Wasser, Energie und Abwasser
Baustrom und Bauwasser werden durch den AG bereitgestellt. Die Nutzung hat nur über die hierfür bereitgestellten Einrichtungen zu erfolgen.

Alle für die eigene Baustellenver- und -entsorgung erforderlichen Maßnahmen innerhalb des Baugeländes mit den zugehörigen erforderlichen Leitungen sind vom Auftragnehmer selbst zu beschaffen.Ferner ist die entsprechende Ausleuchtung sowie Strom- und Wasserzufuhr an den jeweiligen Arbeitsplätzen Nebenleistung des Auftragnehmers.

1.1.8 Lage und Ausmaß der dem Auftragnehmer für die Ausführung seiner Leistung zur Benutzung oder Mitbenutzung überlassenen Flächen und Räumen
Die notwendigen Aufenthaltsunterkünfte und Materialcontainer werden nicht vom Bauherrn zur Verfügung gestellt. Räume im Baukörper stehen ggf. nach Absprache mit der Bauleitung im begrenzten Maß zur Verfügung. Die Nutzung erfolgt ggf. gemeinsam mit anderen Gewerken. Eigenmächtige Inanspruchnahme von Räumen ist untersagt. Aufenthaltsräume im Baukörper werden nicht gestattet.
Es ist zu berücksichtigen, dass Lagerräume im Baukörper Teil des Baubereiches sind und von anderen Gewerken betreten und fertiggestellt werden müssen. Anlieferungen haben in derart zu erfolgen, dass gelieferters Materieal im Baubereich gelagert und innerhalb kürzestetes Zeit (24h) verbaut werden kann. Lagerflächen stehen nicht zur Verfügung. Auf Anweisung der Bauleitung sind diese Lagerflächen zu räumen. Zeitlich begrenzt werden Ausweichräume zugewiesen, später können die Lagerräume wieder genutzt werden. Diese Umzüge sind bis zu 2 mal vorzunehmen und in die Einheitspreise einzukalkulieren eine separate Vergütung erfolgt nicht.
Der Zugang zu den Lagerräumen muss der Bauleitung ständig ermöglicht werden!
Die Plätze für die Aufstellung von Containern usw. sowie die Lagerung von Baustoffen und Geräten werden von der Bauleitung angewiesen.
Der AN hat einen Baustelleneinrichtungsplan innerhalb von 12 Werktagen nach der Bauvorbesprechung und auf Grundlage der vorgegebenen Rahmenbedingungen zur Abstimmung dem AG vorzulegen.
Unterkünfte, wie Schlafräume und Aufenthaltsräume für die Beschäftigten in der Freizeit dürfen auf der Baustelle bzw. auf dem Gelände des Bauherrn nicht eingerichtet werden.
Toiletten werden im Baustellenbereich durch den AG zur Verfügung gestellt. Es darf ausschließlich nur die zugewiesene Sanitär- und Toilettenanlage benutzt werden.Es ist strengstens untersagt sonstige Toiletten oder Nassräume im Gebäude zu benutzen.

1.1.9 Arbeiten anderer Unternehmer auf der Baustelle
Die Reihenfolge der Arbeiten bestimmt der Auftraggeber. Abstimmungen mit anderen Ausführenden, die im Zuge der Gesamtbaumaßnahme erforderlich werden, sind ggf. im Beisein der Bauüberwachung abzuhalten.

1.1.10 Verbrauchskosten für Baustrom, Bauwasser, Bauwesenversicherung werden umgelegt und von den eingehenden Rechnungen einbehalten.
- Baustrom : Nach Vorgaben Bauherr (Alle außer Abbruch, Erdarbeiten und Rohbau)
- Bauwasser: Nach Vorgaben Bauherr (Alle außer Abbruch, Erdarbeiten und Rohbau)
- Bauwesenversicherrung: Nach Vorgaben Bauherr
- Baureinigung: Nach Vorgaben Bauherr
zusätzlich Bauschuttentsorgung auf Anordnung der Bauleitung
Umlageschlüssel gemäß den "besonderen Vertragsbedingungen". Der Abzug erfolgt bei jeder Abschlagszahlung.

1.2 Angaben zur Ausführung

Der AG plant die Digitalisierung der Grundschule mit ergänzenden baulichen Sanierungsmaß-nahmen. Hierzu gehören unter anderem
- Die Demontage vorhandener Datenverteiler mit der dazu gehörigen angeschlossenen
  Anschlüssen inklusive Leitungen
- Die Ummontage vorhander Datenverteiler bzw. die Ummontage vorhandener Anschlüsse
  in einen weiteren Datenverteiler.
- Die Ertüchtigung und Ergänzug des passiven Netzwerkes, die Installation/Montage von  bauseitig gestellten WLAN-Access Points mit den dazugehörigen daten- und versorgungstechnischen Zuleitungen und Anschlüssen
- Die Überarbeitung bzw. Ertütigung der Bestands- Elektroverteilungen
- diverse Elektro- und Netzwerkinstallationsarbeiten insbesondere Anpassungen an den Bestand Der Brandschutz ist in angemessener Art und Weise zu berücksichtigen.

1.2.1 Vorgesehene Arbeitsabschnitte, Arbeitsunterbrechungen und -beschränkungen
Grundsätzlich gilt die 6-Tage-Woche als Arbeitszeit, d. h., die Baustelle ist bei kontinuierlich auszuführenden Arbeiten auch an diesen Tagen zu besetzen.
Die Regelarbeitszeit ist von 7:00 bis 18:00 Uhr festgesetzt. Arbeitseinsätze über diese Zeiten hinaus sind gesondert abzustimmen bzw. durch die Bauleitung zu genehmigen.
Das Vorholen von Arbeitsstunden, um eine 4-Tage-Woche zu erreichen, sind gesondert abzustimmen bzw. durch die Bauleitung zu genehmigen.
Die Arbeiten können nicht immer zusammenhängend ausgeführt werden. Unterbrechungen entsprechend dem Baufortschritt müssen einkalkuliert werden. Hierfür erfolgt keine gesonderte Vergütung.
Die Leistungen sind in zeitlicher Reihenfolge so zu erbringen, dass die Arbeitsabläufe der Vorarbeiten und Nachfolgearbeiten nicht behindert oder gestört werden. Die Reihenfolge der Arbeiten bestimmt der Auftraggeber.
Abstimmungen mit anderen Ausführenden, die im Zuge der Gesamtbaumaßnahme erforderlich werden, sind im Beisein der Bauführung abzuhalten.

Die Sanierung soll in einem Zuge erfolgen.
Die Schule wird lediglich in den Schulferien saniert. Dies ist vom AN
zeitlich in seiner Kalkulation zu berücksichtigen. Des Weiteren ist die Verwaltung (Sekrtariat)
während der Ferienzeiten besetzt. Deshalb sind Lärm intensive Arbeiten im Vorfeld
mit der Bauleitung abzustimmen. Lärm intesive Arbeiten sind trotz Abstimung auf ein minimum zu reduzieren.

1.2.2 Besondere Erschwernisse während der Ausführung
Keine Bekannt.

1.2.3 Besondere Anforderungen für Arbeiten in kontaminierten Bereichen, ggf. besondere Anordnungen des Sicherheits- und Gesundheitskoordinator
Bei den Montagearbeiten auf der Baustelle sind die einschlägigen Unfallverhütungsvorschriften und Vorgaben des Arbeitsschutzes zu beachten. Des Weiteren sind die hygienerechtlichen Anforderungen und Abstandregeln im Baubetrieb zu beachten in der jeweils aktuellen Fassung.
Die Mitarbeiter sind nachweislich zu belehren und in die Besonderheiten der Baustelle einzuweisen. Den Hinweisen des SIGEKO bzw. der Bauleitung ist Folge zu leisten.

1.2.4 Besondere Anforderungen an die Baustelleneinrichtung und Entsorgungseinrichtungen
Keine - Gemäß durch den AG bzw. der Bauleitung festzustellende Baustellenlogistik.

1.2.5 Besondere Anforderungen an das Auf- und Abbauen sowie Vorhalten von Gerüsten
Fassadengerüste werden durch den Bauherrn gestellt.
Die Stellung der Arbeits- u.Schutzgerüste sind für den gesamten Bauverlauf einschließlich mehrmaligen An- und Abtranspot zu kalkulieren. Sollte der AN das Fassadengerüst nicht nutzen, muss er eigenverantwortlich entsprechende Arbeitsmittel beistellen.

1.2.6 Mitbenutzung fremder Gerüste, Hebezeuge, Aufzüge, Aufenthalts- und Lagerräume, Einrichtungen und dergleichen
Für das Liefern und Einbringen aller Anlagenteile, falls nicht separat ausgeschrieben, sind die notwendigen Hebezeuge und Transportmittel innerhalb und außerhalb des Gebäudes einzukalkulieren.
Fassadengerüste sind sofern im LV nicht anders beschrieben bauseits vorhanden!

1.2.7 Besondere Anforderungen an Art, Güte und Umweltverträglichkeit der Stoffe und Bauteile
Es sind keine Einschränkungen außer den gesetzlichen bekannt.

1.2.8 Art und Umfang der vom Auftraggeber verlangten Eignungs- und Gütenachweise
Wenn bestimmte Eignungsnachweise vorgesehen sind, sind diese im Leistungsverzeichnis beschrieben.

1.2.9 CE-Kennzeichnung
Entsprechend den gesetzlichen und normativen Vorschriften erforderlich!

1.3 Sonstiges zum Leistungsumfang

1.3.1 Bauschild
Eigenwerbung ist nur mit Zustimmung des Bauherren gestattet!

1.3.2 Bautagesberichte / Baubesprechungen
Für den Zeitraum der Baumaßnahme (Vertragszeitraum) sind Bautagesberichte zu führen mit folgenden Mindestangaben:
Firmenangabe, laufende Nummerierung, Bauteil/Geschoss, Monteure mit namentlicher Nennung, Datum, Uhrzeit, genaue Beschreibung der ausgeführten Tätigkeit, Unterschrift des Bauleiters. Einsatz von Subunternehmer Zeiten ohne Baustellenpräsenz sind ebenfalls zu dokumentieren.
Während der Bauzeit finden mindestens 1 x wöchentlich Baubesprechungen statt. Hieran ist teilzunehmen. Die Informationspflicht obliegt dem AN eigenverantwortlich!

1.3.3 Reinigung der Baustelle
Die Baustelle ist im Tätigkeitsbereich arbeitstäglich mindestens besenrein zu säubern. Arbeitstäglich sind zur Vermeidung von Brandlasten Verpackungsmaterialien und Müll fachgerecht zu entsorgen und aus dem Gefahrenbereich zu schaffen. Verkehrswege sind mindestens 1x wöchentlich zu reinigen. Der Bauschutt ist in einen vom Auftragnehmer zu stellenden Container zu laden. Verpackungsmüll, reiner und unreiner Bauschutt u. Sonstige Materielaen sind zu trennen.
Sollte sich der Auftragnehmer nicht an den wöchentlichen Reinigungsarbeiten beteiligen, wird der Auftraggeber den entstandenen Mehraufwand dem Auftragnehmer in Rechnung stellen bzw. von der Schlussrechnung einbehalten.

1.3.4 Datenaustausch
Planunterlagen soweit notwendig für die Ausführung der Arbeiten werden dem AN nach der Auftragserteilung digital übergeben.
Weitere Ausführungspläne sind durch den AN eigenverantwortlich zu vervielfältigen.
Darüber hinaus erfolgt der gesamte Datenaustausch zwischen AN, AG und allen weiteren Beteiligten ausschließlich digital.
Alle Beteiligten werden über neue Stände per E-Mail benachrichtigt.
Alle Unterlagen sind fortlaufend zu aktualisieren.
Die Kommunikation in Wort und Schrift erfolgt in deutscher Sprache.

*Hinweis: ALLGEMEINE TECHNISCHE VERTRAGSBDINGUNGEN*
ALLGEMEINE TECHNISCHE VERTRAGSBDINGUNGEN

DIN 18299  Allgemeine Regelungen für Bauarbeiten jeder
Art

ANGABEN ZUR BAUSTELLE

Siehe auch "Allgemeine Vorbemerkungen" zum Leistungsverzeichnis".

Der AN erklärt mit Angebotsabgabe, dass er sich durch Baubesichtigung und Planeinsicht über Art und Umfang seiner Leistungen vertraut gemacht hat.

ANGABEN ZUR AUSFÜHRUNG

Siehe auch "Allgemeine Vorbemerkungen" zum Leistungsverzeichnis".

Sofern einzelne Teile der Baustelleneinrichtung des Auftragnehmers nicht als Leistungspositionen aufgeführt sind, werden sie nach VOB Teil C DIN 18299 (Allgemeine Regelungen für Bauarbeiten jeder Art) zu Nebenleistungen, und sind in die Einheitspreise mit einzurechnen.

Rechtzeitig vor Ausführung der Baustelleneinrichtung ist dem AG und insbesondere mit dem SiGeKo ein endgültiger Baustelleneinrichtungsplan zur Prüfung undFreigabe vorzulegen.

Durch den AN sind rechtzeitig ggf. erforderliche Abstimmungen mit dem Staatlichen Amt für Arbeitsschutz, den Berufsgenossenschaften und der Feuerwehr durchzuführen.

NEBENLEISTUNGEN

Mit den Einheitspreisen abgegolten sind nachfolgend aufgelistete Punkte. Sofern sie nicht mit denLeistungspositionen abgefragt sind, sind diese Punkte mit in die Einheitspreise einzukalkulieren und werden nicht besonders vergütet.

Sämtliche in den ZTV Baustelleneinrichtung unter "Ausführung zur Ausführung" aufgelisteten Punkte.

Die Baustelle und die Baustelleneinrichtung des AN muss ständig einbruchsicher im Sinne der Sachversicherer abgeschlossen werden. Der AN ist allein für den Schutz der Baustelle und der eigenen Baustelleneinrichtung gegen unbefugtes Betreten verantwortlich.

Die in Zusammenhang mit der Baustelleneinrichtung und dem Baubetrieb erforderlichen behördlichen Genehmigungen hat der Auftragnehmer eigenverantwortlich und ohne Anspruch auf Gebührenerstattung einzuholen.

Der AN hat eigenverantwortlich die Anmietung öffentlicher Fläche mit in die Baustelleinrichtung /Lagerflächen / Gerüste, einschl. Gebühren, einzukalkulieren. Der AG kann dem AN keine Flächen zur Verfügung stellen.

Der AN hat eigenverantwortlich die Anmietung von KFZ-Stellplätze einschl. Gebühren einzukalkulieren.

Die Gelände- und Verkehrsflächen auf denen sich die Baustelleneinrichtungen befand sind dem Urzustand wiederherzustellen.

Die im Zusammenhang mit den übernommenen Arbeiten stehenden Aufräumungsarbeiten während der Bauzeit sowie die Reinigung der Baustelle nach Fertigstellung sind in die Einheitspreise einzukalkulieren.

Beschädigungen am öffentlichen Straßenbelag und am Bürgersteig sind vom AN nach den Vorgaben des jeweiligen Straßenbaulastträgers (Beweissicherung) auf seine Kosten zu erneuern.

Trassen für die Verlegung von Ver- und Entsorgungsleitungen sind freizuhalten.

Der AN übernimmt für seine Leistung die Aufgaben der Fachbauleitung. Die Benennung des Bauleiters entspricht der Bestellung eines Fachbauleiters im Sinne der BauO NRW. Eine Fachbauleitererklärung ist gesondert mit Baubeginn abzugeben

Dem AG ist bei Auftragserteilung in einem versiegelten Umschlag die Urkalkulation zu hinterlegen. Diese wird bei besonderer Erfordernis unter Anwesenheit des AN gemeinsam geöffnet und eingesehen.

*Hinweis: ZUSÄTZLICHE TECHNISCHE VERTRAGSBEDINGUNGEN*
2. ZUSÄTZLICHE TECHNISCHE VERTRAGSBEDINGUNGEN

Elektro- und nachrichtentechnische Anlage

2.1  Geltungsbereich und Ausführungsgrundlage

Der sachliche Geltungsbereich ergibt sich aus ATV/DIN 18382 - Nieder- und Mittelspannungsanlagen mit Nennspannungen bis 36 kV.

Ergänzend sind zu berücksichtigen:

DIN 18384  -  Blitzschutzanlagen
DIN 18386  -  Gebäudeautomation

Die technische Ausführung ergibt sich aus den genannten wie aus den im Folgenden aufgeführten Regelwerken.

Ergänzend zu den in VOB, Teil C aufgeführten Normen gelten:

DIN 18014  -  Fundamenterder
DIN 18015 -1  -  Elektrische Anlagen in Wohngebäuden - Teil 1: Planungsgrundlagen
DIN 18015-2  -  Elektrische Anlagen in Wohngebäuden - Teil 2: Art und Umfang der Mindestausstattung
DIN 18015-3  -  Elektrische Anlagen in Wohngebäuden - Teil 3: Leitungsführung und Anordnung der Betriebsmittel
DIN EN 60669  -  Schalter für Haushalt und ähnliche ortsfeste elektrische Installationen (Normenreihe)
DIN EN 61082  -  Dokumente der Elektrotechnik (Normenreihe)
DIN EN 61386-1  -  Elektroinstallationsrohrsysteme für elektrische Energie und für Informationen - Teil 1: Allgemeine Anforderungen

DIN-Vorschriften bzw. Sonderzulassungen der eingebauten Kabel, Schalter, Verteilungen, Sicherungen, Geräte, Hilfsvorrichtungen und Leuchten
DIN-Vorschriften über Beschilderungen und Schaltungsunterlagen

Weitere Ausführungsgrundlagen sind u.a.:

-  DIN 18032 (alle Teile) „Sporthallen – Hallen und Räume für Sport und Mehrzwecknutzung“
-  Anschlussvorschriften des Energieversorgungsunternehmens
-  VDE-Vorschriften
-  Vorschriften des jeweiligen Versorgungsnetzbetreiber (Strom) und  Verbindungsnetzbetreibern (Telekommunikation)
-  Entscheidungen und Festlegungen der DKE (Deutsche Elektronische Kommission im DIN)

Für einzubauende Aggregate, Steuer-, Mess- und Regeleinrichtungen u. dgl. gelten die jeweils zutreffenden DIN-Vorschriften.

Darüber hinaus zu beachtende Technische Regeln:
VdS-Richtlinien der VdS Schadenverhütung GmbH des Gesamtverbandes der Deutschen Versicherungswirtschaft (GDV):

VdS 2005  -  Leuchten
VdS 2007  -  Anlagen der Informationstechnologie (IT-Anlagen)
VdS 2015  -  Elektrische Geräte und Einrichtungen
VdS 2021  -  Brandschutz bei Bauarbeiten; Merkblatt zur Schadenverhütung
VdS 2023  -  Elektrische Anlagen in baulichen Anlagen mit vorwiegend brennbaren Baustoffen
VdS 2024  -  Errichtung elektrischer Anlagen in Möbeln und ähnlichen Einrichtungsgegenständen
VdS 2025  -  Kabel- und Leitungsanlagen, Richtlinien
VdS 2046  -  Elektrische Anlagen bis 1000 V, Sicherheitsvorschriften
VdS 2067  -  Elektrische Anlagen in der Landwirtschaft
VdS 2097  -  Baulicher Brandschutz: Produkte und Anlagen
VdS 2302  -  Niedervoltbeleuchtung
VdS 2324  -  Niedervoltbeleuchtungsanlagen und systeme
VdS 2349  -  Störungsarme Elektroinstallationen
VdS 2460  -  Fehlerstrom-Schutzeinrichtungen (FI)
VdS 3501  -  Isolationsfehlerschutz in elektrischen Anlagen mit elektronischen Betriebsmitteln - RCD und FU; Richtlinien zur Schadenverhütung
VdS 3501  -  Isolationsfehlerschutz in elektrischen Anlagen mit elektronischen Betriebsmitteln - RCD und FU; Richtlinien zur Schadenverhütung

VdS 2311  -  Einbruchmeldanlagen
VdS 3511  -  Sicherungsrichtlinien für Museen und Ausstellungshäuser
VdS 2095  -  BMA Planung und Einbau

DIN 14675  -  Brandmeldeanlagen Aufbau und Betrieb
DIN VDE 0833  -  Brandmeldeanlagen
DIN VDE 0826  -  Brandwarnanlagen
DIN EN 50173  -  Netzwerk

sowie weitere DIN Normen, EN Normen und VdS Richtlinien die zur Errichtung der ausgeschriebenen Anlagen bzw. Systeme zum Tragen kommen.

Soweit in der Leistungsbeschreibung auf Technische Spezifikationen, z. B. nationale Normen, mit denen Europäische Normen umgesetzt werden, europäische technische Zulassungen, gemeinsame technische Spezifikationen, internationale Normen, Bezug genommen wird, werden auch ohne den ausdrücklichen Zusatz: „oder gleichwertig“, immer gleichwertige Technische Spezifikationen in Bezug genommen.

2.2  Angaben zu Stoffen und Bauteilen

Die angebotenen Geräte, Verteiler u. dgl. müssen den vorgegebenen Bauwerksmaßen entsprechen. Fehlen diese in den Unterlagen, sind sie rechtzeitig beim Auftraggeber anzufordern.

Baumstromverteiler müssen mindestens der Schutzart IP 43, die ggf. dazu gehörenden Messeinrichtungen IP 54 entsprechen.

Für Einbaugeräte, Verteiler, Schaltanlagen u. dgl. ist nach Möglichkeit eine einheitliche Bauform und ein Fabrikat zu verwenden, sofern in der Leistungsbeschreibung nicht ausdrücklich bestimmte, unterschiedliche Fabrikate vorgegeben werden.

Der Auftragnehmer ist verpflichtet, bei brandschutztechnischen Forderungen die amtlichen Nachweise (Prüfzeugnis oder Prüfbescheid oder allgemeine bauaufsichtliche Zulassung) vorzulegen.

Die Lieferung von Zubehör und Ersatzteilen muss für die Dauer von zehn Jahren gesichert sein.

Alle Kunststoffrohre- und Mantelleitungen sind bei der Lagerung vor direkter Sonneneinstrahlung zu schützen.

2.3  Angaben zur Ausführung

2.3.1  Allgemeines

Wenn bauseitige Vorleistungen erforderlich sind, hat der Auftragnehmer dem Auftraggeber rechtzeitig die erforderlichen Angaben möglichst in Verbindung mit Detailzeichnungen zu übergeben.

Bevor der Auftragnehmer gemäß ATV Abschnitt 3.1 Stemm-, Fräs- und Bohrarbeiten mit dem Auftraggeber bzw. der Bauleitung abstimmt, muss er die geplanten Schlitze oder Durchbrüche gemäß Abschnitt 4.1 der ATV an den betreffenden Stellen anzeichnen.

Es sind nur die vorgesehenen Schlitze, Aussparungen, Durchbrüche zu belegen. Im Zweifel ist die Bauleitung zu konsultieren.

Staub und Schmutz vom Bohren und Fräsen sind sofort zu entfernen. Beim Bohren in nicht mehr im Rohbauzustand befindlichen Bereichen ist der Bohrstaub mit Absaugvorrichtungen unmittelbar am Bohrloch aufzufangen.

Das Verlegen von Leerrohren und Einbauteilen, z.B. Einbautöpfe für Einbauleuchten, in Schalungen für Ortbetonbauteile hat in Absprache mit dem Auftragnehmer für die Betonarbeiten zu erfolgen. Die erforderliche Bereitstellung von Personal ist frühzeitig einzuplanen. Die Stoßstellen der Mantelrohre oder Kabelkanäle müssen gegen flüssigen Beton dicht sein. Schalungsstützen für Kabel oder Rohrenden müssen korrosionsgeschützt sein.

Schlitze und Durchbrüche werden, sofern nichts anderes ausgeschrieben ist, bauseitig entsprechend den Angaben des Auftragnehmers und in Absprache mit der Bauleitung hergestellt und geschlossen.

Der Auftragnehmer kann bei Bedarf die Übergabe der Planungsunterlagen für Blitzschutzarbeiten verlangen.

Wenn nicht anders ausgeschrieben, werden Kabelgräben mit planierter Sohle, jedoch ohne zusätzlichen Aushub für Kopflöcher bereitgestellt.

Erforderliche Maße für Fundamente, Nischen u. dgl. sind vom Auftragnehmer rechtzeitig dem Auftraggeber mitzuteilen, soweit sie das angebotene Fabrikat betreffen.

Durch die Nutzung von Räumen als Unterkunft und Lager dürfen die Leistungen anderer Gewerke nicht behindert werden.

Bauseitig gestellte Bauteile sind zu prüfen und einschließlich aller Nebenleistungen einzubauen bzw. anzuschließen und mit dem Einheitspreis anzubieten.

Sämtliche zur Verfügung stehende Pläne müssen als Ausführungspläne gekennzeichnet sein. Vorabzugspläne dürfen nicht als Ausführungspläne benützt werden. Sofern nicht aus den Planungsunterlagen ersichtlich, ist mit dem Bauherren eine Absprache über die nutzungsgerechte räumliche Verteilung von Auslässen, Steckdosen und Anschlüssen zu treffen. Die in den aufgeführten technischen Regeln geforderte Mindestanzahl ist dessen ungeachtet einzuhalten, wenn dem der ausdrückliche Wunsch des zuvor beratenen Bauherren nicht entgegensteht.

Bei der Installation von Verteilungsleitungen / Kabeln für bauseitige Anlagen der Heizungs-, Lüftungs-, Sanitärtechnik usw., hat der Auftragnehmer vor Arbeitsbeginn mit den ausführenden Heizungs-, Lüftungs-, und Sanitärfirmen usw. Verbindung aufzunehmen.

Die Gewerke Heizungs-, Lüftungs-, Sanitärtechnik usw. werden zur Verlegung Kabelzuglisten erstellen nach denen die Leitungen / Kabel zu verlegen sind.

Bei der Verlegung ist sicherzustellen, dass die Kabel und Leitungen bis an die jeweiligen Geräte und Verteilungen, inkl. aller Kabelbühnen, Leerrohre usw. verlegt werden.

In dem Zusammenhang müssen die Leitungen und Kabel mit einem Überhang am jeweiligen Gerät bzw. an der jeweiligen Verteilung so verlegt werden, dass die Anschlussarbeiten ohne weitere Verlegungssyteme durchgeführt werden können. Eine Endverlegung kann erst im Rahmen der Feinmontage erfogen. Der Kabelzug erfolgt im Rohbaumontage vor dem Schließen der Duchrführungen und Schächte.

Die erforderlichen Längen werden von den Gewerkefirmen hierzu angegeben.

Bei der Montage von Rohren für Telefon-,  MSR, und EDV - Leitungen, ist auf einen ausreichenden gegenseitigen Abstand zwischen Fernmelde- und Starkstromleitung zu achten.

Das Erstellen von Schlitzen an Mauerwerk darf nur mit Mauerfräsen vorgenommen werden. Stemmarbeiten sind mit geeignetem Werkzeug unter möglichster Schonung der Bauwerke auszuführen, Aussparungen für die wichtigsten Durchbrüche werden nach Möglichkeit vorgesehen. Bei der Montage ist darauf zu achten, dass Schornsteine und Luftschächte nicht beschädigt werden, ggf. ist ein anderer Leitungsweg zu wählen.

Vor der Durchführung von Stemm-, Bohr- und Einsetzarbeiten an Estrichen, geputzten Wänden und Decken sind Leitungen mit einem Suchgerät zu orten.

Die Erdung der Badewannen, Brausetassen, Einläufe usw. ist nach DIN VDE 0100, Teil 701 vorzunehmen.

In den Bädern, Duschen und ähnlichen Räumen sind die Vorschriften für das Verlegen von elektrischen Installationen gemäß DIN VDE 0100 Teil 701, 702 zu beachten.

Sämtliche metallische leitende Teile müssen in den Potentialausgleich einbezogen werden.

Verteilungsanlagen, Sicherheitsschalter und sonstige zur Sicherheit dienende Betriebsmittel sind zu beschriften.

Beschriftungen müssen dauerhaft angebracht sein; eine handschriftliche Ausführung ist nicht zulässig. Alle Verteilungen müssen einen Schaltplan in einer Schaltbildtasche enthalten; codierte Bezeichnungen sind zu erläutern.

Bei Einlegearbeiten in Ortbeton muss der Bieter in der Lage sein, bei Anforderung die Arbeiten am folgenden Werktag zu beginnen.

Bauseitig gelieferte Einbauteile, Leuchten, Motoren usw. sind entgegenzunehmen, einzulagern und vor dem Einbau abzunehmen, soweit es ohne Funktionsprobe möglich ist.

Das Anbringen von Elektrobauteilen unter wasserführenden Rohrleitungen bzw. sanitär- und heizungstechnischen Objekten, bei denen Undichtigkeiten nicht absolut auszuschließen sind, ist grundsätzlich zu vermeiden. Im Ausnahmefall sind Bauteile mit dem entsprechenden Schutzgrad gegen Wasser einzubauen oder Abdeckungen anzubringen.

Feuerverzinkte Teile sind nicht zu fetten, sondern anderweitig (z.B. im Chromsäurebad) zu passivieren.
Fehlstellen und Beschädigungen sind auf der Baustelle nach Möglichkeit mit Spritzverzinkung zu beseitigen, anderenfalls ist Zinkstaubbeschichtung mit 94 - 96 % Zinkstaubanteil zulässig.

Die vorzunehmenden Einweisungen und zu übergebenden Unterlagen schließen auch ein:

-  Bestandspläne der neuen Anlagen
-  Technische Beschreibung von Geräten
-  Ersatzteillisten
-  die Einweisung über die Überwachung und Wartung der Anlage.

Die Gestaltung eines Wartungsvertrages wird hiervon nicht berührt.

Die Verbindung von Bauteilen als lösbare oder nicht lösbare Verbindung ist dem Auftragnehmer freigestellt, sofern sich nicht aus Plänen, Beschreibungen, Werkzeichnungen oder Normen etwas anderes ergibt.

Falls nicht anders festgelegt, werden die allgemeinen Steckdosen 30 cm, Arbeitsplatzsteckdosen 120 cm und oberster Schalter 105 cm (Türklinkenhöhe) über dem Fertigfußboden angebracht. Vor Beginn der Arbeiten sind grundsätzlich alle Höhen beispielhaft mit dem Bauherrn festzulegen.

Alle tragenden Teile  Kabelhalter, Kabelbühnen, Schellen sind mit bauaufsichtlich zugelassenen Dübeln zu befestigen.

Die Eintauchtiefe der Bohrungen darf 8,5 cm nicht übereschreiten.

Belastungs- und Verwendungsnachweise sind auf Verlangen vorzulegen.

Späne vom Bohren und Fräsen, sowie Reste von Schleifstaub sind sofort von den bearbeiteten Teilen zu entfernen.

2.3.2  Kabel

Der Auftragnehmer darf sich nicht auf die Farbkennzeichnung einer ihm unbekannten Anlage verlassen.

Bei Renovierungsarbeiten ist zu beachten, dass die VDE-Bestimmungen auch für Erweiterungen sowie den Wiederaufbau elektrischer Anlagen anzuwenden sind. Bei Installationen, die als Bestand belassen werden, ist sorgfältig zu prüfen, welche Ader als Schutzleiter verwendet wurde. Nach Fertigstellung der Installationen sind auch sämtliche Anschlüsse der alten Anlage zu prüfen, um Verwechslungen von Außen- und Schutzleiter sowie unbefugte Eingriffe Dritter auszuschließen. Alte und neue Systeme dürfen keinesfalls in einem Rohr gemeinsam verlegt sein.

Sofern mineralisolierte Leitungen (NUM) ausgeschrieben sind, ist auf die speziellen Endabschlüsse zu achten.
Bei der Verlegung von Stahlpanzerrohren oder flexiblen Kunststoffpanzerrohren in Sichtbeton-Decken und Wänden ist eine ständige Anwesenheit eines verantwortlichen Monteurs auf der Baustelle erforderlich. Die Panzerrohre sind in Verbindung mit der Baufirma in die Schalung einzulegen. Stoßstellen der Mantelrohre oder Kabelkanäle müssen gegen flüssigen Beton dicht sein. Schalungsstützen für Kabel oder Rohrenden müssen korrosionsgeschützt sein.

Alle Kunststoffrohre und -mantelleitungen sind bei der Lagerung vor direkter Sonneneinstrahlung zu schützen.

Bei Deckendurchführungen sind unter Putz verlegte Leitungen im Bereich von Scheuerleisten oder sonstigen gefährdeten Bereichen mit 2 mm dickem verzinktem Stahlblech oder Stahlpanzerrohren zu schützen.

Alle Kabel, Adern und Klemmen sind deutlich, unverlierbar, übersichtlich und systematisch in Klemmkästen, Verbrauchern, Verteilungen und Plänen zu beschriften. Reservekabel und -adern sind darüber hinaus auf eigene Klemmen zu führen.

Auch für den Fall, dass Installationsrohre vor dem Betonieren mit Leitungen versehen werden, müssen die Rohre die Festigkeitsanforderungen nach DIN VDE 0100-520 erfüllen (Typ AS). Risiko und Beweislast für beim Betoniervorgang zerdrückte oder eingedrückte Schutz- oder Installationsrohre liegen beim Auftragnehmer.

Im Kabelgraben sind die Kabel auf der gesamten Länge mit mindestens 10 cm Sandfüllung zu verlegen und durch Kabel-Abdeckplatten oder Abdeckhauben abzudecken, dabei sind luftgefüllte Hohlräume zu vermeiden.

Die Verlegung der Verteilungsleitungen hat genau nach den Installationsplänen zu erfolgen. Abweichungen dürfen nur nach Rücksprache mit dem Auftraggeber erfolgen.

In Bereichen mit mechanischer Beanspruchung für Kabel und Leitungen sind diese in Panzerrohr zu verlegen.

Alle Leitungen für Starkstrom, die in Rohren verlegt werden, müssen in NYA-Ausführung garantiert gleichstromfest sein. Der Rohrdurchmesser für die einzelnen Querschnitte und Aderzahlen richtet sich nach der Verlegungsart und Angabe der Herstellerfirma der Kunststoffrohre.

Betriebsfertiges Verlegen ist nicht nur das Verlegen der Leitungen selbst, sondern auch das ordnungsgemäße Absetzen und Anklemmen der Leitungen an allen Verbindungs- bzw. Abzweigstellen, soweit das nicht Angelegenheit des Installateurs der Geräte ist. Besondere Sorgfalt ist bei der Verlegung von Kunststoffrohren bei der Aufputzmontage zu beachten.

Alle Leitungen sind parallel oder senkrecht zur Deckenebene zu verlegen. Sinngemäß sind auch die Leitungen zu den Leuchten rechtwinkelig zu den Wänden zu führen. Auf die Installationszonen nach DIN 18015-3 wird besonders hingewiesen.

Leitungen in Böden, auch in Hohl- und Doppelböden, dürfen nur parallel bzw. senkrecht zu den Wänden verlegt werden, schräg verlaufende Leitungen sind unzulässig.

Für das Elektrogewerk installierte Kabelzugrohre, Wanddurchführungen usw. mit Verbindung zum Außenbereich sind während der Bauphase gegen eindringendes Wasser, Schmutz und Kleintiere sicher abzudichten.

Schwachstromkabel sind getrennt von Starkstromkabeln auf eigener Trasse zu verlegen, die genormten Abstände sind einzuhalten.

Bei der Montage von Installationsrohren für geschlossene Verlegung ist leichtes Auswechseln bzw. Einziehen zu gewährleisten. Knicke oder enge Bögen sind nicht erlaubt. Bei größeren Längen bzw. mehr als 3 Bögen sind Zugkästen vorzusehen.
Alle Leerrohre sind mit Zugdraht auszurüsten.

Stegleitungen dürfen nur dann verwendet werden, wenn eine andere Leitungsart wegen der vorhandenen Unter- und Deckenkonstruktion zu aufwändig ist. Gegebenenfalls ist eine Vereinbarung mit der Bauleitung zu treffen. In jedem Fall aber ist eine Reserveader zusätzlich zu verlegen. Für die Deckenauslässe sind spezielle Auslässe für Stegleitungen zu verwenden.

Feuchtraumleitungen auf Putz sollen mit Isolierschellen, (gleicher Abstand, max. 30 cm), Rohr oder Kanal befestigt werden. Bei mehr als drei parallel verlaufenden Leitungen sollen Kanäle  verwendet werden. Kabeldurchführungen in Decken und Wänden sind grundsätzlich gut geschützt, putzbündig, und abgedichtet hergestellt werden. Bei senkrechter Verlegung in Schichten sind Schellen mit Druck- und Gegenwanne zu verwenden. Forderungen des Brandschutz sind in jedem Falle einzuhalten.

Kabelträgersysteme (Kabelpritschen) sind in verzinkter Ausführung anzubieten. Entsprechende Formstücke für horizontale oder vertikale Richtungsänderungen sind einzubauen. Gitterträger sind nur nach Absprache mit dem Auftraggeber zugelassen. Wenn nicht anders ausgeschrieben, sind Kabelträgersysteme mit Wandkonsolen zu befestigen. Jede Art von Abhängung an Decken bedarf der ausdrücklichen Zustimmung durch die Bauleitung.

Grundsätzlich ist beim Bohren in Decken und Wänden zu berücksichtigen, dass mögliche einbauten vorhanden sind. Hier ist im Rahmen der Bohrarbeiten die maximal mögliche Eintauchtiefe der Bohrer von der Bauleitung vor Arbeitsbeginn zu erfragen. (Stichwort Bohrverbotszonen)

Sämtliche Leitungen in Zwischendecken oder Trockenbauwänden, die nicht auf Kabelpritschen liegen, sind mit Schellen zu befestigen oder in Kunststoffrohren zu verlegen.

2.3.3  Verteilungen, Dosen, Geräte

Werden Kabelkanäle und -verteilungen im Estrich verlegt und sind Anforderungen an den Schallschutz zu beachten, so darf keine starre Verbindung mit der Rohdecke entstehen, d.h. dass nur Nivellierschrauben mit Dämmelement verwendet werden. Trennungen und Anschlüsse sind gegen das Eindringen von Beton zu schützen.

Bodenkanäle und -verteilungen dürfen sich beim Einbringen des Estrichs nicht verformen.

Zu öffnende, mit dem Fußboden abschließende Bauteile sind während der Montagezeit gegen Verschmutzungen und Beschädigungen durch Dritte zu schützen und ggf. provisorisch zu schließen.

Alle Bauteile des Unterflur-Kanalsystems sind auf die Nutzung der Bodenfläche abzustimmen, insbesondere auf zu erwartende Punktlasten.

Schalter und Steckdosen, sowie Einsätze für Kombinationen müssen mit Tragringen ausgerüstet sein und sind mittels Schrauben in den Isolierstoff-Unterputzdosen zu befestigen. Spreizklemmenbefestigung als alleinige Halterung ist nicht zugelassen.

Werden nicht näher bezeichnete Mehrfachsteckdosen ausgeschrieben, können diese als mehrere Dosen unter einem Abdeckrahmen oder als Mehrfachsteckdose in nur einer Gerätedose eingebaut werden.

Beim Anbringen von Schaltern und Steckdosen ist auf die Schlagrichtung der Türen zu achten.

Im Zuge der Rohrverlegung sind Dosen und Kästen genau putzeben zu richten und so im Mauerwerk zu befestigen, dass ein einwandfreier Sitz gewährleistet wird.

Ferner ist darauf zu achten, dass
-  alle Kästen senkrecht sitzen
-  Abzweigdosen bzw. -kästen jeweils in gleicher Höhe liegen
-  die Dosen für Schalter bzw. Steckdosen jeweils in gleicher Höhe liegen
-  die ggf. bei tropf- oder spritzwassergeschützten Betriebsmitteln vorgesehenen Entwässerungsöffnungen an der Unterseite des Gehäuses vor dem An- oder Einbau geöffnet und nicht durch Gips o. ä. verschlossen werden
und, wenn nichts anderes angegeben wird, dass
-  untereinander- bzw. nebeneinander liegende Schalterdosen genau in lotrechter bzw. waagrechter Linie liegen
-  Schalterdosen in gefliesten Wänden genau im Fugenschnitt gesetzt werden (Zusammenarbeit mit dem Fliesenleger)
-  bei nebeneinanderliegenden Dosen oder Kästen, sofern die Abweichungen nicht zu groß sind, entweder nur Dosen oder nur Kästen verwendet werden
-  Schalter in der Kippstellung "oben aus" montiert werden.

Steckdosen im Außenbereich sind grundsätzlich gegen unbefugte Benutzung zu sichern.

Sämtliche Verteilungen sind, wenn nicht besonders vermerkt, nach den Standardmaßen für öffentliche Bauten zu fertigen.

Für sämtliche Verteilungen sind einheitliche Schlösser vorzusehen, eine Ausnahme bilden Hauptverteilungen. Hier sind Schlösser nach Vorschrift des zuständigen EVU einzubauen.

Sämtliche Motorschutzgeräte, auch bauseits gelieferte, müssen auf die Nennstromstärke des jeweils zu schützenden Motors eingestellt werden. Die Überprüfung der Relais hat nach Vorschrift der Herstellerfirma zu erfolgen.

2.3.4  Beleuchtungskörper

Der Bieter verpflichtet sich, nur Leuchten anzubieten und zu liefern, die dem jeweiligen Stand der Technik entsprechen.

Auf Anforderung sind die angebotenen Leuchten zu bemustern bzw. durch Prospekte vorzustellen.

Das eingebaute Material muss dem Muster entsprechen; eine ausdrückliche Bestätigung des Musters durch den Bauherren sollte eingeholt werden.

Die Leuchten müssen so konstruiert und hergestellt sein, dass eine sichere Montage und einfache Wartung gewährleistet ist.

Ein einwandfreier Korrosionsschutz aller Metallteile muss entsprechend dem Verwendungszweck der Leuchten gewährleistet sein.

Die Lackierung muss außerdem genügend licht- und alterungsbeständig, bei besonderen Beanspruchungen, z.B. Außenleuchten, genügend witterungsbeständig sein.

Lichttechnisch wirksame Teile und Flächen von Leuchten-Abdeckungen, Reflektoren, müssen ausreichend alterungsbeständig sein.

Alle freien Enden der Deckenauslässe sind mit Lüsterklemmen zu versehen, desglechen sind normale Deckenhaken überall dort einzuschrauben, wo Beleuchtungskörper nicht fest an den Decken montiert werden (Lüster, Pendel usw.), soweit in der Leistungsbeschreibung keine andere Befestigung vorgeschrieben ist.

Alle Leuchten sind mit den entsprechenden Lampen bzw. Leuchtmitteln zu bestücken. Die entsprechende Leistung gilt als Nebenleistung (gemäß Punkt 2.4).

2.3.5  Elektrische Fußbodenheizungen (sofern in LV aufgeführt)

Heizleitungen müssen eine thermische Beständigkeit bis mindestens 180°C (Mantel 105°C) besitzen und bezüglich der Werkstoffe und Mäntel DIN VDE 0253 "Isolierte Heizleitungen" entsprechen.

Für Leitungen in Feuchträumen ist DIN VDE 0100 Teil 520 zu beachten.

Flächenheizelemente sind nach DIN EN 60335-2-96 "Sicherheit elektrischer Geräte für den Hausgebrauch und ähnliche Zwecke; Besondere Anforderungen für Flächenheizelemente", zu gestalten.

Bei der Verlegung von Heizleitungen darf ein Biegeradius des fünffachen Außendurchmessers nicht unterschritten werden.

Direktheizungen müssen mindestens 16 Stunden unter Volllast betrieben werden können; die Art des Fußbodenaufbaus ist dabei zu beachten und ggf. zu erfragen.

Die Leistungsaufnahme bei Direkt- und Speicherheizungen soll 180 W/m² bzw. 15 W/m nicht überschreiten.

2.4  Preisinhalte

Ergänzend zu Nr. 4.1 DIN 18382 gelten als Nebenleistung:

-  Anschließen von Leitungen und Kabeln an vorhandene Anschlussklemmen von Bauteilen.
-  Zubehör für Kabelträgersysteme, wie Befestigungswinkel, Klemmwinkel, Distanzstücke, Trägerklauen, Verankerungen (ohne bauseitige oder in anderen Positionen enthaltene Leistungen), Verbindungsstücke, Anschlussstücke, Wandbügel, Trägerlaschen, Schutzkappen, Eckbleche, Auflagerwinkel und -konsolen, Halterkupplungen, Leiterhalter und sonstige Kleinmaterialien.
-  Hilfs- und Haltekonstruktionen, z.B. C- oder L-Profile, für die ausgeschriebene Verlegeart.
-  Kleinmaterial, wie Lötzinn, Dichtbuchsen, Schellen, Haken, Schmelzeinsätze, Bindemitteln, Kitt, Dübeln, Schrauben u. dgl.
-  Leistungen gemäß Nr. 3.2.1 DIN 18382.
-  Die notwendigen und üblichen Beschilderungen und Beschriftungen für Befehlsgeber, sonstige Steuereinrichtungen und Geräte sowie ggf. für Kästen und Abzweige.
-  Das Weiterrücken fahrbarer Gerüste für eigene und fremde Gerüste, sofern das ohne Auf- und Abbau und lediglich durch erneute Abstützung möglich und zulässig ist.
-  Produktbedingte Abweichungen der im Leistungsverzeichnis vorgegebenen Maße für Einbauteile bis 20 mm in Länge, Breite, Höhe.

Wird im Zusammenhang mit der Bauausführung ein Wartungsvertrag abgeschlossen, so gelten die im ”Leistungsprogramm für die Wartung von technischen Anlagen und anderen technischen Ausrüstungen in Gebäuden“ enthaltenen Leistungen grundsätzlich als vereinbart, soweit sie sachlich zutreffend und erforderlich sind; das Leistungsprogramm ist als VDMA-Einheitsblatt 24186 vom Verband Deutscher Maschinen- und Anlagenbau e.V. (VDMA) veröffentlicht.

Ergänzend zu Nr. 4.2 DIN 18382 gelten als Besondere Leistung:

Das Anschließen oder Abklemmen von Kabeln oder Leitungen an bzw. von bauseitig vorhandenen Bauteilen.

2.5  Abrechnungshinweise

Die Abrechnung gemäß Abschnitt 5.3 ATV DIN 18380 bezieht sich auf die tatsächlich nach technischen Erfordernissen verlegten Leitungen, Rohre und Kanäle und dergleichen. Über die technischen Erfordernisse hinausgehende und damit unnötige Längen und dadurch verursachte unwirtschaftliche Verlegung gehen zu Lasten des Auftragnehmers.

Es ist ein baubegleitendes prüfbares Aufmaß (Massen aufgeteilt auf LV-Positionen, Stromkreise und Räume) zu erstellen, das unaufgefordert und rechtzeitig vor Sichtentzug der Leistungen durch den Baufortschritt zur Prüfung vorzulegen ist.

Eine Abrechnung nach Plänen bedarf der ausdrücklichen Vereinbarung.

2.6  Sonstige Angaben zur Bauausführung

Der Auftragnehmer hat dafür Sorge zu tragen, dass während der Ausführung seiner Leistungen immer mindestens ein fließend deutsch sprechender Mitarbeiter seiner Firma auf der Baustelle anwesend ist und als Ansprechpartner für alle Arbeits- und ausführungsrelevanten Punkte zur Verfügung steht.

Es dürfen für alle Befestigungen nur bauaufsichtlich zugelassene Dübel verwendet werden.

Sämtliche Sammelbefestigungen für Kabel und Leitungen an Decken sind in Metall auszuführen. Ausführungen in Kunststoff sind nicht zu lässig.

Zu den auf der Baustelle vorzuhaltenden Ausführungsunterlagen zählt neben den Ausführungsplänen als Farbplot, dem aktuellem Baupotokoll, auch eine Ausfertigung der Leistungsbeschreibung.

Die Ausführungszeichnungen können vor der Angebotsabgabe nach vorheriger Terminabsprache eingesehen werden

Über den gesamten Bauzeitraum werden allen Gewerken WC-Anlagen bauseits zur Verfügung gestellt.

Der Auftragnehmer hat Sorge zu tragen, dass Schutt und Unrat, welcher bei der Ausführung der nachstehend aufgeführten Positionen anfallen durch ihn beseitigt bzw. entsorgt werden.

### 1 Marienwasser Grundschule

#### 1.1 KG 440 Starkstromanlagen

##### 1.1.1 Demontage / Ummontage

**Ausführungsbeschreibung 19 Ausbau und Entsorgung**
*Ausbau und Entsorgung*
Ausbau und Entsorgung
Die aufgeführten Demontagen finden überwiegend an den Dachkonstruktion, Decken bzw an den Unterdecken des jeweiligen Geschosses des Gebäudes statt. Die Arbeisthöhe beträgt bis zu 4m ab Geschoßoberkante. In Treppenbereichen sind dazu geignete Leitern einzukalkulieren.
Die öffenbaren Unterdecken (hier Rasterdecken) werden vom AN geöffnet und geschlossen. Diese Arbeiten sind in die Einheitspreise einzurechnen und werden nicht besonders vergütet.
Die nicht zu öffnenden Decken werden, wenn nicht anders beschrieben, durch das Gewerk Hochbau geöffnet und mit Abschluss der Maßnahme (nach Freigabe des AN) wieder verschlossen.
Die Demontage umfasst auch die Leitungsanlage und zugehörige Verlegesysteme in Bereich des Baubereiches.

**1.1.1.1 Erstellung der Dokumentation als Grundlage der Montagepläne**
Erstellung der Dokumentation als Grundlage der Montagepläne
Die vorhanden Datenverteiler sind vor Demontage komplett aufzunehmen und zu Dokumentieren. Die belegung in den vorh. Verteilern sind vor Ort aufzunehmen und zeichnerisch festzuhalten. Dabei sind Teile der alten Dokumentation vorhanden und können als Grundlage verwendet werden.
Es sind dabei auch die Zuleitungen bzw. Verküpfungen darzustellen.

Diese Grundlage soll zur Montageplanung der neuen Datenverteiler  verwendet werden.

Verteiler:
Datenverteiler Hausmeisterraum:
- ca.: 144 Ports
Datenverteiler HWR Ogata
- ca.: 24 Ports
Datenverteiler Abstellraum Ogata
-ca.: 48 Ports
Menge: 1,000 St

**1.1.1.2 Demontage einer Leitung/Stromkreis aus Elektroverteilern bis 5x2,5**
Demontage einer Leitung/Stromkreis aus Elektroverteilern bis 5x2,5
In den bestehenden Unterverteilungen sind die Leitungen der Stromkreise der Baubereiches bestehend aus Kabel o.Leitung 3x1,5 bis 5x2,5 abzuklemmen, unter größter Vorsicht aus dem Verteiler zurückzuziehen und entsprechend zu Kennzeichen. Der Stromkreis ist mit der noch teilweise vorhandenen Dokumentation abzugleichen.
Menge: 50,000 St

**1.1.1.3 Demontage einer Leitung/Stromkreis aus Elektroverteilern bis 5x4**
Demontage einer Leitung/Stromkreis aus Elektroverteilern bis 5x4
In den bestehenden Unterverteilungen sind die Leitungen der Stromkreise der Baubereiches bestehend aus Kabel o.Leitung 7x1,5 bis 5x4 abzuklemmen, unter größter Vorsicht aus dem Verteiler zurückzuziehen und entsprechend zu Kennzeichen. Der Stromkreis ist mit der noch teilweise vorhandenen Dokumentation abzugleichen.
Menge: 30,000 St

**1.1.1.4 Demontage von Schalter oder Steckdose**
Demontage von Schalter oder Steckdose
Die Schalter /Steckdosen AP oder UP inkl. der Zuleitung freischalten, demontieren und nach Freigabe der Bauleitung zu entsorgen.
Menge: 4,000 St

**1.1.1.5 Demontage von RJ 45 Datendose.**
Demontage von RJ 45 Datendose.
Die Netzwerkdosen AP oder UP inkl. der Ausprüfen und dokumentieren, demontieren und nach Freigabe der Bauleitung zu entsorgen.
Menge: 72,000 St

**1.1.1.6 Demontage, Einlagerung und Wiedermontage von Schalter oder Steckdose**
Demontage, Einlagerung  und Wiedermontage von Schalter oder Steckdose
Die Schalter /Steckdosen AP oder UP inkl. der Zuleitung freischalten, demontieren und im Gebäude einlagern.
Nach entsprechenden Baumaßnahmen, Schalter oder Steckdose reinigen und wieder montieren.
Menge: 4,000 St

**1.1.1.7 Demontage, Einlagerung und Wiedermontage von RJ 45 Datendose.**
Demontage, Einlagerung  und Wiedermontage von RJ 45 Datendose.
Die Datendose ist abzukelmmen, zu demontieren und im Gebäude einlagern.
Nach entsprechenden Baumaßnahmen, ist die Dose wieder zu montieren, anzuklemmen und ein entsprechendes Messprotokoll anzufertigen.
Menge: 25,000 St

**1.1.1.8 Demontage, Einlagerung und Wiedermontage einer Leuchte**
Demontage, Einlagerung und Wiedermontage einer Leuchte
Die Leuchte ist freischalten, zu demontieren und im Gebäude einzulagern.
Nach entsprechenden Baumaßnahmen, Leuchte reinigen und wieder montieren.
Menge: 4,000 St

**1.1.1.9 Bearbeitung u.P. Abzweigdose/ Aussuchen der Raumzuleitung**
Bearbeitung u.P. Abzweigdose/ Aussuchen der Raumzuleitung

uP Abweigdose öffnen, Leitungen ausmessen, mit Steckklemmen neu verdrahten ggf. Schaltungsänderungen vornehmen oder zusätzliche Leitungen anschließen und mittels Deckel wieder verschließen.
Menge: 50,000 St

**1.1.1.10 Demontage Leitungsnetz Datenleitung**
Demontage Leitungsnetz
Das alte Leitungsnetz ist vollständig aus dem kompletten Baubereich zu entfernen, sofern diese zugänglich verlegt sind. Nicht mehr benötigte Letungen sind vollständig abzuklemmen bzw. soweit zurückzuschneiden, dass diese verputzt/überarbeitet werden können.
Folgende Leitungen zu demontieren:
S/FTP LSZH  ( 2x4x2 AWG 23 )
S/FTP LSZH  ( 1x4x2 AWG 23 )
Menge: 800,000 m

**1.1.1.11 Demontage, Einlagerung und Wiedermontage von Patch-Panel 24fach**
Demontage, Einlagerung  und Wiedermontage von Patch-Panel mit 24 Ports
Das Patch-Panel ist mit  der vorhandenen Verkabelung
zu demontieren, zu reinigen und in dem neuen Verteiler wieder zu montieren. Inkl. der vorhandenen Verkabelung.
Menge: 4,000 St

**1.1.1.12 Durchtrennte Leitung reparieren, vorhandene Leitung verlängern**
Durchtrennte Leitung reparieren, vorhandene Leitung verlängern
Die Leitung bis 5x2,5 qmm ist freizuschalten, herzurichten, mittels Verbinder und Schrumpfschlauch fachgerecht zu reparieren bzw. zu verlängern.
Einschließlich aller dazugehörigen Nebenarbeiten und Messungen nach wiederinbetriebnahme.
Menge: 120,000 St

##### 1.1.2 Bauleistungen für Kabelanlagen

**Ausführungsbeschreibung 1 Allgemeine Hin- und Nachweise Brandschutz**
Amtliche Nachweise / / Als Nachweise gelten die zu den jeweiligen Positionen angegebenen allgemeinen bauaufsichtlichen Prüfzeugnisse und die allgemeinen bauaufsichtlichen Zulassungen des Deutschen Instituts für Bautechnik, Berlin. / / Ausführung / / Die ausgeschriebene Leistung hat so zu erfolgen wie in den Positionen beschrieben, inklusive Lieferung aller Materialien, deren Transport zur und auf der Baustelle sowie notwendiger Montagearbeiten im Werk oder auf der Baustelle in fix und fertiger, fach- und sachgerechter, dem Stand der Technik entsprechender Ausführung mit Stellung aller notwendigen Gerüste. Zusätzlich müssen alle bauseits erstellten Durchbrüche und Bohrungen fachgerecht mit entsprechend bauaufsichtlich zugelassenen Schotts verschlossen werden. / / Zu den Leistungen gehören: / / - die Beachtung des aktuellen Handbuch Bautechnischer Brandschutz, besonders die in den Positionen angegebenen Konstruktionsblätter, / / - Konstruktionen und -Merkblätter / / - amtliche Nachweise, soweit sie die für die Herstellung der Bauteile erforderlichen Angaben enthalten / / - Detailzeichnungen der Brandschutzfirma / / Alle im Leistungsverzeichnis nicht enthaltenen Einzelheiten über Konstruktionsprinzip, Materialdicke, Art und Abstände der Befestigungsmittel usw. sowie Angaben über Zubehör sind den vorgenannten Detailunterlagen zu entnehmen. / / Außerdem sind alle zurzeit gültigen Normen, flankierenden Normen und Richtlinien zu beachten, die die Herstellung und Montage der Bauteile betreffen. / / Bei Ausführungen, die von den Konstruktionen abweichen, wird vor Montagebeginn von der ausschreibenden Stelle die Zustimmung für den Einzelfall bei der zuständigen Behörde eingeholt. / / Es ist eine Dokumentation der Brandschotte zu ertsellen in den jedes Schott verzeichnet ist und eindeutig zugeordnet werden kann. / / Kalkulationshinweise / / Folgende Leistungen werden nicht gesondert erfasst und sind in die Einzelpreise der angebotenen Konstruktionen einzukalkulieren: / / - bei allen Konstruktionen der Material- und Lohnaufwand für die Herstellung von Anschlüssen und Anpassungen an angrenzende Bauteile / / - alle Stoßhinterlegungen, Aussparungen und deren Anschlüsse / / - alle brandschutztechnisch erforderlichen Verspachtelungen mit Spachtelmasse / / Aufgemessen und abgerechnet werden die tatsächlich erbrachten Arbeiten, d. h. die äußere Sicht- bzw. Deckfläche der fertigen Konstruktion in m, m², Stück nach DIN 18340. / / Zusätzliche Oberflächenbehandlungen sind brandschutztechnisch nicht erforderlich und werden ggf. gesondert ausgeschrieben.

Die angebotenen Systeme müssen vom Institut für Bautechnik bauaufsichtlich zugelassen sein.

Die Montagevorschriften vom Hersteller sind zu beachten und einzuhalten.

Die geltenden Regeln der Elektrotechnik sind zu beachten.

**1.1.2.1 Brandschott S90 W1 bis 0,01 m² (80x80)**
Brandschott S90 W1 bis 0,01 m² (80x80)
Herstellung einer feuerbeständigen Abschottung von Kabeldurchführungen in Decken und Wänden der Feuerwiderstandsklasse S 90 nach DIN 4102. Liefern und fachgerecht montieren nach der bauaufsichtlich zugelassenen Kabelabschottung, Brandschott bestehend aus nur einer nicht brennbaren Mineralfaserplatte, die beidseitig mit der im Brandfalle aufquellenden Beschichtung "Brandschutzbeschichtung" vorbeschichtet ist. Zum Schließen der Fugen und Zwickel und für die Beschichtung der Kabel sind die Baustoffe Brandschutzbeschichtung bzw. Brandschutzfüller zu verwenden. Die allgemeine Bauaufsichtliche Zulassung des Systems ist vorzulegen
Schottgröße:  0,01 qm
Grobe Abmessung:  80mmx80mm
Feuerwiderstandsklasse:  S 90
einschl. systemgebundenem Zubehör und Zulassung
liefern, montieren und fachgerecht herstellen
Menge: 1,000 St

**1.1.2.2 Brandschott S90 W1 bis 0,01 m² (100x100)**
Brandschott S90 W1 bis 0,01 m² (100x100)
Herstellung einer feuerbeständigen Abschottung von Kabeldurchführungen in Decken und Wänden der Feuerwiderstandsklasse S 90 nach DIN 4102. Liefern und fachgerecht montieren nach der bauaufsichtlich zugelassenen Kabelabschottung, Brandschott bestehend aus nur einer nicht brennbaren Mineralfaserplatte, die beidseitig mit der im Brandfalle aufquellenden Beschichtung "Brandschutzbeschichtung" vorbeschichtet ist. Zum Schließen der Fugen und Zwickel und für die Beschichtung der Kabel sind die Baustoffe Brandschutzbeschichtung bzw. Brandschutzfüller zu verwenden. Die allgemeine Bauaufsichtliche Zulassung des Systems ist vorzulegen
Schottgröße:  0,01 qm
Grobe Abmessung:  100mmx100mm
Feuerwiderstandsklasse:  S 90
einschl. systemgebundenem Zubehör und Zulassung
liefern, montieren und fachgerecht herstellen
Menge: 1,000 St

**1.1.2.3 Brandschott S90 W1 bis 0,03 m² (150x200)**
Brandschott S90 W1 bis 0,03 m² (150x200)
Herstellung einer feuerbeständigen Abschottung von Kabeldurchführungen in Decken und Wänden der Feuerwiderstandsklasse S 90 nach DIN 4102. Liefern und fachgerecht montieren nach der bauaufsichtlich zugelassenen Kabelabschottung, Brandschott bestehend aus nur einer nicht brennbaren Mineralfaserplatte, die beidseitig mit der im Brandfalle aufquellenden Beschichtung "Brandschutzbeschichtung" vorbeschichtet ist. Zum Schließen der Fugen und Zwickel und für die Beschichtung der Kabel sind die Baustoffe Brandschutzbeschichtung bzw. Brandschutzfüller zu verwenden. Die allgemeine Bauaufsichtliche Zulassung des Systems ist vorzulegen
Schottgröße:  0,03 qm
Grobe Abmessung:  150mmx200mm
Feuerwiderstandsklasse:  S 90
einschl. systemgebundenem Zubehör und Zulassung
liefern, montieren und fachgerecht herstellen
Menge: 1,000 St

**1.1.2.4 Kernbohrung 60 mm F90 verschließen**
Kernbohrung 60 mm F90 verschließen
Kabeldurchführung 80 mm Durchm. feuerfest verschließen in S-90 Qualität mit Brandschutzdichtmasse.

liefern, montieren und fachgerecht verschließen
Menge: 4,000 St

**1.1.2.5 Kernbohrung 80 mm F90 verschließen**
Kernbohrung 80 mm F90 verschließen
Kabeldurchführung 80 mm Durchm. feuerfest verschließen in S-90 Qualität mit Brandschutzdichtmasse.

liefern, montieren und fachgerecht verschließen
Menge: 6,000 St

**1.1.2.6 Kernbohrung 100 mm F90 verschließen**
Kernbohrung 100 mm F90 verschließen
Kabeldurchführung 100 mm Durchm. feuerfest verschließen in S-90 Qualität mit Brandschutzdichtmasse.

liefern, montieren und fachgerecht verschließen
Menge: 18,000 St

**1.1.2.7 Kernbohrung 150 mm F90 verschließen**
Kernbohrung 150 mm F90 verschließen
Kernbohrung (Kabeldurchführung) 150 mm Durchm. feuerfest verschließen nach F-90 mit Brandschutzdichtmasse.

liefern, montieren und fachgerecht verschließen
Menge: 1,000 St

**Ausführungsbeschreibung 2 Bohr und Schlitzarbeiten**
Bohr und Schlitzarbeiten
Die nachstehend anzubietenden Bohr- und Schlitzarbeiten sind ausschließlich maschinell bei gleichzeitiger Absaugung der Staub- und Schuttmengen durchzuführen. Die Erstellung der nachstehend ausgeschriebenen Durchbrüche muss mit maschinellen Werkzeugen erfolgen. Die erforderlichen Gerüste mit den erforderlichen Sicherungsmaßnahmen sind in die Einheitspreise einzukalkulieren. Die Stellen, an denen gestemmt wurde, sind mit dem Besen zu reinigen. Der anfallende Bauschutt ist vom AN aus dem Gebäude zu schaffen und abzufahren.
Der ausgewiesene Bohrpreis soll alle notwendigen Nebenkosten, wie:

An- und Abfahrten, Baustelleneinrichtung und -räumung,
Umsetzen der Bohrausrüstung und Absaugen des oberflächigenSpülwasser
enthalten.

Sollten weitere kleinere Bohrungen zum Tragen kommen für die im Leistungsverzeichnis keine Position ausgewiesen sein sollte, sind diese Leistungen in vorhandene Positionen mit einzukalkulieren.

Die Statik des Gebäudes darf nicht beeinträchtigt werden. Die Durchbrüche sind vor Ausführung mit der Bauleitung abzustimmen.

**1.1.2.8 Wandschlitz Mauerwerk 3 cm Breite 3 cm Tiefe**
Wandschlitz Mauerwerk 3 cm Breite 3 cm Tiefe
Wandschlitz im Mauerwerk für Leitungsführung
bis ca. 3 cm Breite und 3 cm Tiefe erstellen
Menge: 15,000 m

**1.1.2.9 Steigeschlitz Mauerwerk 6 cm Breite 3 cm Tiefe**
Steigeschlitz Mauerwerk 6 cm Breite 3 cm Tiefe
Steigeschlitz im Mauerwerk für Leitungsführung
bis ca. 6 cm Breite und 3 cm Tiefe erstellen.
Menge: 15,000 m

**1.1.2.10 Wandschlitz Beton 3 cm Breite 3 cm Tiefe**
Wandschlitz Beton 3 cm Breite 3 cm Tiefe
Wandschlitz im Beton für Leitungsführung
bis ca. 3 cm Breite und 3 cm Tiefe erstellen
Menge: 10,000 m

**1.1.2.11 Steigeschlitz Beton 6 cm Breite 3 cm Tiefe**
Steigeschlitz Beton 6 cm Breite 3 cm Tiefe
Steigeschlitz im Beton für Leitungsführung
von ca. 6 cm Breite und 3 cm Tiefe erstellen
Menge: 10,000 m

**1.1.2.12 Wand- und Deckendurchbruch d=20mm Beton,L=250mm**
als Bohrung für Leitungsführung in Beton herstellen.
Durchmesser von 20mm (+-4mm), Wandstärke 250 mm
unter Beachtung des v.g. Hinweises herstellen
Menge: 1,000 St

**1.1.2.13 Wand- und Deckendurchbruch d=30mm Beton,L=250mm**
als Bohrung für Leitungsführung in Beton herstellen.
Durchmesser 30mm (+-4mm), Wandstärke bis 250 mm
unter Beachtung des v.g. Hinweises herstellen
Menge: 1,000 St

**1.1.2.14 Kernbohrung NW 40 mm in Mauerwerk, L=400mm**
als Bohrung in Mauerwerk bis NW 40mm und Wandstärke bis 400 mm, unter Beachtung des v.g. Hinweises herstellen
Menge: 6,000 St

**1.1.2.15 Kernbohrung NW 40 mm in Beton, L=400mm**
als Bohrung in Beton bis NW 40mm und Bauteilstärke bis 400 mm.
unter Beachtung des v.g. Hinweises herstellen
Menge: 6,000 St

**1.1.2.16 Kernbohrung NW 60 mm in Mauerwerk, L=400mm**
als Bohrung in Mauerwerk bis NW 60mm und Wandstärke bis 400 mm, unter Beachtung des v.g. Hinweises herstellen
Menge: 9,000 St

**1.1.2.17 Kernbohrung NW 60 mm in Beton, L=400mm**
als Bohrung in Beton bis NW 60mm und Bauteilstärke bis 400 mm.
unter Beachtung des v.g. Hinweises herstellen
Menge: 9,000 St

**1.1.2.18 Kernbohrung NW 80 mm in Mauerwerk, L=400mm**
als Bohrung in Mauerwerk bis NW 80mm und Wandstärke bis 400 mm, unter Beachtung des v.g. Hinweises herstellen
Menge: 10,000 St

**1.1.2.19 Kernbohrung NW 80 mm in Beton, L=400mm**
als Bohrung in Beton bis NW 80mm und Bauteilstärke bis 400 mm.
unter Beachtung des v.g. Hinweises herstellen
Menge: 6,000 St

**1.1.2.20 Kernbohrung NW 100 mm in Mauerwerk, L=400mm**
als Bohrung in Mauerwerk bis NW 100mm und Wandstärke bis 400 mm, unter Beachtung des v.g. Hinweises herstellen
Menge: 30,000 St

**1.1.2.21 Kernbohrung NW 100 mm in Beton, L=400mm**
als Bohrung in Beton bis NW 100mm und Bauteilstärke bis 400 mm, unter Beachtung des v.g. Hinweises herstellen
Menge: 30,000 St

**1.1.2.22 Kernbohrung NW 150 mm in Mauerwerk, L=400mm**
Kernbohrung NW 150 mm in Mauerwerk, L=400mm
als Bohrung in Mauerwerk bis NW 150mm und Wandstärke bis 400 mm, unter Beachtung des v.g. Hinweises herstellen
Menge: 1,000 St

**1.1.2.23 Kernbohrung NW 150 mm in Beton, L=400mm**
Kernbohrung NW 150 mm in Beton, L=400mm als Bohrung in Beton bis NW 150mm und Bauteilstärke bis 400 mm, unter Beachtung des v.g. Hinweises herstellen
Menge: 1,000 St

##### 1.1.3 Kabelrinnen, -Leitern,-Schienen und Sammelhalter allg.

**Ausführungsbeschreibung 5 Zusätzliche Vorbemerkung Kabelträger**
*Die nachstehend anzubietenden und zu montierenden*
Kanäle, Rinnen, gelochte Kabelbahnen sowie Kabelträger sind so zu befestigen, dass ein Durchhängen bei voller Belegung des vorhandenen Querschnittes mit Kabel und Leitungen sicher verhindert wird.

Die Regelstützweite für Rinnen und Kabelbahnen ist mit 1,50m festgelegt. Je nach Belastung und Auswahl des Kabeltragsystems sind ggf. engere Abstände erforderlich. Die Herstellerangaben sind maßgeblich umzusetzen und einzukalkulieren.

Der Nachweis der einzuhaltenden Abstände von Auslegern ist mittels der Belastungsdiagramme der Hersteller und Angabe der festgelegten Gewichte durch den Auftragnehmer vor der Montage zu erbringen.
Bei Zweifel am Nachweis sind Gewichtsberechnungen der Kabel und Leitungen durch den Auftragnehmer zu erbringen.

Vorzugsweise werden Rinnen und Kabelbahnen an den Wänden befestigt.

Im Normalfall ist feuerverzinktes Material nach dem Sendizimir- Verzinkungsverfahren gemäß DIN 17 162 oder  bandverzinktes Material nach DIN EN 10346 zu verwenden.
Unbehandelte Stähle kommen nicht zu Ausführung!

In Bereichen mit höherer Korrosionsbelastung ist nach DIN 50976 (feuerverzinkt nach dem Tauchverfahren) behandeltes Material einzusetzen.

Im Außenbereich sind vorzugsweise Aluminium- oder Tauchfeuerverzinkte- Edelstahlsysteme einzusetzen. Diese sind in den Positionen beschrieben.

Die genaue Trassenführung und der Deckenabstand ist mit der Bauleitung sowie den ausführenden HKSL-Firmen festzulegen.

Sämtliche nachfolgend genannten Bauteile sind zu liefern und als funktionsfähiges Kabelträgen- bzw. Leitungsführungssystem betriebsfertig zu montieren.
Dabei ist sicherzustellen, dass nur zugelassene Metalldübel zum Einsatz kommen.

Nicht aufgeführte Klein- und Befestigungsmaterialien sind in die jeweiligen Einheitspreise mit einzukalkulieren.

Die Kabeltragsysteme sind elektrisch leitend miteinander zu verbinden und in den Hauptpotentialausgleich einzubeziehen.

Für die Ordnungsgemäße Befestigung der Kabeltragsysteme am Bauwerk trägt der Auftragnehmer die alleinige Verantwortung. Ihm obliegt die statische Überprüfung der Tragfähigkeit unter Beachtung der zu verlegenden Kabel bei einer Lastreserve von 30 %.

Alle Schnittstellen von Kabelleitern und dergl. sind
ordentlich zu Entgraten und mit Kaltzinkfarbe zu
streichen und bei Bedarf mit Kantenschutz zu versehen
Die Zinkauflagegruppe des Kabeltragsystems muss den
Umgebungsbedingungen entsprechen.

In sämtlichen Verlegesystemen soll nur ein Fabrikat innerhalb eines jeden Systems eingebaut werden. Es wird nur systemeigenes Zubehör verwendet. Es ist eine Platzreserve von 20 % vorzuhalten

**1.1.3.1 Profilschiene 600 mm**
Katalog-Nr. 3
aus feuerverzinktem Profilstahl ca. 18 x 35 mm nach DIN 50976 in schwerer Ausführung zur Aufnahme von Bügelschellen zur Kabelverlegung, einschl. Befestigungs- und Montagematerial
Liefern und betriebsfertig montieren inkl. aller Klein- und Systemteile
Menge: 12,000 St

**1.1.3.2 Profilschiene 800 mm**
Katalog-Nr. 3
aus feuerverzinktem Profilstahl ca. 18 x 35 mm nach DIN 50976 in schwerer Ausführung zur Aufnahme von Bügelschellen zur Kabelverlegung, einschl. Befestigungs- und Montagematerial
Liefern und betriebsfertig montieren inkl. aller Klein- und Systemteile
Menge: 6,000 St

**1.1.3.3 Profilschiene 1000 mm 18 x 35 mm**
Profilschiene 1000 mm 18 x 35 mm
aus feuerverzinktem Profilstahl 18 x 35 mm nach DIN 50976 in schwerer Ausführung zur Aufnahme von Bügelschellen zur Kabelverlegung, einschl. Befestigungs- und Montagematerial
liefern und betriebsfertig montieren
Menge: 8,000 St

**1.1.3.4 Kabelleiter 300 x 60 x 1,5mm, Sprosse 300, verzinkt**
Katalog-Nr. 5
als leichte Steigetrassen mit 300 mm Sprossenabstand, Seitenholm Höhe 60 mm verzinkt zur Aufnahme von Bügelschellen, einschl. Längsverbinder, Wandanschlusswinkel sowie Befestigungs- und Montagematerial
liefern und betriebsfertig montieren
Menge: 4,000 m

**1.1.3.5 Bügelschelle bis 12 mm**
Katalog-Nr. 6
Bügelschelle mit Spannbereich bis 12 mm,
liefern und betriebsfertig montieren
Menge: 25,000 St

**1.1.3.6 Bügelschelle bis 22 mm**
Katalog-Nr. 7
Bügelschelle mit Spannbereich bis 22 mm,
liefern und betriebsfertig montieren
Menge: 25,000 St

**1.1.3.7 Bügelschelle bis 34 mm**
Katalog-Nr. 8
Bügelschelle mit Spannbereich bis 34 mm,
liefern und betriebsfertig montieren
Menge: 25,000 St

**1.1.3.8 Bügelschelle bis 52 mm**
Katalog-Nr. 9
Bügelschelle mit Spannbereich bis 52 mm,
liefern und betriebsfertig montieren
Menge: 100,000 St

**1.1.3.9 Bügelschelle bis 70 mm**
Katalog-Nr. 10
Bügelschelle mit Spannbereich bis 70 mm,
liefern und betriebsfertig montieren
Menge: 100,000 St

**1.1.3.10 Wand- und Stielausleger 300 mm**
Katalog-Nr. 13
für Gitter oder Kabelrinnen zur Wandmontage, an Hängestiele oder an T-Stahlträger, aus Stahlblech tauchfeuerverzinkt, einschl. Befestigungs- und Montagematerial.
Länge  : 300 mm
liefern und betriebsfertig montieren
Menge: 1,000 St

**Ausführungsbeschreibung 6 Kabelbügel und Sammelhalter**
*Kabelbügel und Sammelhalter werden in Abständen von ca.*
50cm montiert, um eine saubere Kabelverlegung zu ermöglichen. Die Verlegung erfolgt rechtwinklig innerhalb von Zwischendecken. Für Einzelleitungen sind keine Kabelbügel oder Sammelhalter zu verwenden.

**1.1.3.11 Kabelklammer in Metall in einer Größe bis 2 x 5 Stk.**
Katalog-Nr. 30
NYM-J 3 x 1,5 qmm, als Kabelbügel zum Einhängen von Kabeln und Leitungen in abgehängten Decken
liefern und betriebsfertig montieren
Menge: 150,000 St

**1.1.3.12 Kabelklammer in Metall in einer Größe bis 2 x 8 Stk.**
Katalog-Nr. 31
NYM-J 3 x 1,5 qmm, als Kabelbügel zum Einhängen von Kabeln und Leitungen in abgehängten Decken,
liefern und betriebsfertig montieren
Menge: 150,000 St

**1.1.3.13 Sammelhalterung in Metall bis 15 Stk. Kabel 3x1,5 qmm**
Katalog-Nr. 32
in einer Größe bis 15 Kabel 3x1,5qmm, als Schlaufe zum Einhängen von Kabeln und Leitungen in abgehängten Decken,
liefern und betriebsfertig montieren
Menge: 350,000 St

**1.1.3.14 Sammelhalterung in Metall bis 30 Stk. Kabel 3x1,5 qmm**
Katalog-Nr. 33
in einer größe bis 30 Kabel 3x1,5qmm, als Schlaufe zum Einhängen von Kabeln und Leitungen in abgehängten Decken,
liefern und betriebsfertig montieren
Menge: 350,000 St

**1.1.3.15 Sammelhalterung in Metall in einer Größe bis 70 Stk.**
Katalog-Nr. 34
in einer Größe bis 70 Kabel 3 x 1,5 qmm, als Schlaufe zum Einhängen von Kabeln und Leitungen in abgehängten Decken,
liefern und betriebsfertig montieren
Menge: 200,000 St

##### 1.1.4 Kabelspezifische Tragekonstruktion E30-90

**Ausführungsbeschreibung 17 Kabelträger mit Funktionserhalt als kabelspezifische Tragekonstuktion**
*Die Rinnen sind als kabelspezifische Tragekonstruktionen*
für den elektrischen Funktionserhalt nach DIN 4102 Teil 12 geprüft und für die Klassen E30 und E90 zugelassen. Die kabelspezifische Tragekonstruktionen müssen nach Herstellervorgaben montiert werden und sind mit Schildern zu kennzeichnen. Die Leitungen mit Funktionserhalt müssen für die vom Bieter gewählte kabelspezifische Tragekonstruktionen entsprechend der Zulassung ausgewählt und angeboten sein.
Der Nachweis der Übereinstimmung der Leitungstypen mit den Zulassungen der kabelspezifischen Tragekonstruktionen ist durch den Auftragnehmer vor der Montage zu erbringen.

Die nachstehend anzubietenden und zu montierenden Kanäle, Rinnen, gelochte Kabelbahnen sowie Kabelträger sind so zu befestigen, daß ein Durchhängen bei voller Belegung des vorhandenen Querschnittes mit Kabel und Leitungen sicher verhindert wird.

Die Regelstützweite für Rinnen und Kabelbahnen ist auf 1,20m festgelegt. Der maximale Stützabstand von1,50m darf nicht überschritten werden.
Je nach Belastung und Auswahl des Kabeltragsystems sind ggf. engere Abstände erforderlich. Die Herstellerangaben sind maßgeblich umzusetzen und einzukalkulieren.

Der Nachweis der einzuhaltenden Abstände von Auslegern ist mittels der Belastungsdiagramme der Hersteller und Angabe der festgelegten Gewichte durch den Auftragnehmer vor der Montage zu erbringen.
Bei Zweifel am Nachweis sind Gewichtsberechnungen der Kabel und Leitungen durch den Auftragnehmer zu erbringen.

Vorzugsweise werden Rinnen und Kabelbahnen an den Wänden befestigt.

Im Normalfall ist feuerverzinktes Material nach dem Sendizimir- Verzinkungsverfahren gemäß DIN 17 162 oder  bandverzinktes Material nach DIN EN 10346 zu verwenden.
Unbehandelte Stähle kommen nicht zu Ausführung!

In Bereichen mit höherer Korrosionsbelastung ist nach DIN 50976 (feuerverzinkt nach dem Tauchverfahren) behandeltes Material einzusetzen.

Im Außenbereich sind vorzugsweise Aluminium oder Edelstahlsysteme einzusetzen. Diese sind in den Positionen beschrieben.

Die genaue Trassenführung und der Deckenabstand ist mit der Bauleitung sowie den ausführenden HKSL-Firmen festzulegen.

Sämtliche nachfolgend genannten Bauteile sind zu liefern und als funktionsfähiges Kabelträger- bzw. Leitungsführungssystem betriebsfertig zu montieren.
Dabei ist sicherzustellen, dass nur zugelassene Metalldübel zum Einsatz kommen.

Nicht aufgeführte Klein- und Befestigungsmaterialien sind in die jeweiligen Einheitspreise mit einzukalkulieren.

Die Kabeltragsysteme sind elektrisch leitend miteinander zu verbinden und in den Hauptpotentialausgleich einzubeziehen.

Für die Ordnungsgemäße Befestigung der Kabeltragsysteme am Bauwerk trägt der Auftragnehmer die alleinige Verantwortung. Ihm obliegt die statische Überprüfung der Tragfähigkeit unter Beachtung der zu verlegenden Kabel bei einer Lastreserve von 30 %.

Alle Schnittstellen von Kabelleitern und dergl. sind ordentlich zu Entgraten und mit Kaltzinkfarbe zu streichen und bei Bedarf mit Kantenschutz zu versehen. Die Zinkauflagegruppe des Kabeltragsystems muss den Umgebungsbedingungen entsprechen.

In sämtlichen Verlegesystemen soll nur ein Fabrikat innerhalb eines jeden Systems eingebaut werden. Es wird nur systemeigenes Zubehör verwendet.

Es ist eine Platzreserve von 20 % vorzuhalten

**1.1.4.1 Sammelhalterung Größe 30, Metall, verzinkt, E30-E90**
für bis 30 Stück NYM-J 3 x 1,5 qmm, aus Metall für hohe mechanische Standfestigkeit im Brandfall. Zur Montage oberhalb von Brandschutzdecken, als auch zur kabelspezifischen Variante für Leitungen in Funktionserhalt nach DIN 4102-12 zugelassen. Einschließlich Befestigungs- und Montagematerial.
liefern und betriebsfertig montieren
Menge: 50,000 St

**1.1.4.2 Sammelhalterung Größe 70, Metall, verzinkt, E30-E90**
für bis 70 Stück NYM-J 3 x 1,5 qmm, aus Metall für hohe mechanische Standfestigkeit im Brandfall. Zur Montage oberhalb von Brandschutzdecken, als auch zur kabelspezifischen Variante für Leitungen in Funktionserhalt nach DIN 4102-12 zugelassen. Einschließlich Befestigungs- und Montagematerial.
liefern und betriebsfertig montieren
Menge: 30,000 St

**1.1.4.3 Brandschutzkanal Metall, verzinkt I30, Farbe weiß änhlich RAL 9016**
Vierseitiger Brandschutzkanal aus Metall zur Installation und Führung von Kabeln. Mit intumeszierender Innenauskleidung.
Direkte Wand- und Deckenmontage, Montage unterhalb von Systemböden oder auf Tragsystemen. Geprüft und zugelassen als I-Kanal nach DIN 4102 Teil 11. Allgemeine bauaufsichtliche Zulassung für die Feuerwiderstandsklasse I30 .

Mit dem Brandschutzkanal dürfen ausschließlich nach Zulassung beschriebene vorkonfektionierte Formteile verbaut werden.

Oberfläche: bandverzinkt
Farbe: weiß, ähnlich RAL 9016
Länge 2000 x Breite 110 x Höhe 70 mm

Kanal bestehend aus: Kanalunterteil und Deckel
inkl. Montagezubehör

liefern und montieren.
Menge: 28,000 m

##### 1.1.5 Steigeleitern als Normtragekonstruktion E30-E90

**Ausführungsbeschreibung 18 Kabelleitern mit Funktionserhalt als Normttragekonstruktion**
*Die Kabelleitern/Steigeleitern sind als Normttragekonstruktion*
für den elektrischen Funktionserhalt nach DIN 4102 Teil 12 geprüft und für die Klassen E30 und E90 zugelassen. Die Normtragekonstruktionen müssen nach Herstellervorgaben montiert werden und sind mit Schildern zu kennzeichnen.

Die nachstehend anzubietenden und zu montierenden Kanäle, Rinnen, gelochte Kabelbahnen sowie Kabelträger sind so zu befestigen, dass ein Durchhängen bei voller Belegung des vorhandenen Querschnittes mit Kabel und Leitungen sicher verhindert wird.

Die Regelstützweite für Rinnen und Kabelbahnen ist auf 1,20m festgelegt. Der maximale Stützabstand von1,50m darf nicht überschritten werden.
Je nach Belastung und Auswahl des Kabeltragsystems sind ggf. engere Abstände erforderlich. Die Herstellerangaben sind maßgeblich umzusetzen und einzukalkulieren.

Der Nachweis der einzuhaltenden Abstände von Auslegern ist mittels der Belastungsdiagramme der Hersteller und Angabe der festgelegten Gewichte durch den Auftragnehmer vor der Montage zu erbringen.
Bei Zweifel am Nachweis sind Gewichtsberechnungen der Kabel und Leitungen durch den Auftragnehmer zu erbringen.

Vorzugsweise werden Rinnen und Kabelbahnen an den Wänden befestigt.

Im Normalfall ist feuerverzinktes Material nach dem Sendizimir- Verzinkungsverfahren gemäß DIN 17 162 oder  bandverzinktes Material nach DIN EN 10346 zu verwenden.
Unbehandelte Stähle kommen nicht zu Ausführung!

In Bereichen mit höherer Korrosionsbelastung ist nach DIN 50976 (feuerverzinkt nach dem Tauchverfahren) behandeltes Material einzusetzen.

Im Außenbereich sind vorzugsweise Aluminium oder Edelstahlsysteme einzusetzen. Diese sind in den Positionen beschrieben.

Die genaue Trassenführung und der Deckenabstand ist mit der Bauleitung sowie den ausführenden HKSL-Firmen festzulegen.

Sämtliche nachfolgend genannten Bauteile sind zu liefern und als funktionsfähiges Kabelträgen- bzw. Leitungsführungssystem betriebsfertig zu montieren.
Dabei ist sicherzustellen, dass nur zugelassene Metalldübel zum Einsatz kommen.

Nicht aufgeführte Klein- und Befestigungsmaterialien sind in die jeweiligen Einheitspreise mit einzukalkulieren.

Die Kabeltragsysteme sind elektrisch leitend miteinander zu verbinden und in den Hauptpotentialausgleich einzubeziehen.

Für die Ordnungsgemäße Befestigung der Kabeltragsysteme am Bauwerk trägt der Auftragnehmer die alleinige Verantwortung. Ihm obliegt die statische Überprüfung der Tragfähigkeit unter Beachtung der zu verlegenden Kabel bei einer Lastreserve von 30 %.

Alle Schnittstellen von Kabelleitern und dergl. sind ordentlich zu Entgraten und mit Kaltzinkfarbe zu streichen und bei Bedarf mit Kantenschutz zu versehen. Die Zinkauflagegruppe des Kabeltragsystems muss den Umgebungsbedingungen entsprechen.

In sämtlichen Verlegesystemen soll nur ein Fabrikat innerhalb eines jeden Systems eingebaut werden. Es wird nur systemeigenes Zubehör verwendet.

Es ist eine Platzreserve von 20 % vorzuhalten

**1.1.5.1 Profilschiene 200 mm mit FE E-30**
aus feuerverzinktem Profilstahl 18 x 35 mm
mit Funktionserhalt E-30 nach DIN 4102 Teil 12
in schwerer Ausführung zur Aufnahme von Bügelschellen
zur Kabelverlegung, einschl. Befestigungs- und
Montagematerial

liefern und betriebsfertig montieren
Menge: 10,000 St

**1.1.5.2 Profilschiene 400 mm mit FE E-30**
aus feuerverzinktem Profilstahl 18 x 35 mm
mit Funktionserhalt E-30 nach DIN 4102 Teil 12
in schwerer Ausführung zur Aufnahme von Bügelschellen
zur Kabelverlegung, einschl. Befestigungs- und
Montagematerial

liefern und betriebsfertig montieren
Menge: 20,000 St

**1.1.5.3 Profilschiene 1000 mm mit FE E-30**
aus feuerverzinktem Profilstahl 18 x 35 mm
mit Funktionserhalt E-30 nach DIN 4102 Teil 12
in schwerer Ausführung zur Aufnahme von Bügelschellen
zur Kabelverlegung, einschl. Befestigungs- und
Montagematerial

liefern und betriebsfertig montieren
Menge: 1,000 St

**1.1.5.4 Bügelschelle 8 - 12 mm E30**
Bügelschelle mit Spannbereich 8 - 12 mm aus
feuerverzinktem Stahl mit Stahldruckwannen
für vorbeschriebene Profilschiene E30 zur Befestigung von
einem oder mehreren Kabeln
liefern und betriebsfertig montieren
Menge: 30,000 St

**1.1.5.5 Bügelschelle 12 - 16 mm E30**
Bügelschelle mit Spannbereich 12 - 16 mm aus
feuerverzinktem Stahl mit Stahldruckwannen
für vorbeschriebene Profilschiene E30 zur Befestigung von
einem oder mehreren Kabeln
liefern und betriebsfertig montieren
Menge: 30,000 St

**1.1.5.6 Bügelschelle 16 - 22 mm E30**
Bügelschelle mit Spannbereich 16 - 22 mm aus
feuerverzinktem Stahl mit Stahldruckwannen
für vorbeschriebene Profilschiene E30 zur Befestigung von
einem oder mehreren Kabeln
liefern und betriebsfertig montieren
Menge: 30,000 St

**1.1.5.7 Bügelschelle 28 - 34 mm E30**
Bügelschelle mit Spannbereich 28 - 34 mm aus
feuerverzinktem Stahl mit Stahldruckwannen
für vorbeschriebene Profilschiene E30 zur Befestigung von
einem oder mehreren Kabeln
liefern und betriebsfertig montieren
Menge: 30,000 St

**1.1.5.8 Kabelleiter 200 x 60 x 1,5mm, Sprosse 300, verzinkt, E30-E90**
Katalog-Nr. 4
als leichte Steigetrassen mit 300 mm Sprossenabstand, Seitenholm Höhe 60 mm, Stärke 1,5mm, verzinkt zur Aufnahme von Bügelschellen, einschl. Längsverbinder, Wandanschlusswinkel sowie Befestigungs- und Montagematerial. Als Normtragekonstruktion nach DIN 4102-12 für Funktionserhalt zugelassen.
liefern und betriebsfertig montieren
Menge: 6,000 m

##### 1.1.6 Leitungsführungskanäle/Brüstungskanäle

*Hinweis: Leitungsführungskanäle/Brüstungskanäle*
PVC - Brüstungskanal

in unterschiedlichen Breiten als  Geräteeinbaukanal als Baueinheit aus PVC hart, bestehend aus:

- Kanalunterteil: Weiß
- Kanalabdeckungen: Weiß
- Kanaltrennwand
- Innenecken
- Außenecken
- T-Stücke

einschließlich Klein- und Befestigungsmaterial liefern und in Teillängen auf Wänden oder Wandbefestigungskonsolen betriebsfertig passgenau montieren, einschließlich der erforderlichen Schnitte.

Stahlblech - Brüstungskanal

in unterschiedlichen Breiten als Geräteeinbaukanal als Baueinheit aus Stahlblech, bestehend aus:

- Kanalunterteil: Weiß
- Kanalabdeckungen: Weiß
- Trennsteg
- Innenecken
- Außenecken
- T-Stücke

einschließlich dem Notwendigen  Schnittkascheirungen, Abschluss- oder Wandanschlussblenden Klein- und Befestigungsmaterial liefern und in Teillängen auf Wänden oder Wandbefestigungskonsolen betriebsfertig passgenau montieren, einschließlich der erforderlichen Schnitte.

Elektro-Installationskanal

in unterschiedlichen Abmessungen als Leitungsführungskanal aus grau bzw. weiß eingefärbtem Kunststoff-Formstoff PVC-hart oder Stahlblech; in unterschiedlichen Abmessungen. Bestehend aus stabilem Unterteil, anstellbaren Kabelhalteklammern und formschlüssigem Oberteil; Richtungsänderungen sind mit Formteilen auszuführen und in den Einheitspreis einzukalkulieren; einschl. Klein- und Befestigungsmaterial.

**Ausführungsbeschreibung 13 Leitungsführungskanal und Brüstungskanal**
*Grundsätzlich*
Ergänzend zu den nachfolgenden Positionen gelten auch die im Leistungsverzeichnis zuvor beschriebenen Inhalte und Sachverhalte. Zum Lieferumfang gehören neben den  in den Positionen aufgeführten Komponenten, auch die Zubehöre welche der Hersteller für eine fachgerechte Installation vorsieht, auch wenn diese nicht in den Position aufgeführt sind. Diese Leistungen sind in den jeweiligen bzw. nachfolgenden Positionen mit zu berücksichtigen und innerhalb der Einheitspreise mit zu kalkulieren. Dies bezieht sich im Besonderen auf Steckverbinder und Leitungsbrücken, Anschlussstecker, Zentralplatten, Zwischenstücke, Endstücke und Beschriftungsträger.
Einschließlich  Klein- und Befestigungsmaterial liefern und in Teillängen auf Wänden oder Wandbefestigungskonsolen betriebsfertig passgenau montieren, einschließlich der erforderlichen Schnitte. Alle Kanäle sind einheitlich von einem Hersteller zu verwenden.

Schall- und Brandschutz-Maßnahmen sind fachgerecht auszuführen.

PVC Leitungsführungskanal
in unterschiedlichen Abmessungen als Leitungsführungskanal aus grau bzw. weiß eingefärbtem Kunststoff-Formstoff PVC-hart; in unterschiedlichen Abmessungen. Bestehend aus stabilem Unterteil, anstellbaren Kabelhalteklammern und formschlüssigem Oberteil; Richtungsänderungen sind mit Formteilen auszuführen und in den Einheitspreis einzukalkulieren; einschl. Klein- und Befestigungsmaterial.

Stahlblech Leitungsführungskanal
in unterschiedlichen Abmessungen als Leitungsführungskanal als eine Baueinheit aus Stahlblech, Farben nach Wahl des Bauherrn wenn in den Positionen nicht anders beschrieben, bestehend aus:
- Kanalunterteil
- Kanalabdeckungen
- Innenecken
- Außenecken
- T-Stücke
sowie Trennwände, Kabelrückhalteklammern und Kupplungen. Kanalunterteil mit Bodenlochung zur direkten Wandmontage, Kupplungen zum Potenzialausgleich sowie zur einfachen und passgenauen Kanalverbindung. Die
Potenzialausgleichsverbindung zwischen Kanalober- und -
unterteil erfolgt durch einfaches Aufstecken (Aufrasten) ohne zusätzliches Zubehör.
Richtungsänderungen sind mit Formteile auszuführen,offene Kanalenden sind mit Endstücken oder Wandanschlussstücken abzuschließen.
Potenzialausgleichs-, Erdungs-, Schall- und Brandschutz-Maßnahmen sind fachgerecht auszuführen.
einschließlich Klein- und Befestigungsmaterial liefern und in Teillängen auf Wänden oder Wandbefestigungskonsolen betriebsfertig passgenau montieren, einschließlich der erforderlichen Schnitte.

PVC Gerätekanal
in unterschiedlichen Breiten als  Geräteeinbaukanal als Baueinheit aus PVC hart, Farben nach Wahl des Bauherrn wenn in den Positionen nicht anders beschrieben, bestehend aus:
- Kanalunterteil
- Kanalabdeckungen
- Innenecken
- Außenecken
- T-Stücke
sowie Trennwände, Kabelrückhalteklammern und Kupplungen. Kanalunterteil mit Bodenlochung zur direkten Wandmontage, Kupplungen zum Potenzialausgleich sowie zur einfachen und passgenauen Kanalverbindung
einschließlich Klein- und Befestigungsmaterial liefern und in Teillängen auf Wänden oder Wandbefestigungskonsolen betriebsfertig passgenau montieren, einschließlich der erforderlichen Schnitte.

Stahlblech Gerätekanal

in unterschiedlichen Abmessungen als Geräteeinbaukanal als eine  Baueinheit aus Stahlblech, Farben nach Wahl des Bauherrn wenn in den Positionen nicht anders beschrieben bestehend aus:
- Kanalunterteil
- Kanalabdeckungen
- Kanaltrennwand
- Innenecken
- Außenecken
- T-Stücke
sowie Trennwände, Kabelrückhalteklammern und Kupplungen. Kanalunterteil mit Bodenlochung zur direkten Wandmontage, Kupplungen zum Potenzialausgleich sowie zur einfachen und passgenauen Kanalverbindung. Die
Potenzialausgleichsverbindung zwischen Kanalober- und -
unterteil erfolgt durch einfaches Aufstecken (Aufrasten) ohne
zusätzliches Zubehör.
Richtungsänderungen sind mit Formteile auszuführen,offene Kanalenden sind mit Endstücken oder Wandanschlussstücken abzuschließen.
Potenzialausgleichs-, Erdungs-, Schall- und Brandschutz-Maßnahmen sind fachgerecht auszuführen.
einschließlich Klein- und Befestigungsmaterial liefern und in Teillängen auf Wänden oder Wandbefestigungskonsolen betriebsfertig passgenau montieren, einschließlich der erforderlichen Schnitte.

Geräteeinbau in Gerätekanäle
Das Gerätekanalsystem kann folgende Komponenten aufnehmen: Kanalsteckdosen, Überspannungsschutz, Störfilter, Schalter, Daten-/Fernmelde-/BK-/SAT-/CEE- Geräte. Gerätedosen, Blenden, Rahmen sowie weitere Abdeckungen anderer Hersteller.
Falls nicht anders beschrieben werden alle Geräte mit Rahmen der Schalterhersteller ausgeführt. Die Zentralplatten sind in die Installationsgeräte einzurechnen. Alle Rahmen und Abdeckungen ergeben ein einheitliches Erscheinungsbild zu den übrigen Installationsgeräten innerhalb eines Raumes.

**Ausführungsbeschreibung 14 Leitungsführungskanal halogenfrei**
*aus Kunststoff nach DIN EN 50085-1 zur Leitungsverlegung, Halogenfreier Kunststoff ist flammwidrig und entwickelt in Verbindung mit Feuchtigkeit, z.B. Löschwasser, keine korrosiven Brandgase.*

**1.1.6.1 Elektroinstallationskanal Leitungsführung H/B 20/30mm halogenfr.Kunststoff**
Elektroinstallationskanal DIN EN 50085-2-1 (VDE 0604-2-1) als Leitungsführungskanal, aus Kunststoff, halogenfrei.
Kanalhöhe mind.: 20 mm
Kanalbreite mind: 30 mm
Farbe: nach Auswahl des Bauherrn
Halogenfrei: ja
Werkstoff: KunststoffMax. Leitungsbelegung Ø 11 mm + Füllgrad 1 ca.: 2
einschl. aller systembedingten Form- und Verbindungsstücke entsprechend den Vorbemerkung liefern und betriebsfertig montieren.
Menge: 60,000 m

**1.1.6.2 Elektroinstallationskanal Leitungsführung H/B 40/57mm halogenfr.Kunststoff**
Elektroinstallationskanal DIN EN 50085-2-1 (VDE 0604-2-1) als Leitungsführungskanal, aus Kunststoff, halogenfrei.
Kanalhöhe mind.: 40 mm
Kanalbreite mind: 57 mm
Farbe: nach Auswahl des Bauherrn
Halogenfrei: ja
Werkstoff: Kunststoff
Anzahl steckbare Trennwände: 1
Max. Leitungsbelegung Ø 11 mm + Füllgrad 0.5 ca.: 7
einschl. aller systembedingten Form- und Verbindungsstücke entsprechend den Vorbemerkung liefern und betriebsfertig montieren.
Menge: 40,000 m

**1.1.6.3 Elektroinstallationskanal Leitungsführung H/B 60/110mm halogenfr.Kunststoff**
Elektroinstallationskanal DIN EN 50085-2-1 (VDE 0604-2-1) als Leitungsführungskanal, aus Kunststoff, halogenfrei.
Kanalhöhe mind.: 60 mm
Kanalbreite mind: 110 mm
Farbe: nach Auswahl des Bauherrn
Halogenfrei: ja
Werkstoff: Kunststoff
Anzahl steckbare Trennwände: 1
Max. Leitungsbelegung Ø 11 mm + Füllgrad 0.5 ca.: 18
einschl. aller systembedingten Form- und Verbindungsstücke entsprechend den Vorbemerkung liefern und betriebsfertig montieren.
Menge: 20,000 m

**1.1.6.4 Elektroinstallationskanal Leitungsführung H/B 60/110mm halogenfr.Kunststoff**
Elektroinstallationskanal DIN EN 50085-2-1 (VDE 0604-2-1) als Leitungsführungskanal, aus Kunststoff, halogenfrei.
Kanalhöhe mind.: 60 mm
Kanalbreite mind: 110 mm
Farbe: nach Auswahl des Bauherrn
Halogenfrei: ja
Werkstoff: Kunststoff
Anzahl steckbare Trennwände: 1
Max. Leitungsbelegung Ø 11 mm + Füllgrad 0.5 ca.: 23
einschl. aller systembedingten Form- und Verbindungsstücke entsprechend den Vorbemerkung liefern und betriebsfertig montieren.
Menge: 20,000 m

**1.1.6.5 Elektroinstallationskanal Leitungsführung H/B 60/110mm Stahblech**
Elektroinstallationskanal DIN EN 50085-2-1 (VDE 0604-2-1) als Leitungsführungskanal, aus Stahlblech,
Kanalhöhe mind.: 60 mm
Kanalbreite mind: 110 mm
Farbe: nach Auswahl des Bauherrn
Werkstoff: Stahlblech
Anzahl steckbare Trennwände: 1
Max. Leitungsbelegung Ø 11 mm + Füllgrad 0.5 ca.: 18
einschl. aller systembedingten Form- und Verbindungsstücke entsprechend den Vorbemerkung liefern und betriebsfertig montieren.
Menge: 30,000 m

**1.1.6.6 Trennwand, halogenfrei H=60mm**
Trennwand für vor genannten Leitungsführungskanal.
Kanalhöhe: 60 mm
Halogenfrei: ja
liefern, montieren und betriebsfertig anschließen.
Menge: 10,000 m

**Ausführungsbeschreibung 15 Geräteeinbaukanäle Stahlblech**

**1.1.6.7 Elektroinstallationskanal Geräteeinbau H/B 70/130mm Stahl**
Elektroinstallationskanal DIN EN 50085-2-1 (VDE 0604-2-1) als Geräteeinbaukanal, mit innenliegendem Oberteil, aus verzinktem Stahl, beschichtet, einschl. elektrisch dauerhaft leitfähiger Verbindung, Oberteil aus verzinktem Stahl, beschichtet, mit einem Trennsteg, einschl. aller systembedingten Form- und Verbindungsstücke,
Kanalhöhe: 70 mm
Kanalbreite: 130 mm
OT-Breite: 80 mm
Werkstoff: Stahlblech
Halogenfrei: ja
Anzahl der einsetzbaren Oberteile: 1
Max. Leitungsbelegung @ Ø 11 mm + Füllgrad 0.5 mit/ohne
Geräteeinbau ca.: 18/32
Mit Schutzfolie: ja
Oberfläche: pulverbeschichtet
Farbe: nach Auswahl des Bauherrn
liefern, montieren und betriebsfertig anschließen.
Menge: 110,000 m

**1.1.6.8 Inneneck H/B 70/130mm als Formteil einschließlich Oberteil**
Katalog-Nr. 4
passend zu Elektroinstallationskanal Geräteeinbau H/B 70/130mm Stahl.
Kanalhöhe: 70 mm
Kanalbreite: 130 mm
Werkstoff: Stahlblech, beschichtet
Halogenfrei: ja
Anzahl der einsetzbaren Oberteile: 1
Oberfläche: pulverbeschichtet
Farbe: nach Auswahl des Bauherrn
liefern, montieren und betriebsfertig anschließen.
Menge: 8,000 St

**1.1.6.9 Flachwinkel H/B 70/130mm mit Oberteil 80mm**
Katalog-Nr. 5
passend zu Elektroinstallationskanal Geräteeinbau H/B 70/130mm Stahl.
Kanalhöhe: 70 mm
Kanalbreite: 130 mm
Werkstoff: Stahlblech, beschichtet
Halogenfrei: ja
Anzahl der einsetzbaren Oberteile: 1
Oberfläche: pulverbeschichtet
Farbe: Standartfarbe
liefern, montieren und betriebsfertig anschließen.
Menge: 90,000 St

**1.1.6.10 T-Stück H/B 70/130mm mit Oberteil 80mm**
Katalog-Nr. 6
passend zu Elektroinstallationskanal Geräteeinbau H/B 70/130mm Stahl.
Kanalhöhe: 70 mm
Kanalbreite: 130 mm
Werkstoff: Stahlblech, beschichtet
Halogenfrei: ja
Anzahl der einsetzbaren Oberteile: 1
Oberfläche: pulverbeschichtet
Farbe: nach Auswahl des Bauherrn
liefern, montieren und betriebsfertig anschließen.
Menge: 1,000 St

**Ausführungsbeschreibung 16 Installationsgeräte für Kanaleinbau**

**1.1.6.11 Steckdose 250V 16A 2fach Geräteeinbaukanal Beschriftungsfeld**
Katalog-Nr. 7
Schutzkontaktsteckdose DIN VDE 0620-1 (VDE 0620-1), 250 V AC, 16 A, 2-fach, in Geräteeinbaukanal, mit systemgebundener Geräteeinbaudose, einschl. Zentralplatte, mit Beschriftungsfeld, Einsatz mit Schrauben befestigen.
Farbe nach Auswahl des Bauherrn.
Liefern, montieren und betriebsfertig anschließen.
Menge: 1,000 St

**1.1.6.12 Steckdose 250V 16A 2fach Geräteeinbaukanal Beschriftungsfeld rot**
Katalog-Nr. 8
Schutzkontaktsteckdose DIN VDE 0620-1 (VDE 0620-1), 250 V AC, 16 A, 2-fach, in Geräteeinbaukanal, mit systemgebundener Geräteeinbaudose, einschl. Zentralplatte, mit Beschriftungsfeld, Einsatz mit Schrauben befestigen.
Farbe: Rot
Liefern, montieren und betriebsfertig anschließen.
Menge: 46,000 St

**1.1.6.13 Steckdose 250V 16A 3fach Geräteeinbaukanal Beschriftungsfeld**
Katalog-Nr. 7
Schutzkontaktsteckdose DIN VDE 0620-1 (VDE 0620-1), 250 V AC, 16 A, 3-fach, in Geräteeinbaukanal, mit systemgebundener Geräteeinbaudose, einschl. Zentralplatte, mit Beschriftungsfeld, Einsatz mit Schrauben befestigen.
Farbe nach Auswahl des Bauherrn.
Liefern, montieren und betriebsfertig anschließen.
Menge: 1,000 St

**1.1.6.14 Steckdose 250V 16A 3fach Geräteeinbaukanal Beschriftungsfeld rot**
Katalog-Nr. 8
Schutzkontaktsteckdose DIN VDE 0620-1 (VDE 0620-1), 250 V AC, 16 A, 3-fach, in Geräteeinbaukanal, mit systemgebundener Geräteeinbaudose, einschl. Zentralplatte, mit Beschriftungsfeld, Einsatz mit Schrauben befestigen.
Farbe: Rot
Liefern, montieren und betriebsfertig anschließen.
Menge: 7,000 St

##### 1.1.7 Potentialausgleich

**Ausführungsbeschreibung 8 Hinweis:**
*Ergänzend zu den nachfolgenden Positionen gelten auch die*
Ergänzend zu den nachfolgenden Positionen gelten auch die im Leistungsverzeichnis zuvor beschriebenen Inhalte und Sachverhalte. Diese sind in den jeweiligen bzw. nachfolgenden Positionen mit zu berücksichtigen und innerhalb der Einheitspreise mit zu kalkulieren.

**1.1.7.1 Potentialausgleichsschiene mit Aufsteckklemmen**
Potentialausgleichsschiene für den Hauptpotentialausgleich und den Blitzschutz-
Potentialausgleich
Anschluss (ein- / mehrdrähtig): 10 x 2,5-95 mm²
Anschluss Rd: oder 10 x -10 mm
Anschluss Fl: 1 x -30 x 4 mm
Werkstoff Kontaktschiene: Cu/gal Sn
Querschnitt: 30 mm2²
Befestigung: [2x] 6 x 8 mm

liefern und betriebsfertig montieren einschl.
Beschriftung der Zu- und Abgangsleitungen
Menge: 3,000 St

**1.1.7.2 Erdungsanschlüsse bis 6 mm²**
Erdungsanschlüsse bis 6 mm²
Erdung von Einrichtungsgegenständen Potentialausgleichanschlüsse an Metallteilen und Konstruktionsteilen wie Duschen, Wannen, Wasserzähler, Stahlzargen, Türzargen, Bodensenken, Kabelbühnen, Ständerwände, Fassadenteile, Fensterbänke oder Anlagenteile mittels Kabelschuh und Schraubverbindung herstellen.

liefern, montieren und betriebsfertig anschließen
Menge: 45,000 St

**1.1.7.3 Erdungsanschlüsse bis 16 mm²**
Erdungsanschlüsse bis 16 mm²
Zur Erdung von Anlagengruppe mittels Kabelschuh und Schraubverbindung herstellen.

liefern, montieren und betriebsfertig anschließen
Menge: 3,000 St

##### 1.1.8 Verteilungen

**Ausführungsbeschreibung 3 Beschreibung Allg. Stromversorgung**
Beschreibung Allg. Stromversorgung
Der Gebäudekompelx Ralschule (Bautel F) wird über die NS - GHV aus der Hauptgebäude versorgt. Die Messung des Versorgers ist demnach im Hauptgebäude angesidelt und nicht Teil dieser Maßnahme.

**Ausführungsbeschreibung 5 Verteilungseinbauten**
Alle nachfolgend beschriebenen Betriebsmittel und Verteilungseinbauten usw. sind betriebsfertig inkl. aller Klemmen, Verkabelungen, Befestigungen, Abdeckungen, Kleinteile in vorbeschrieben Verteilungen als fabrikfertige Verteiler einzubauen und anzuschließen.
Alle Zubehöre wie Einfürhungsflansche, Dichtungen, Sammelschienen, Klemmen, und nicht explizit aufgeführte Teile sind in die Einheitspreise einzurechnen.

**1.1.8.1 Sicherungslasttrennschalter D02/3x63A,Normtragschiene**
Sicherungslasttrennschalter D02/3x63A,zur Montage auf Normtragschiene mit Schaltsperre und Schraubkappe, bis max. 35 qmm,
plombierbar 3-polig bis 63 A, inkl. Passringen und eingelegten Sicherungen
liefern und betriebsfertig einbauen.
Menge: 3,000 St

**1.1.8.2 Fehlerstrom-Schutzschalter 4P 63A 30mA Typ A**
Fehlerstrom-Schutzschalter 4P 63A 30mA Typ A Fehlerstrom-Schutzschalter (FI) nach EN 61008-1, DIN EN
61008-2-1; VDE 0664 Teil 10 + 11, Berührungsschutz
IP2x nach DIN VDE 0106 Teil 100. Geeignet zum
nachträglichen Anbau von Zusatzeinrichtungen (Montage
ohne Werkzeug). Anschlussklemmen mit
Draht-Einschiebe-Schutz, Bi-Connect-Klemmen unten,
externe blaue Test-Taste. Alle Produkte mit VDE Zeichen.
Beschriftungsmöglichkeit direkt
am Gerät.

Polanzahl: 4 P
Nennstrom: 63 A
Differrenzstrom: 30 mA
Art des Differenzialschutzes: A
Anzahl der Platzeinheiten: 4
liefern und betriebfertig montieren.
Menge: 1,000 St

**1.1.8.3 Leitungsschutzschalter 1P 10kA B-10A**
Leitungsschutzschalter 1P 10kA B-10A
Leitungsschutzschalter nach DIN VDE 0641 Teil 11/08.92,
Beruehrungsschutz nach DIN VDE 0106 Teil 100 mit VDE
Zeichen. LS mit zeitverzoegertem thermischen Ausloeser
fuer Ueberlastschutz und elektromagnetischer Ausloeser
fuer Kurzschlussschutz. Geeignet zum nachtraeglichen
Anbau von
Zusatzeinrichtungen. Einzelentnahme aus dem
Phasenschienenverbund durch
Entriegelung der Hutschienenschnellbefestigung.

Polart: 1 P
Auslösercharakteristik: B
Nennstrom: 10 A
Anzahl der Platzeinheiten: 1
Betriebsspannung AC: 230 / 400 V
Anschlussart: Schraubtechnik
liefern und betriebfertig montieren.
Menge: 1,000 St

**1.1.8.4 Leitungsschutzschalter 1P 10kA B-16A**
Leitungsschutzschalter 1P 10kA B-16A

Leitungsschutzschalter nach DIN VDE 0641 Teil 11/08.92,
Beruehrungsschutz nach DIN VDE 0106 Teil 100 mit VDE
Zeichen. LS mit zeitverzoegertem thermischen Ausloeser
fuer Ueberlastschutz und elektromagnetischer Ausloeser
fuer Kurzschlussschutz. Geeignet zum nachtraeglichen
Anbau von
Zusatzeinrichtungen. Einzelentnahme aus dem
Phasenschienenverbund durch
Entriegelung der Hutschienenschnellbefestigung.

Polart: 1 P
Auslösercharakteristik: B
Nennstrom: 16 A
Anzahl der Platzeinheiten: 1
Betriebsspannung AC: 230 / 400 V
Anschlussart: Schraubtechnik
liefern und betriebfertig montieren.
Menge: 1,000 St

**1.1.8.5 Leitungsschutzschalter 3P 10kA B-16A**
Leitungsschutzschalter 3P 10kA B-16A Leitungsschutzschalter nach DIN VDE 0641 Teil 11/08.92,
Berührungsschutz nach DIN VDE 0106 Teil 100 mit VDE
Zeichen. LS mit zeitverzögertem thermischen Auslöser
für Überlastschutz und elektromagnetischer Auslöser
für Kurzschlussschutz. Geeignet zum nachträglichen
Anbau von
Zusatzeinrichtungen. Einzelentnahme aus dem
Phasenschienenverbund durch
Entriegelung der Hutschienenschnellbefestigung.

Polart: 3 P
Auslösercharakteristik: B
Nennstrom: 16 A
Anzahl der Platzeinheiten: 3
Betriebsspannung AC: 230 / 400 V
Anschlussart: Schraubtechnik
liefern und betriebfertig montieren.
Menge: 1,000 St

**1.1.8.6 Leitungsschutzschalter 3P 10kA B-32A**
Leitungsschutzschalter 3P 10kA B-32A Leitungsschutzschalter nach DIN VDE 0641 Teil 11/08.92,
Berührungsschutz nach DIN VDE 0106 Teil 100 mit VDE
Zeichen. LS mit zeitverzögertem thermischen Auslöser
für Überlastschutz und elektromagnetischer Auslöser
für Kurzschlussschutz. Geeignet zum nachträglichen
Anbau von
Zusatzeinrichtungen. Einzelentnahme aus dem
Phasenschienenverbund durch
Entriegelung der Hutschienenschnellbefestigung.

Polart: 3 P
Auslösercharakteristik: B
Nennstrom: 32 A
Anzahl der Platzeinheiten: 3
Betriebsspannung AC: 230 / 400 V
Anschlussart: Schraubtechnik
liefern und betriebfertig montieren.
Menge: 1,000 St

**1.1.8.7 Hilfsschalter für LS Schalter, RCD etc.**
Hilfsschalter für LS Schalter, RCD etc.
Zulage zu Vorposition, wenn diese mit einem Hilfsschalter zur Überwachung der Auslösung/Abschlatung ausgestattet wird.
liefern und betriebfertig montieren.
Menge: 1,000 St

**1.1.8.8 FI-LS 1P+N 6kA B-16A 30mA TypA**
FI-LS 1P+N 6kA B-16A 30mA TypA
Fehlerstrom-Leitungsschutzschalter nach
DIN VDE 0664 Teil 2, Berührungsschutz
IP2x nach DIN VDE 0106 Teil 100.

Polzahl: 2
Bemessungsspannung: 230 V
Bemessungsstrom: 16 A
Fehlerstrom-Typ: A
Energiebegrenzungsklasse: 3
Bemessungsschaltvermögen nach EN 60898:6 kA
Bemessungsschaltvermögen nach IEC 60947-2:10 kA
Frequenz: 50 Hz
Auslösecharakteristik: B
Mitschaltender Neutralleiter: ja
liefern und betriebfertig montieren.
Menge: 30,000 St

**1.1.8.9 Phasen-Reihenklemmen 0,5 - 4 mm²**
Phasen-Reihenklemmen 0,5 - 4 mm²

liefern und Betriebsfertig montieren
Menge: 90,000 St

**1.1.8.10 Nulleiter-Trennklemmen 0,5 - 4 mm²**
Nulleiter-Trennklemmen 0,5 - 4 mm²

liefern und Betriebsfertig montieren
Menge: 30,000 St

**1.1.8.11 Schutzleiter-Reihenklemme 0,5 - 4 mm²**
Schutzleiter-Trennklemmen 0,5 - 4 mm²

liefern und Betriebsfertig montieren
Menge: 30,000 St

##### 1.1.9 Installationsgeräe

**Ausführungsbeschreibung 6 Schalterprogramm AP IP44**
Schalterprogramm AP IP44
Es ist ein einheitliches Fabrikat / Typ für die
Aufputz-Installationsgeräte zu verwenden.

Alle im LV aufgeführten Geräte und Bauteile verstehen sich einschließlich Anschluss aller Leitungen und Kabel. Die Anschlüsse sind nicht gesondert ausgeschrieben. Der Anteil von Montagearbeiten hinsichtlich des Anschlusses ist in den Einheitspreisen der jeweiligen Geräte zu berücksichtigen. Originalzubehör, Klein- und Befestigungsmaterial ist mit den Einheitspreisen abgegolten.

Die nachfolgend aufgeführten Installationseinheiten
müssen,soweit nicht anders gefordert folgende Qualitätsansprüche erfüllen.
Alle Schalter und Steckdosen sind in IP 44 auszuführen,
Steckklemmen bei Schaltern und Steckdosen,
alle Sockel können herausgenommen werden,
Schalter-Einsätze mit Verbindungsklemmen nach VDE 0632,
Steckdosen mit Verbindungsklemmen nach VDE 0620 Teil 1,
Gehäuse aus zähelastischem Thermoplastgehäuse

Alle AP Schalter Steckdosen und Bewegungsmelder sind
mit nicht rostendem Montagematerial (V2A) zu montieren.
Der Berührungsschutz nach DIN VDE 0620/05.92 muss
auch ohne Abdeckung gewährleistet sein.

Alle Schalter, Steckdosen, Leuchten, Abzweigdosen etc. sind mit ihrer Absicherung zu kennzeichnen. Sicherungsnummer und Verteiler müssen daraus hervorgehen. Die Beschriftung erfolgt hinter Beschriftungsträgern in Maschinenschrift.
Bei Abzweigdosen wird die Sicherung der speisenden Leitung angegeben. Abzweigdosen mit abnehmbaren Deckel müssen innen zusätzlich beschriftet sein, um ein Vertauschen zu verhindern.

Produkteigenschaften:
- Abdeckung: Thermoplast, PVC- und Halogenfrei, UV- beständig, bruchfest, witterungsbeständig
- wassergeschützt mit Schutzart IP44
- Beschriftung mittels Beschriftungsträger, zusätzlich beleuchtbar mittels Leuchtdiode mit Lichtleiter

Schutzart  IP 44
Betriebstemperatur  -25 °C bis 40 °C

**1.1.9.1 Schuko-Steckdose 1-Fach, 16A, AP IP44**
Schuko-Steckdose 1-Fach, 16A, AP IP44
Schuko-Steckdose 1 Fach 16 A 250 V~, mit Klappdeckel IP44
liefern und betriebsfertig montieren.
Menge: 4,000 St

**1.1.9.2 Schuko-Steckdose 2-Fach, 16A, AP IP44**
Schuko-Steckdose 2-Fach, 16A, AP IP44
Schuko-Steckdose 2 Fach 16 A 250 V~, mit Klappdeckel IP44, als Kombination waagerecht oder senkrecht
liefern und betriebsfertig montieren.
Menge: 1,000 St

**1.1.9.3 Abzweigkasten für a. P.- Montage, Abmessung 100 x 100 x 45 mm**
Abzweigkasten für a. P.- Montage, Abmessung 100 x 100 x 45 mm
mit verschraubbarem Deckel,für sieben Einführungen, Schutzart IP 54
liefern, montieren und betriebsfertig anschließen.
Menge: 5,000 St

**1.1.9.4 Abzweigdose für a. P. Montage, Abmessung 85 x 85 x 35 mm**
Abzweigdose für a. P. Montage, Abmessung 85 x 85 x 35 mm
aus schlagfestem Thermoplast, mit Deckel für mindestens sieben Einführungen, Schutzart IP 54
liefern, montieren und betriebsfertig anschließen.
Menge: 60,000 St

*Hinweis: Hinweis: Gerätedosen*

**1.1.9.5 Gerätedose als Schalterdose in Hohlwand, winddicht**
Gerätedose als Schalterdose in Hohlwand, winddicht
aus Isolierstoff, in winddichter Ausführung, einschl. Herstellen der notwendigen Bohrung.
liefern, montieren und betriebsfertig anschließen.
Menge: 5,000 St

**1.1.9.6 Geräteeinbaudose 1-f. Energie für Geräteeinbaukanal mit Oberteil 80mm**
Katalog-Nr. 10
Geräteeinbaudose passend zu Geräteeinbaukanal mit 80mm Oberteilen. Mit zwei Gerätehalteschrauben. Zur Aufnahme aller handelsüblichen Installationsgeräte. Vertikaler und horizontaler Geräteeinbau.
Liefern, montieren und betriebsfertig anschließen.
Menge: 20,000 St

**1.1.9.7 Geräteeinbaudose 1-f. Daten und Medientechnik für Geräteeinbaukanal mit Oberteil 80mm**
Katalog-Nr. 11
Geräteeinbaudose passend zu Geräteeinbaukanal mit 80mm Oberteilen. Mit zwei Gerätehalteschrauben. Zur Aufnahme aller handelsüblichen Geräte der Daten und Medientechnik mit Tragringen. Vertikaler und horizontaler Geräteeinbau.
Liefern, montieren und betriebsfertig anschließen.
Menge: 72,000 St

**Ausführungsbeschreibung 7 Schalterprogramm UP**
Schalterprogramm UP
Es ist ein einheitliches Fabrikat / Typ für die
Unterputz-Installationsgeräte zu verwenden.
Ferner müssen die Rahmen und deren Ausschnitte mit 55 x 55 mm in der Lage sein alle gänigen Einsätze mit Abdeckplatten aufzunehmen.

Alle im LV aufgeführten Geräte und Bauteile verstehen sich einschließlich Anschluss aller Leitungen und Kabel. Die Anschlüsse sind nicht gesondert ausgeschrieben. Der Anteil von Montagearbeiten hinsichtlich des Anschlusses ist in den Einheitspreisen der jeweiligen Geräte zu berücksichtigen. Originalzubehör, Klein- und Befestigungsmaterial ist mit den Einheitspreisen abgegolten.
Im Bereich von UP-Installationen sind KEINE Abzweigdosen zugelassen. Alle Stromkreisverbindungen erfolgen in extra tiefen Schalterklemmdosen.

Ausschalter sind grundsätzlich als Wechselschalter
anzubieten. Eine Nachrüstung mit Glimm- oder
Glühaggregat sollte jederzeit möglich sein.

Der verwendete Wippen-Schalter/Taster kann bei
entsprechenden Installationsvoraussetzungen (N-Leiter)
mit dem Glimmaggregat in einen Kontroll- oder
beleuchteten Wippen-Schalter/Taster umgebaut werden.

Durch den 1mm dicken Tragring aus verzinktem Stahlblech
ist eine verwindungsfreie, plane Wandauflage der
Einsätze sicherzustellen.

Zur Verhinderung einer Beschädigung der Leiter sind
Schalter- und Tastereinsätze mit Kabelschutz zu
verwenden.

Zum Schutz vor Verschmutzung und Beschädigung ungeschützter Unterputzeinsätze bei Innenausbau- und Renovierungsmaßnahmen sind bis zur endgültigen Montage Schutzhauben einzusetzen.

Die durch den AN erstellten Schlitze, Durchbrüche und installierten Schalterdosen sowie Leitungsschlitze o.ä. sind durch den AN mit geeigneten Putzmaterial (Rotband) vollflächig zu verschließen. Dieses ist in die einzelnen Positionen mit einzukalkulieren, auch wenn nicht in jeder Position darauf hingewiesen wird. Diese Arbeiten werden nicht zusätzlich vergütet

Die nachfolgend aufgeführten Installationseinheiten
müssen, soweit nicht anders gefordert  folgende
Qualitätsansprüche erfüllen.

Material bruchsicheres Thermoplast für erhöhte
Beanspruchung

Alle UP-Einsätze müssen mit Steckklemmen und bruchsicherem Sockel ausgerüstet sein. Der Berührungsschutz nach DIN VDE 0620/05.92 muss auch ohne Abdeckung gewährleistet sein, somit können UP-Einheiten und SELV-Einheiten in Mehrfachkombinationen installiert werden. Für die UP-Einheiten ist nur eine Befestigung mittels Schrauben vorzunehmen. UP-Einheiten müssen eine isolierte Aufnahme der Montagekrallen aufweisen. Eine leitende Verbindung zwischen Kralle und Tragring ist nicht zulässig, auch wenn keine Krallenmontage erfolgt.

Bei den nachfolgen ausgeschrieben Schalter und Steckdosen ist der Rahmen mit Beschriftungsträger anteilig in die entsprechende Position einzurechnen. An dieser Stelle wird nicht zwischen 1-fach, 2-fach oder  3-fach Rahmen etc. unterschieden.

Alle Schalter, Steckdosen, Leuchten, Abzweigdosen etc. sind mit ihrer Absicherung zu kennzeichnen. Sicherungsnummer und Verteiler müssen daraus hervorgehen. Die Beschriftung erfolgt hinter Beschriftungsträgern in Maschinenschrift.
EDV Steckdosen werden mit roter Zentralplatte und weißem Rahmen zur Ausführung kommen.

**1.1.9.8 Schuko-Steckdose 1Fach, UP 16A/250 V, IP20**
Schuko-Steckdose 1Fach, UP, 16A/250 V, IP20
mit Berührungsschutz, Steckklemmen (nach VDE0620 als Verbindungsklemmen ausgeführt und genehmigt), mit einteiligem Erdungsbügel, Material: Kunststoff, Thermoplast, bruchsicher, halogenfrei, zum Einbau in Gerätedose mittels Schraubenbefestigung komplett mit Rahmen
liefern, montieren und betriebsfertig anschließen.
Menge: 12,000 St

**1.1.9.9 Blindabdeckung mit Tragring**
zum Einbau in Gerätedose mittels Schraubenbefestigung
komplett mit Rahmen
liefern, betriebsfertig montieren
Menge: 10,000 St

*Hinweis: Hinweis: Bewegungs- und Präsenzmelder*

**1.1.9.10 Deckeneibau-Bewegungsmelder 1-Kanal**
Decken-Bewegungsmelder für Innenanwendungen mit 360° Erfassungsbereich. Zum Einbau in abgehängte Decken
Ein-Kanal zum Schalten von Licht. Einfache Parametrierung mittels Fernbedienung (optional) Grundfunktionen für kosteneffektive Anwendungen.
Mit Werkseinstellung für direkte Inbetriebnahme.

-Spannung: 110-240 V
-Erfassungsbereich: 360° horizontal
-Reichweite: max. Ø 8 m quer, max. Ø4.8m frontal
 bei tagentialer Bewegung 50 m² / 2,5 m
-Schutzart: IP 23
-Stoßfestigkeit: IK05
-Umgebungstemperatur: -25- +50°C
-UV-beständig
-Farbe: weiß
Schaltleistung. 1000 W, cos φ1, 500 VA, cos φ = 0.5
Schließer NO Nachlaufzeit 15s - 60 min
-Einschaltschwelle 10-2000 Lux

Liefern und betriebsbereit montieren.

Planungsgrundlage:
B.E.G BL2
Menge: 1,000 St

##### 1.1.10 Kabel und Leitungen

**Ausführungsbeschreibung 19 Leitbeschreibung zur Leitungsverlegung**
*In den nachfolgenden Positionen sind die Kabel und*
Leitungen in DIN Ausführung bzw. gemäß der CPR-Leistungsklassen in Teillängen zu liefern und zu betriebsfertig verlegen:

- durch Einziehen in vorhandene Leerrohre aller Arten und Leitungsführungskanälen
- in bauseitige Befestigungen oberhalb von Zwischendecken
- auf bauseitigen Ankerschienen mit bauseitigen Klemmschellen
-auf bauseitigen Steigetrassen bzw. C-Schienen mit bauseitigen Klemmschellen
-mit bauseitigen Einzelschellen
-in bauseitige Wandschlitze und Durchbrüche
-in Trockenbauwänden
-auf bauseitige Trassen

Komplett mit Klein-,Hilfs- und Verarbeitungsmaterial

Die als bauseitig zu betrachtenden Leerrohre aller Arten und Leitungsführungskanäle, bauseitigen Befestigungen oberhalb von Zwischendecken, bauseitigen Ankerschienen mit bauseitigen Klemmschellen,  den bauseitigen Wandschlitzen und Durchbrüchen, bauseitigen Kabelbühnen und Trassen sind gesondert im Leistungsverzeichnis beschreiben und dort zu bepreisen.

Sollten weitere für die Verlegung der Kabel und Leitungen notwendige und nicht im Leistungsverzeichnis aufgeführte Kabel- und Leistungsführungs bzw. Befestigungssysteme erforderlich sein bzw. zum Tragen kommen, für die im Leistungsverzeichnis keine Position ausgewiesen sein sollte, sind diese Leistungen in den Kabel- und Leitungspreisen mit einzukalkulieren. Dies gilt insbesondere auf
- Einzelschellen für einem Außendurchmesser von bis zu 18mm.
- Befestigungsmaterial in Schlitzen
- Einführungen in Trockenbauwänden
- Einzeldurchführungen durch Trockenbauwände

Es ist immer eine betriebsfertige Installation, einschl. der erforderlichen Werkzeuge, Gerüste, Kabelzugmaschinen, Kabeltrommel-Leihgebühren einzukalkulieren.

Dabei kommen Längen in beliebigem Umfang zur Anwendung.

Alle Kabel und Leitungen sind inkl. Kupfer anzubieten. Eine sep. Verrechnung des Kupferanteils findet nicht statt.

Auf Grundlage von der Bauprodukteverordnung sind innerhalb des Gebäudes Schule gemäß den CPR-Leistungsklassen, folgende Kabel und Leitungen als Mindestanforderung einzusetzen.

Gebäude außer Fluchtwege Cca s1 d2 a1 und innerhalb der Fluchtwege B2ca s1 d1 a1
Sonstige Kabel und Leitungen in DIN Ausführung und gemäß Bauproduktenverordnung der artzugehörigen CPR-Leistungsklassen!

Leitungen, die innerhalb von I Kanäle oder bauseigen Brandschutzkoffern verlegt werden, sind als "außerhalb von  Fluchtwegen verlegte Leitungen" zu verstehen.

Leitungen mit Funktionserhalt sind nicht von der BauPVO betroffen.
Erdkabel entsprechen dem TYP Eca und werden nur geringfügig im Gebäude verlegt.

Ergänzend zu den nachfolgenden Positionen gelten auch die im Leistungsverzeichnis zuvor beschriebenen Inhalte und Sachverhalte. Diese sind in den jeweiligen bzw. nachfolgenden Positionen mit zu berücksichtigen und innerhalb der Einheitspreise mit zu kalkulieren.

**Ausführungsbeschreibung 20 Leitungen inKlassenräumen und Fluren**

**1.1.10.1 Leitung NHXMH-J Cca s1 d2 a1 3 x 1,5 mm²**
NHXMH-J Cca s1 d2 a1  3 x 1,5 mm²
entsprechend der Leitbeschreibung Leitungsverlegung liefern und betriebsfertig verlegen
Menge: 250,000 m

**1.1.10.2 Leitung NHXMH-J Cca s1 d2 a1 3 x 2,5 mm²**
NHXMH-J Cca s1 d2 a1  3 x 2,5 mm²
entsprechend der Leitbeschreibung Leitungsverlegung liefern und betriebsfertig verlegen
Menge: 500,000 m

**1.1.10.3 Leitung NHXMH-J Cca s1 d2 a1 3 x 4 mm²**
NHXMH-J Cca s1 d2 a1 a1 3 x 4 mm²
entsprechend der Leitbeschreibung Leitungsverlegung liefern und betriebsfertig verlegen
Menge: 700,000 m

**1.1.10.4 Leitung NHXMH-J Cca s1 d2 a1 3 x 6 mm²**
NHXMH-J Cca s1 d2 a1  3 x 6 mm²
entsprechend der Leitbeschreibung Leitungsverlegung liefern und betriebsfertig verlegen
Menge: 100,000 m

**1.1.10.5 Leitung NHXMH-J Cca s1 d2 a1 5 x 1,5 mm²**
NHXMH-J Cca s1 d2 a1  5 x 1,5 mm²
entsprechend der Leitbeschreibung Leitungsverlegung liefern und betriebsfertig verlegen
Menge: 50,000 m

**1.1.10.6 Leitung NHXMH-J Cca s1 d2 a1 5 x 2,5 mm²**
NHXMH-J Cca s1 d2 a1  5 x 2,5 mm²
entsprechend der Leitbeschreibung Leitungsverlegung liefern und betriebsfertig verlegen
Menge: 50,000 m

**1.1.10.7 Leitung NHXMH-J Cca s1 d2 a1 1 x 6 mm²**
NHXMH-J Cca s1 d2 a1 1 x 6 mm² (PE)
entsprechend der Leitbeschreibung Leitungsverlegung liefern und betriebsfertig verlegen
Menge: 350,000 m

**1.1.10.8 Leitung NHXMH-J Cca s1 d2 a1 1 x 16 mm²**
NHXMH-J Cca s1 d2 a1 1 x 16 mm² (PE)
entsprechend der Leitbeschreibung Leitungsverlegung liefern und betriebsfertig verlegen
Menge: 100,000 m

**1.1.10.9 Kabel J-H(St)H Cca s1 d2 a1 2x2x0.8**
J-H(St)H Cca s1 d2 a1 2x2x0,8
entsprechend der Leitbeschreibung Leitungsverlegung liefern und betriebsfertig verlegen
Menge: 50,000 m

**1.1.10.10 Kabel J-H(St)H Cca s1 d2 a1 4x2x0.8**
J-H(St)H Cca s1 d2 a1 4x2x0,8
entsprechend der Leitbeschreibung Leitungsverlegung liefern und betriebsfertig verlegen
Menge: 100,000 m

**Ausführungsbeschreibung 22 Hinweis: Sonstige Leitungen**

**1.1.10.11 NYY-J Eca 3 x 2,5 mm²**
entsprechend der Leitbeschreibung Leitungsverlegung liefern und betriebsfertig verlegen
Menge: 25,000 m

**1.1.10.12 NYY-J Eca 5 x 2,5 mm²**
entsprechend der Leitbeschreibung Leitungsverlegung liefern und betriebsfertig verlegen
Menge: 25,000 m

**1.1.10.13 NYY-J Eca 5 x 4 mm²**
entsprechend der Leitbeschreibung Leitungsverlegung liefern und betriebsfertig verlegen
Menge: 10,000 m

##### 1.1.11 Beleuchtungskörper

**Ausführungsbeschreibung 11 Technische Vorgaben Leuchten**
Vorgaben und Grundsätze des Auftraggebers die im zusammenhang mit der Errichtung von Beleuchtungsanlagen einzuhalten sind.

Bei der Neuplanung von Beleuchtungsanlagen kommen in allen Bereichen LED-Leuchten zum Einsatz. Der Einsatz von Retrofit-Lampen ist nicht zulässig. Ferner sind die vom Bieter angebotenen Leuchten Teil einer Leuchtenfamilie, innerhalb derer es Wand-, Decken-, Einbau- und  Einlegeleuchten gibt.

Bei der Planung und Auslegung von Beleuchtungsanlagen ist die AMEV Beleuchtung zu beachten. Die Vorgaben der DIN EN 12464 für z.B. die Leuchtdichtverteilung, Beleuchtungsstärke, Blendungsbegrenzung, Gleichmäßigkeit, Lichtfarbe und Farbwiedergabe sind zu beachten und einzuhalten. Bei allen Klassenräumen gilt bzw. zählt jedoch die gesamte Grundfläche der Klasse als Arbeitszone, abzüglich eines Randbereiches von 30cm.

Für die meisten Anwendungsfälle werden die Lichtfarben warmweiß (unter 3.300 K) und neutralweiß (3.300 bis 5.300K) empfohlen. Innenhalb der dieses Bauvorhaben ist eine Lichtfarbe von 4.000 Kelvin vorgesehen und einzuhalten.

Die LED-Leuchtmittel müssen einen Farbwiedergabeindex Ra ≥80 haben.

Es dürfen nur Leuchten verwendet werden, die mit dem CE-Zeichen und dem VDE- bzw. ENEC-Zeichen gekennzeichnet sind. Die gilt auch, wenn im Einzelnen in den jeweiligen Positionen nicht gesondert darauf hingewiesen wird.

Die Beleuchtung ist nach EMV-Richtlinien auszuführen.

Um den Rückgang der Beleuchtungsstärke durch Alterung und Verschmutzung zu kompensieren, wird seitens des Auftraggebers für saubere Räume, wie Büroräume und Schulklassen, ein Wartungsfaktor von 0,8 vorgegeben.

Ein rechnerischer Nachweis mit einem geprüften Simulationsprogramm ist für jeden Raum bzw. Raumtyp ist vom Auftragnehmer zu erbringen und dem Bauherrn vorzulegen.

Zusätzlich sind dem Bauherrn Musterblätter der geplanten Beleuchtungskörper zur Genehmigung vorzulegen

Das Musterblatt muss mindestens folgende Informationen beinhalten:

Farbige Katalogkopie
Einsatzort der Leuchte
Vorgesehene Schaltungsart
Anschlussleistung
Bemessungslichtstrom
Farbtemperatur
Lichtausbeute
Angaben zur Wartung
Fabrikat und Typ

Bei der Auslegung der Schaltgeräte für LED-Beleuchtungsanlagen sind die Einschaltströme der LED-Leuchten zu beachten. Gegebenenfalls ist die Auslegung zu dokumentieren.

Leuchten sind nicht mittels Kippdübel an der Gipskartondecke zu befestigen.

Bei Anbauleuchten werden bauseitig vom Trockenbauer zusätzliche C-Schienen in die Unterkonstruktionen eingebracht. Über diese sind die Anbauleuchten zu befestigen.

Bei Einbauleuchten werden bauseitig vom Trockenbauer jeweils zusätzliche C-Schienen links und rechts von dem Deckenausschnitt eingebracht.

Die erforderlichen Lagen der zuvor genannten C-Schienen sind vom Auftragnehmer dem Trockenbauer anzugeben um montagekonforme Leuchtenbefestigungen sicherzustellen.

Die Abdeckungen von Wannenleuchten sollen aus lichtbeständigem, nicht vergilbbarem Acrylglas, wie z.B. Plexiglas oder gleichwertigem bestehen und folgende Gütemerkmale aufweisen:

Aus einem Stück gefertigt, nicht geklebt, verwindungssteif und besonders eckenstabil sein.

Sämtliche Wannen müssen gegen statische Aufladung vorbehandelt werden.

Die Betriebsgeräte müssen für eine Durchgangsverdrahtung geeignet sein, eine Zugentlastung für alle Anschlussleitungen muss vorhanden sein.

Das Leuchten sind im Zusammenspiel und in Abstimmung mit dem Deckenbauer zu installieren. Zeitlich versetzte Arbeitsgänge, wie zum Beispiel die Montage der Leuchtengehäuse und das spätere Einsetzen der Lichttechnik oder der Abdeckungen ist in die Einheitspreise einzukalkulieren.

Ferner sind auch Bauschutzfolien zum Schutz der Leuchten gegen verstauben in die Einheitspreise einzukalkulieren.

Die Montage der Beleuchtungskörper und Geräte umfasst die vollständige und komplette Montage der betreffenden Leuchten an der Decke oder an einer Wand einschl. Transport der Leuchten und Leuchtmittel im und am Gebäude an den jeweiligen Verwendungsstellen, Lagern der Leuchten im Bau, Auspacken, Entfernen des Verpackungsmaterials, Einsetzen der Leuchtmittel, Versicherungskosten, Klein-, Isolier- und Befestigungsmaterial, sämtliche erforderlichen Montagezubehörteile und betriebsfertigen Anschluss. Das Verpackungsmaterial muss ordnungsgemäß durch den Auftragnehmer entsorgt werden.

Bemusterung:

Alle zum Einbau gelangenden Leuchten sind auf Wunsch  kostenlos zu bemustern.

Eine besondere Vergütung für die Musterleuchten erfolgt nicht.

Leuchtmittel bzw. LED Einsätze

Zur Sicherstellung eines einheitlichen lichttechnischen Erscheinungsbildes innerhalb der Liegenschaft, sind  sämtliche Leuchten für den Innenbereich und an den Fassaden mit einer Farbtemperatur von 4.000 Kelvin zu liefern und zu installieren.

Maße und Werte

Alle nachfolgend genannten Maße und Werte verstehen sich als Mindestmaße bzw. Mindestwerte, die system-, bauteil- und anlagenbezogen einzuhalten sind.

*Hinweis: Leuchten im Innenbereich*
Hinweis: Leuchten im Innenbereich

**1.1.11.1 Einlegeleuchte 625x625 mm, 4000lm, 33W**
Ausführung: LED Einbauleuchte, flache Bauform, stabiler Leuchtenrahmen aus optimal thermisch ableitendem Aluminiumstrangpressprofil, weiß pulverbeschichtet, ähnlich RAL9016. Leuchtenrückseite weiß kunststoffbeschichtet, Fixierung des Scheibenpaketes durch schraubenlose Rahmenkonstruktion zur Sicherstellung präziser Lichteinkopplung in das optische System, dadurch bedingt hohe Systemeffizienz sowie sehr homogene Ausleuchtung des Lichtlenkers..
Schutzart IP40 raumseitig, IP20 deckenseitig.

LED Einbauleuchte mit mikroprismatischer Scheibe für blendfreie Beleuchtung. Scheibe aus vergilbungsfreiem PMMA, Prismen außenliegend.

Montage: Einlegemontage in Deckensysteme mit umlaufend sichtbaren Tragschienen und eingelegten Deckenplatten. Für die Einlegemontage ist kein zusätzliches Befestigungszubehör erforderlich.
Pendelmontage mit automatischen Seilklemmen, Drahtseil d=1,2mm, L=1,5m (Zubehör separat zu bestellen).
Einbau- und Anbaumontage mit entsprechendem Zubehör (Zubehör separat zu bestellen).

 Elektronischer-Konverter für LED, 220-240 Volt,
 50-60 Hz und innen liegender Anschlussklemme 5x2,5mm².

L: 620 mm
B: 620 mm
H:  36 mm
Leuchtmittel: LED
Leuchtenlichtstrom: 4000 lm
Leuchtenleistung: 33 W
Leuchteneffizienz: 121 lm/W
Lichtfarbe: 4000 K
Farbwiedergabeindex Ra:>= 80
Betriebsgerät: schaltbar
Anzahl Betriebsgeräte: 1
Betriebsdauer: mindestens 50.000 h
Umgebungstemperatur: 40°C
Schutzart: IP 20 / 40
Schutzklasse: II
Schlagfestigkeit: IK03
Lichtaustritt: symmetrisch
Lichtlenker: Kunstglasscheibe mit Prismenstruktur
Blendungsbegrenzung längs
nach DIN EN 12464-1: <19
Blendungsbegrenzung quer
nach DIN EN 12464-1: 17.6
Gehäusefarbe: weiß, ähnlich RAL 9016

Liefern und betriebsfertig montieren.

Planungsgrundlage:
Trilux Siella G7M84 PW19 40-840ET
Menge: 3,000 St

#### 1.2 KG 450 Fernmelde- u. Informationstechnische Anlagen

##### 1.2.1 Daten u. Netzwerktechnik

**Ausführungsbeschreibung 71 Passive Datenverkabelung (POE fähig)**
*Beschreibung*
Das Gebäude ist mit einer passiven Datenverkabelung (POE fähig) für dieUnterichtsräume, Büro- und Arbeitsplatzrechner spwie Telefone auszustatten. Die Kabel in CAT7 laufen im Wesentlichen auf einen 19" Patchfeld-Schaltschrank.

Die Installation der Datenleitungen ist in Auf- und Unterputzverlegung durchzuführen.

Innerhalb des 19" Patchfeld-Schaltschranks werden die bauseitigen und nutzereigenen Switche, Telefonsysteme, Server und Router, und weitere technische Einrichtungen untergebracht.

Ergänzend zu den nachfolgenden Positionen gelten auch die im Leistungsverzeichnis zuvor beschriebenen Inhalte und Sachverhalte. Diese sind in den jeweiligen bzw. nachfolgenden Positionen mit zu berücksichtigen und innerhalb der Einheitspreise mit zu kalkulieren.

Die RJ45 Module und zugehörige Träger sind von einer Serie des selben Herstellers zu liefern. Die Kompatibilität des Systems muss seitens des AN und des Herstellers, auf verlangen des AG schriftlich nachgewiesen und bestätigt werden können.

**Ausführungsbeschreibung 72 Leitbeschreibung zur Leitungsverlegung**
*Beschreibung*
In den nachfolgenden Positionen sind die Kabel und
Leitungen in DIN Ausführung und gemäß Bauproduktenverordnung der artzugehörigen CPR-Leistungsklassen, in Teillängen zu liefern und zu verlegen:

- durch Einziehen in vorhandene Leerrohre aller Arten und Leitungsführungskanälen

- in bauseitige Befestigungen oberhalb von Zwischendecken

- auf bauseitigen Ankerschienen mit bauseitigen Klemmschellen

- auf bauseitigen Steigetrassen mit bauseitigen Klemmschellen

- mit bauseitigen Einzelschellen

- in bauseitige Wandschlitze und Durchbrüche

- auf baueitige Kabelbühnen und Trassen

Komplett mit Klein-,Hilfs- und Verarbeitungsmaterial

Die als bauseitig zu betrachtenden Leerrohre aller Arten und Leitungsführungskanäle, bauseitigen Befestigungen oberhalb von Zwischendecken, bauseitigen Ankerschienen mit bauseitigen Klemmschellen, den bauseitigen Wandschlitzen und Durchbrüchen, baueitigen Kabelbühnen und Trassen sind gesondert im Leistungsverzeichnis beschreiben und dort zu bespreisen.

Sollten weitere für die Verlegung der Kabel und Leitungen notwendige und nicht im Leistungsverzeichnis aufgeführte Kabel- und Leitungsführungs bzw. Befestigungssysteme erforderlich sein bzw. zum Tragen kommen für die im Leistungsverzeichnis keine Position ausgewiesen sein sollte, sind diese Leistungen in den Kabel- und Leitungspreisen mit einzukalkulieren.

Alle Kabel und Leitungen sind dabei inkl. Kupfer anzubieten. Eine sep. Verrechnung des Kupferanteils findet nicht statt.

*Hinweis: Hinweis: Kabel und Leitungen Kupfer*

**1.2.1.1 I-2Y (ST) H 20 x 2 x 0,6 ST III BD Fernmeldekabel**
I-2Y (ST) H 20 x 2 x 0,6 ST III BD Fernmeldekabel

Das Fernmeldekabel vom Typ I-2Y (ST) H 20 x 2 x 0,6 ST III BD ist zu liefern und gemäß den Richtlinien und Empfehlungen des Herstellers, auf Kabelrinnen, Steigeleitern und in Kabelkanälen in fertiger Arbeit zu verlegen. Das Fernmeldekabel ist an jeder Kontaktstelle, jedem Durchbruch und in den Datenverteilern dauerhaft und verwischfrei nach dem Beschriftungsschema des Auftraggebers zu beschriften. Die Beschriftung sämtlicher Kabel hat  mit Folienbeschriftungen zu erfolgen, die mittels Kabelbinder am Kabel befestigt werden.

Halogenfrei
Selbstlöschend
Norm: in Anlehnung an die VDE 0816
Verseilung: Sternvierer-Bündel
Isolier-/Mantelwerkstoff: PE/PVC
Verwendung: Anschluss und Verbindungsleitung, die auf Grund ihrer Aderisolation und der genau abgestimmten Verseilung  für Datenübertragungsraten bis 16  MBit/s  (Kategorie 3/ ISDN) geeignet ist.
Menge: 80,000 m

**Ausführungsbeschreibung 60 Leitbeschreibung Datenkabel**
*Beschreibung*
Das Datenkabel ist für Übertragungen bis 1200 MHz  konzipiert und übertrifft mit den elektrischen  Übertragungseigenschaften die Anforderungen der Kategorie 6, 6A, 7 nach IEC 61156-5 / EN 50288 und ist damit geeignet, Verkabelungsstrecken der Channel Klasse E, EA und F nach ISO/IEC 11801 (AMD 2:2009) bzw. EN 50173-1 (2009) aufzubauen. Die verseilten Paare sind einzeln mit einer Schirmfolie (PiMF) und einem Gesamtgeflechtschirm gegen Einstrahlungen in das Kabel gesichert, ebenso verhindert dieser hervorragende Schutz das Abstrahlen von Signalen aus dem Kabel heraus. Diese Technologie garantiert die Einhaltung der Störaussendung nach Klasse B EN 55022, sowie die Störfestigkeit nach EN 55024. Die Verseilung der einzelnen Paare ist so optimiert, dass die Laufzeitdifferenz zwischen den Paaren (skew) bei größtmöglicher Entkopplung (Übersprechen) minimal ist. Damit sind Übertragungen von 10 GbE/s nach IEEE 802.3an auf diesem Kabel über 90m möglich.
Das geringe Gewicht und der schlanke Aufbau, sowie die
niedrige Brandlast und die Verwendung von FRNC LSOH3
Werkstoffen verbinden sich zu einem hochwertigen Produkt.

Elektrische Eigenschaften
Elektrische Werte für 1200 MHz:
Dämpfung:  typ.:  63,6 dB/100:
NEXT:  typ.:  80 dB
PS-NEXT:  typ.:  77 dB
ACR:  typ.:  31 dB@100m
PS-ACR:  typ.:  28 dB@100m
ACR-N:  typ.:  16,4 dB@100m

Mechanische Eigenschaften:
- Aderisolierung: halogenfreies Foam/Skin-Material
- Mantelmaterial: halogenfreies, flammwidriges Material
- Einsatzort/-gebiet: in trockenen und feuchten Räumen
- Temperaturbereich (bewegt) 0 bis +50 °C
- Betriebstemperatur: -20 bis +60°C
- Min. Biegeradius im Betrieb: 45 mm
(für 2x(4x2 . . .) über flache Seite)
- Min. Biegeradius während der Verlegung: 65 mm
(für 2x(4x2 . . .) über flache Seite)
- Querdruckfestigkeit nach EN 50289-3-5: 1000 N/100mm/1 min
Weitere elektrische Eigenschaften bei 20°:
- Größter Schleifenwiderstand: 146 Ohm/km
- Größter Widerstandsunterschied: 1%
- Isolationswiderstand: > 5000 MOhm x km
Impedanz Zo bei 1 bis 100 MHz 100 Ohm ± 15%
Kopplungswiderstand: < 10 mOhm pro Meter bei 10 MHz
Erdungsymmetrie dB/BZL = 1000 m: > 46 dB bei 64 kHz
Erdungsymmetrie dB/BZL = 100 m: > 40 dB bei 1 MHz
Erdungsymmetrie dB/BZL = 100 m: > 20 dB bei 100 MHz
Betriebskapazität: 43 pF/m
Größte Erdkopplung bei 0,001 MHz: 1000 pF/km
Ausbreitungsgeschwindigkeit bei > 10 MHz (NVP*c): 0,79 c
Signallaufzeit bei ? 10 MHz: 4,2 ns/m
Skew: 10 ns/100m
Geflechtbedeckung: ca. 35%

Merkmale:
- Spezifiziert bis 1200 MHz
- Erfüllt die Anforderungen der Norm nach EN 50288 und IEC 61156-5
- Hervorragende elektrische Eigenschaften
- Jedes Paar ist einzeln mit Folie geschirmt (PiMF)
- Komplette Abschirmung aus verzinnten Kupferdrahtgeflecht
(Bedeckung ca. 30%)
- Geringe Signal-Laufzeitunterschiede zwischen den Paaren
(lowskew)
- Halogenfreie Ausführung LS0H (Low Smoke Zero Halogen)
- Flammwidrig nach IEC 60332-3-24 und EN 50266-2-4
- Nicht korrosiv nach IEC 60754-2 und EN 50267
- Raucharm nach IEC 61034 und EN 50268

**1.2.1.2 Duplex TP-Datenkabel S-FTP J-02YSCH 4x2xAWG22, Cat.**
Duplex TP-Datenkabel S-FTP J-02YSCH 4x2xAWG22, Cat.
7A bis 1200 MHz entsprechend Leitbeschreibung liefern und betriebsfertig verlegen.
Menge: 4900,000 m

**1.2.1.3 Simplex TP-Datenkabel S-FTP J-02YSCH 4x2xAWG22, Cat.**
Simplex TP-Datenkabel S-FTP J-02YSCH 4x2xAWG22, Cat. 7A bis 1200 MHz
entsprechend Leitbeschreibung liefern und betriebsfertig verlegen.
Menge: 200,000 m

**Ausführungsbeschreibung 74 LWL Installationen**
*Beschreibung*
Die Datenverteilerschränke sind mit Glasfaserkabel untereinander zu verbinden. Die Verlegung kann in Leerrohren, auf Kabelbahnen, in Leitungsführungs- und Brüstungskanälen erfolgen. Für die einzelnen Kabelstrecken dürfen keine Kabelverbinder, Abzweiger, Muffen oder ähnliches eingesetzt werden. Die Bildung von abhörbaren Schlaufen mit engen Biegeradien ist unbedingt zu vermeiden. Spleiße zum Zweck der Kabelverlängerung "Glasfaser" sind nicht zulässig. An den Endpunkten der LWL-Kabel sind Kabelreserven vorzusehen, die vor den Verlegearbeiten mit dem Auftraggeber abzustimmen sind.
Kabeltypen und Steckerarten sind vor Ausführung mit dem Bauherrn nochmals Verbindlich abzustimmen.

**1.2.1.4 LWL-Universalkabel Mehrmodenfaser U-DQ(ZN)(BN)H 12G50/125**
LWL-Universalkabel Mehrmodenfaser U-DQ(ZN)BH 12G50/125
LWL-Universalkabel als Mehrmodenfaser, OM 4, typisch 10 Gbps bis 550 m, metallfrei, bewehrt, U-DQ(ZN)BH, 12 G 50/125, Wellenlänge 850 nm, längswasserdicht
Menge: 250,000 m

**Ausführungsbeschreibung 61 Installationsgeräte**
*Beschreibung*
Die Beschriftung eines jeden Teilnehmeranschlusses erfolgt am Patchpaneel und an der Anschlussdose, unter der hierfür vorgesehenen Vorrichtung. Die Beschriftung ist so zu fertigen, dass eine dauerhafte und verwischfreie Beschriftung (z.B. Folienbeschriftung, Brother P-touch) gewährleistet ist. Das Beschriftungsschema wird durch den Auftraggeber vorgegeben. Jeder Teilnehmeranschluss erhält eine eindeutige Kennzeichnung.

Vorgabe für das Beschriftungsschema durch den Auftraggeber.
Z.B. für die Beschriftung einer „Kupfer“

Port li. /Feld li /  DV Nr. / Feld re / Port re

Muster

24 / 4 / DV 6 / 5 / 1

**1.2.1.5 Modulanschlussdose 2x RJ45, unbestückt, AP,IP44**
Universal-Datenanschlussdose RJ45 2 Port, leer zur Aufnahme von bis zu 2 Einzelmodulen aus Kunststoff. Bruchsicheres Aufputzgehäuse nach Schutzklasse IP44 (bei nicht gesteckten Patchkabeln), mit Kabelzuführung für bis zu zwei Kabel von oben einschließlich Beschriftung
Buchse: nach Wahl (RJ45, ST, LC, KOAX)
Anzahl der Steckplätze: 2
Anschluss: unbestückt für Einzelmodule
Montagetechnik: Aufputz
Farbe: lichtgrau RAL 7035
Steckrichtung: 90 Grad geneigt

liefern und betriebsfertig montieren.
Menge: 1,000 St

**1.2.1.6 Modulanschlussdose 2xRJ45, unbestückt, AP**
Universal-Datenanschlussdose RJ45 2 Port, zur Aufnahme von bis zu 2 Einzelmodulen Modul Bauform, Tragrahmen zur Modulaufnahme aus Zinkdruckguss mit Anschlussmöglichkeit für Potentialausgleichsleiter 1,5
bis 4 mm2, Zentralstück nach DIN 49075 Teil 2 mit integrierten farbig kodierbaren Staubschutzklappen, Steckrichtung 45 Grad geneigt
Anzahl der Steckplätze: 2
Montagetechnik: Aufputz komplett mit Gehäuse für die jeweilige Anwendung, kompatibel zu Design-Zentralstücken von Schalterprogrammen einschließlich Beschriftung.
Farbe: Nach Wahl des Bauherren
liefern und betriebsfertig montieren.
Menge: 40,000 St

**1.2.1.7 Modulanschlussdose 1xRJ45, unbestückt, UP**
Universal-Datenanschlussdose RJ45 1 Port, zur Aufnahme von bis zu 1 Einzelmodulen Modul Bauform, Tragrahmen zur Modulaufnahme aus Zinkdruckguss mit Anschlussmöglichkeit für Potentialausgleichsleiter 1,5
bis 4 mm2, Zentralstück nach DIN 49075 Teil 2 mit integrierten farbig kodierbaren Staubschutzklappen, Steckrichtung 45 Grad geneigt einschließlich
Rahmen entsprechend dem Schalterprogramm
Anzahl der Steckplätze: 1
Montagetechnik: UP-Schalterdosen, Brüstungskanälen oder Bodenauslassdosen, einschl. Zentralplatte, einschließlich Beschriftung, kompatibel zu Design-Zentralstücken von Schalterprogrammen
Farbe: Nach Wahl des Bauherren
liefern und betriebsfertig montieren.
Menge: 1,000 St

**1.2.1.8 Modulanschlussdose 2xRJ45, unbestückt, UP**
Universal-Datenanschlussdose RJ45 2 Port, zur Aufnahme von bis zu 2 Einzelmodulen Modul Bauform, Tragrahmen zur Modulaufnahme aus Zinkdruckguss mit Anschlussmöglichkeit für Potentialausgleichsleiter 1,5
bis 4 mm2, Zentralstück nach DIN 49075 Teil 2 mit integrierten farbig kodierbaren Staubschutzklappen, Steckrichtung 45 Grad geneigt einschließlich
Rahmen entsprechend dem Schalterprogramm
Anzahl der Steckplätze: 2
Montagetechnik: UP-Schalterdosen, Brüstungskanälen oder Bodenauslassdosen, einschl. Zentralplatte, einschließlich Beschriftung, kompatibel zu Design-Zentralstücken von Schalterprogrammen
Farbe: Nach Wahl des Bauherren
liefern und betriebsfertig montieren.
Menge: 1,000 St

**Ausführungsbeschreibung 62 Datenschrank**
*Beschreibung*
Die Datenverteilerschränke sind nach Standard DIN 41494 von der Lieferfirma komplett montiert und funktionsbereit an den vom Auftraggeber vorgegebenen Standort zu transportieren. Die Preise sind als Komplettpreise inkl. Anlieferung frei Verwendungsstelle sowie aller sonstigen Nebenkosten zu kalkulieren.

**1.2.1.9 Daten- und Baugruppenschrank 19" 18 HE B=600mm*H=900mm*T=800mm, Wand**
Daten-und Baugruppenschrank 19" 18HE
 B=600mm*H=900mm*T=800mm, Wand

Datenschrank für Netzwerkkomponenten und Systembaugruppe als Wandgehäuse
- Frontseitig: Tür aus Stahlblech mit Glaseinsatz, belüftet,
- Rückseitig: Tür aus Stahlblech, belüftet
- Tür mit Schwenkhebelgriff und abschließbar
- Seitenwände gelocht
- Schrank mit Montagebereich für 18 HE, Gehäuse in stabiler 1,5 mm starker, verwindungssteifer Stahlblechausführung
- Dreigeteiltes Bodenblech und 100 mm Sockel, Füße höhenverstellbar, mit allseitig abnehmbaren Blenden
- Staubgeschütze Kabeleinführung
- Sockel frontseitig mit Blende einschl. Kiemenprägung und Staubschutz zur Belüftung - Dachblech zur Kabeleinführung mit Lüftungsdom auf Distanzbolzen
- Festrahmen (19" - Profilschienen), beidseitige Ausführung, vorn und hinten
-Bestückungsmöglichkeiten für mehrere aktive Komponenten
-1 Anschlussleisten 230 V mit mind. 5 Steckdosen und Wippschalter, einschl. Überspannungsschutz, Entstörfilter und Transientenschutz, rote Ausführung
- mit Schrankbeleuchtung und Türkontakt
- Lüfterdachergänzung mit Systemlüfter in 230V Technik und zugehörigem Thermostat.
- Teleskopschienen, 1 Satz, und 1 Stck. Fachböden mit Seitenteilen vollausziehbar

Jedes kommende und gehende Kabel (Zuführung von unten oder oben) ist im Verteiler über Kabelabfangschienen und Schirmclipse zu befestigen, zu erden, die Schirmung aufzulegen sowie gut lesbar und dauerhaft nach den Vorgaben des AG zu kennzeichnen.

Im rückwärtigen Kabelraum müssen die Kabel seitlich so mit Registerschellen an Profilschellen befestigt werden, dass der Bereich des Einbaurahmens frei von Kabeln ist.

Die Kabeleinführung muss von oben und unten möglich sein. Zur Erdung des Verteilers ist im Schrank eine Potentialausgleichsschiene einzubauen, an welche alle Metallteile im Schrank sternförmig angeschlossen werden, incl. allen erforderlichen nicht besonders ausgeschriebenen Zubehör.

Jeder Kabelschirm eines kommenden bzw. gehenden Kabels ist im Verteiler mit dem Erdungspotential des Verteilergestells zu verbinden.

Die Türen, das Verteilerdach und der Verteilerboden sind über Erdungsbänder an den Potentialausgleich anzuschließen. Die Unertalgen der Hertseller sind hier maßgeblich.

Abmessungen des Daten- und Baugruppen Verteilerschrankes:

Höhe ca.:  900 mm
Breite ca. :  600 mm
Tiefe ca. :  800 mm

Liefern, montieren und betriebsfertig anschließen und einrichten inkl. aller erforderlicher Kein- und Systemteile.
Menge: 1,000 St

**1.2.1.10 Daten- und Baugruppenschrank 19" 42 HE B=800mm*H=2000mm*T=800mm, Stand**
Daten und baugruppenschrank 19" 42HE
 B=800mm*H=2000mm*T=800mm, Standschrank

Datenschrank für Netzwerkkomponenten und Systembaugruppe als Standgehäuse
- Frontseitig: Tür aus Stahlblech mit perforierter Tür, belüftet
- Rückseitig: Tür aus Stahlblech, belüftet
- Tür mit Schwekhebel und abschließbar
- Seitenwände gelocht
- Schrank mit Montagebereich für 22 HE, Gehäuse in stabiler 1,5 mm starker, verwindungssteifer Stahlblechausführung
- Dreigeteiltes Bodenblech und 100 mm Sockel, Füße höhenverstellbar, mit allseitig abnehmbaren Blenden
- Staubgeschütze Kabeleinführung
- Sockel frontseitig mit Blende einschl. Kiemenprägung und Staubschutz zur Belüftung - Dachblech zur Kabeleinführung mit Lüftungsdom auf Distanzbolzen
- Festrahmen (19" - Profilschienen), beidseitige Ausführung, vorn und hinten
-Bestückungsmöglichkeiten für mehrere aktive Komponenten
-1 Anschlussleisten 230 V mit mind. 5 Steckdosen und Wippschalter, einschl. Überspannungsschutz, Entstörfilter und Transientenschutz, rote Ausführung
- mit Schrankbeleuchtung und Türkontakt
- Lüfterdachergänzung mit Systemlüfter in 230V Technik und zugehörigem Thermostat.
-Teleskopschienen, 1 Satz, und 1 Stck. Fachböden mit Seitenteilen vollausziehbar

Jedes kommende und gehende Kabel (Zuführung von unten oder oben) ist im Verteiler über Kabelabfangschienen und Schirmclipse zu befestigen, zu erden, die Schirmung aufzulegen sowie gut lesbar und dauerhaft nach den Vorgaben des AG zu kennzeichnen.

Im rückwärtigen Kabelraum müssen die Kabel seitlich so mit Registerschellen an Profilschellen befestigt werden, dass der Bereich des Einbaurahmens frei von Kabeln ist.

Die Kabeleinführung muss von oben und unten möglich sein. Zur Erdung des Verteilers ist im Schrank eine Potentialausgleichsschiene einzubauen, an welche alle Metallteile im Schrank sternförmig angeschlossen werden, incl. allen erforderlichen nicht besonders ausgeschriebenen Zubehör.

Jeder Kabelschirm eines kommenden bzw. gehenden Kabels ist im Verteiler mit dem Erdungspotential des Verteilergestells zu verbinden.

Die Türen, das Verteilerdach und der Verteilerboden sind über Erdungsbänder an den Potentialausgleich anzuschließen. Die Unertalgen der Hertseller sind hier maßgeblich.

Abmessungen des Daten- und Baugruppen Verteilerschrankes:

Höhe ca.:  2000 mm
Breite ca. :  800 mm
Tiefe ca. :  800 mm

Liefern, montieren und betriebsfertig anschließen und einrichten inkl. aller erforderlicher Kein- und Systemteile.
Menge: 1,000 St

**1.2.1.11 Erdung**
Erdung

Das Datennetz muß nach den heute gültigen Vorschriften (VDE 0100) des örtlichen Elektroversorgungsunternehmens komplett geerdet werden. Zur Potentialfreiheit von Geräten und Systemen muss die Erde allen Kabelschirmen ein einheitliches Schirmpotential zur Verfügung stellen. Die Erde (min.16 mm²)  ist mit dem zentralen Erdpunkt des Gebäudes zu verbinden. Von dort wird sie sternförmig zu den einzelnen Etagenerdpunkten (Verteilern) geführt. Nur anschalten.
Menge: 4,000 St

**1.2.1.12 Spannungsversorgung**
Spannungsversorgung

Die Datenverteiler- und Serverschränke werden, nach den heute gültigen Vorschriften (VDE 0100), von der vorhandenen Elektro-Unterverteilung aus, versorgt. Die Schränke sind jeweils über zwei separate Stromkreise, vorverdrahtet als Festanschluss und Abschluss der Kabel in genormten Abzweigdosen, zu versorgen. Die Absicherung erfolgt über  separate Sicherungselemente mit 16 A, Charakteristik B. Der Leitungsquerschnitt ist entsprechend der Leitungslängen zu wählen, beträgt aber mindestens 2,5 mm². In dieser Position ist das erforderliche Klein- und Befestigungsmaterial sowie eine ausreichend dimensionierte Abzweigdose für die Montage in den Schränken mit einzurechnen.
Nur anschalten.
Menge: 4,000 St

**1.2.1.13 19" 1HE LWL Patchfeld UniRack 12 x LC-Duplex, 50/125 µm (OM4)**
19" 1HE LWL Patchfeld  UniRack 12 x LC-Duplex, 50/125 µm (OM4)
Keramik, Grade Bm/3 LWL 19" 1 HE UniRack als Spleiß- und Rangierbox, Einbautiefe 230 mm, stufenlos tiefenverstellbar von 0 - 55 mm, 3-stufig ausziehbar, Einschub ohne Demontage des LWL Kabels im Rack entnehmbar. Untere Ebene zur Ablage der Bündeladerreserve. Pigtails spleißfertig in 2 Spleißkassetten (R=40mm) eingelegt und geprüft, inkl. Spleißschutz und Spleißaufnahmen. Das Öffnen der Spleißkassetten erfolgt über Filmscharniere. Eine LWL-Rangierführungswanne (75 mm Tiefe) inkl. Klettbänder zur Fixierung der Rangierkabel, ist auf gleicher Höheneinheit vor das UniRack zu schrauben. Kabeleinführung mit Verschraubung M20, zur Zugentlastung der ankommenden LWL Kabel, Einführung in 3 verschiedenen Winkeln möglich. Gehäuse: Stahlblech pulverbeschichtet, mittelgrau (NCS 2502-B). Maße: 43.6 x 482.6 x 230 mm (H x B x T) Bestückt mit: - 12 x LC¬Duplex Duplex Kupplungen (beige/MM) nach IEC 61754-4 - Zirkonia (Keramik) Führungshülse - halbtransparente Staubschutzkappe - qualifiziert nach IEC 61753- 1 Kategorie U - Delta Einfügedämpfung: d 0,2dB nach IEC 61300-3-4 - Steckzyklen: min. 500
- Auszugskraft: min. 70N
- 12 x LC-Pigtails G50/125 µm (OM4), Länge 2,5m. - LC-Stecker (Gehäuse beige/ Knickschutz schwarz) nach IEC 61754-4, Zirkonia (Keramik) Ferrule, PC Schliff - qualifiziert nach IEC 61753-1 Kategorie U - Performance nach IEC 61753-1 (random mated)
- IL Grade Bm = d 0,15dB (typisch), d 0,25dB (95%), d 0,5dB (100%) - RL Grade 3 = e 35dB
- Steckzyklen: Delta IL < 0,2dB nach 500 Steckzyklen - Auszugskraft Faserpigtail: e 5N

Sowie: Beschriftungen der Rangierfeldes

Die Beschriftung eines jeden Teilnehmeranschlusses erfolgt am Patchpanel und an der Anschlussdose, unter der hierfür vorgesehenen Vorrichtung. Die Beschriftung ist so zu fertigen, dass eine dauerhafte und verwischfreie Beschriftung (z.B. Folienbeschriftung, Brother P-touch) gewährleistet ist. Das Beschriftungsschema wird durch den Auftraggeber vorgegeben. Jeder Teilnehmeranschluss erhält eine eindeutige (min. neunstellige) Kennzeichnung. Vorgabe für das Beschriftungsschema durch den Auftraggeber.

Sowie erstellen aller im Patchfeld erforderlichen Fusionsspleiße 50µ:

12 Fusionsspleiße 50µ erstellen: Multimode- Spleiße erstellen inkl. Vorbereitung des Kabelendes für die Spleißung, Spleißschutz anbringen und Ablage in den Spleißhaltern. Jede Faser ist durchzumessen und mit Protokoll zu belegen. Mittlere Spleißdämpfung < 0,05 dB

liefern, montieren, betriebsfertig inkl. aller Klein- und Systemteile anschließen und beschriften.
Menge: 6,000 St

**1.2.1.14 Mehrpreis zur vorgenannten Position für den Einbau in Bestandsverteiler**
Menge: 4,000 St

**1.2.1.15 19"-Modulträger für 24 AMJ/UMJ Module und Kupplungen**
19“-Modulträger, leer, 1HE,incl. Kabelabfangung,
für max. Cat. 6e Module/Kupplungen,
24xModulaufnahme mit Beschriftungsfeld,
zur modularen Bestückung des 19“ Modulträgers von vorne,
Kabelführung in Clip-Technik, Kabelzugentlastung durch beiliegende
Kabelbinder, eingerastete Module/Kupplungen sind mittels
Erdungsschiene mit dem 19“ Modulträger verbunden,
Potentialausgleichsanschluss, einschließlich Beschriftung:
Art der Patchpanelbeschriftung der Tertiärverkabelung:
Beschriftung der Patchfelder über bzw. unter den jeweiligen Auslass (je nach Ausführung)
z.B. DV6.F2. (DV6 = Datenverteiler 6, F2= Patchfeld 2)

Portanzahl:  24, fortlaufend Nummeriert
Steckrichtung:  gerade
Einbaumaß:  1HE

Komplett liefern betriebsfertig in vorhandenen 19" Schrank montieren und beschriften.
Menge: 16,000 St

**1.2.1.16 Mehrpreis zur vorgenannten Position für den Einbau in Bestandsverteiler**
Menge: 4,000 St

**1.2.1.17 RJ45 Modul Cat.6A für Modulträger**
RJ45 Modul Cat.6A für Modulträger
Vollgeschirmtes zweiteiliges Zinkdruckguss-Modulgehäuse, für Datenübertragungsraten bis 10 Gigabit-Ethernet gemäß IEEE 802.3an, geeignet für PoE+ gemäß IEEE 802.3at, Cat.6A Komponentenzertifikat nach ISO/IEC 11801:2002 + A2:2010 von unabhängigem Prüflabor, Typmusterprüfung nach re-embedded Messverfahren, Class EA  90m Permanent Link nach ISO/IEC 11801:2002 + A2:2010 mit Prüfzertifikat von unabhängigem Prüflabor, Zertifikat eines unabhängigen Labors ist beizufügen, IDC-Schneidklemmen zum Anschluss von  Massiv- und Litzenleitern (AWG26/1-22/1 bzw. 0,4-0,64mm; AWG27/7-22/7 bzw. 0,46-0,76mm),  Steckbarer Erdungsanschluss gemäß DIN 46342-1, 6,3 mm, 2-fache Zugentlastung, separate Schirmkontaktierung, kreuzungsfreie Anordnung der Adernpaare mittels Adern-Management, Zugentlastung und separate Schirmkontaktierung, Codiermöglichkeit durch farbige, nachrüstbare Staubschutz-Klappdeckel,
Buchse:  RJ45; fuer RJ11/12/45 Stecker
Anschluss:  8 adrig
Anschlusstechnik:  IDC-Schneidklemmen
Anschlussbereich:  (AWG26/122/1 bzw. 0,4-0,64mm;
AWG26/722/7 bzw. 0,46-0,76mm)

auf freiem Kabelende montiert und in Modulträger eingeführt,

die Leitungen sind mittels Kabelmarkersystem ca. 10cm. hinter dem Stecker zu beschriften.

liefern und betriebsfertig montieren.
Menge: 500,000 St

**1.2.1.18 Rangierfeld mit Kabelbügel**
Rangierfeld mit Kabelbügel
zur Aufnahme der Patchkabel im Schrank
liefern, montieren, betriebsfertig inkl. aller Klein- und Systemteile anschließen und beschriften.
Menge: 18,000 St

**1.2.1.19 Mehrpreis zur vorgenannten Position für den Einbau in Bestandsverteiler**
Menge: 4,000 St

*Hinweis: Sonstiges*
Hinweis: Sonstiges

**1.2.1.20 Messprotokoll mit OTDR**
Messprotokoll mit OTDR
Für alle konfektionierten Fasern ist ein Messprotokoll mit einer OTDR-Messung (1310 nm) aus einer Richtung mit 500m - 1000m Vorlauffaser und nach der Installation vorzulegen.
Aus dem Protokoll sollten folgende Werte hervorgehen:
Kabeltyp
Kabelnummer
Fasernummer
Messrichtung von X nach X
Wellenlänge
Dämpfung
Hersteller / Typ Messgerät
Datum der Messung
Unterschrift des Messtechnikers
Die Messprotokolle sind in ausgedruckter und digitaler Form auf CD oder DVD anzufertigen und in der Dokumentation zu übergeben je Link,
Menge: 72,000 St

**1.2.1.21 Messung der nach Kategorie 6A Klasse EA**
Messung der nach Kategorie 6A Klasse EA
Verbindung Datendose Kupplung bis Patchfeld Kupplung oder Patchfeld bis Patchfeld einschließlich Erstellen eines Protokolles (2-fach an den Auftraggeber)
Alle Messungen sind mit ordnungsgemäßen Messgerät
durchzuführen, d.h. dass die Messgeräte den Anweisungen des Herstellers entsprechend behandelt und verwendet werden.
Die Grundkalibrierung des Messgerätes muss für alle Messungen gegeben sein. Des weiteren sind die entsprechenden Mess-Normen und / oder Messvorschriften
sowie die Messgeräteherstellerangaben strickt einzuhalten.
Für jedes Kabel sind die geforderten Messungen gesondert zu protokolieren.
Die Übergabe der Messprotokolle erfolgt über festgelegte
Datenmedien und -formate sowie als Hardcopy in der Dokumentation.

Messung mit Bericht je Port
Menge: 250,000 St

**1.2.1.22 Dokumentation**
Dokumentation
Erstellung der Gesamtdokumentation zur zuvor beschrieben und zur errichtenden IT technischen Einrichtungen.
Einschließlich Revisionszeichnungen, Beschreibungen Datenblätter, Messprotokolle und Lieferantennachweise
Erstellung in Order
Menge: 1,000 St

**1.2.1.23 Stundenlohnarbeiten für sonstige Arbeiten**
Stundenlohnarbeiten für sonstige Arbeiten:

Stundenlohnarbeiten dürfen nur auf Anforderung oder mit Zustimmung der Bauleitung durchgeführt werden. Die Stundenverrechnungssätze sind mit allen Nebenkosten zu kalkulieren. Die entsprechenden Nachweise sind der Bauleitung täglich zur Unterschrift vorzulegen. Die Nachweise über die durchgeführten Leistungen sind detailliert zu beschreiben.
Menge: 8,000 Std

**1.2.1.24 Montage WLAN Access-Points sowie des Zubehörs**
Montage WLAN Access-Points sowie des Zubehörs
Montage des WLAN-Access-Point sowie des Zubehörs wie Montageplatten, Schienen, externe Antennen und Netzteilen für einem WLAN Access Point an Wänden oder Decken.
Einschließlich 2 Patchkabel und Befestigungsmaterial.
Menge: 34,000 St

#### 1.3 KG440/450 Allgemeine Arbeiten

##### 1.3.1 Sonstige Arbeiten

**1.3.1.1 Gestellung der Gerüste und Arbeitsbühnen 2 bis 3,5 m Arbeitshöhe**
*** EP-Aufgliederung gefordert
Gestellung der Gerüste und Arbeitsbühnen 2 m bis 3,5 m Arbeitshöhe
für Montagehöhen über 2,00 m bis ca. 3.50 m Höhe für die Dauer der gesamten Bauzeit.
Menge: 1,000 psch

**1.3.1.2 Gestellung der Gerüste und Arbeitsbühnen 3,5 m bis 6m Arbeitshöhe**
*** EP-Aufgliederung gefordert
Gestellung der Gerüste und Arbeitsbühnen 3,5 m bis 6m Arbeitshöhe für Montagehöhen über 2,00m bis ca. 6 m Höhe für die Dauer der gesamten Bauzeit.
Menge: 1,000 psch

**1.3.1.3 Anlagenschematas in Wechselrahmen DIN A3.**
Anlagenschematas in Wechselrahmen DIN A3.
Erstellung und Anbringung eines farblichen  Anlagenschematas in der Technikzentrale in einem Wechselrahmen befestigt .
Das Schema muss gut erkenntlich und zugänglich im Raum angebracht werden.
Größe: bis DIN A3 (297mm x 420mm)
Menge: 4,000 St

**1.3.1.4 Inbetriebnahme, Einweisungen und VOB-Abnahme**
Inbetriebnahme, Einweisungen und VOB-Abnahme
Pauschalpreis für die Inbetriebnahme der Installations-anlagen die im LV aufgeführt sind, Dokumentation der Inbetriebnahme mit Erstellung der Messprotokolle, Stellung der notwendigen Anschlussanträge, Einweisung des Bedienungspersonals. VOB-Abnahme durch den Auftraggeber sowie der Behörde.
Teilnahme der Projektleiter an den wöchentlichen Baubesprechungen vom Beginn der Montage an. Teilnahme an Ausführungsbesprechungen und Koordinierung mit den anderen haustechnischen Gewerken (Sanitär/ Heizung/ Lüftung/ Isolierung/ Elektro/MSR-Technik etc.) während der Bauzeit.
Menge: 1,000 psch

**1.3.1.5 Begleitung der Sachverständigen Abnahme**
Begleitung der Sachverständigen Abnahme
Abnahme mit einem staatlich anerkannten Sachversändigen gem. der TPrüfVo ohne Kosten des Sachverständigen.
Breitstellung von
- mit dem Projekt betrauten Fachpersonal/Techniker der Anlagen (siehe unten)
- Hilfsmaterial
- Bereitstellung einer Leiter und/oder Gerüst im Rahmen der Fertigstellung.

Zu prüfende Anlage:

-  Starkstromanlage

Die Leistung umfasst ergänzend die technische Klärung mit dem Sachverständigen, dem Ausschreibendem und dem Auftragnehmer bei gemeinsamen Ortsterminen mit anschließender Freigabe der durch den Bieter zu erstellenden Planungsunterlagen vor Montagebeginn
sowie der Prüfung der Anlage nach Fertigstellung vor Übergabe des Gebäudes an den Nutzer, einschl. Prüfbericht aus dem hervorgeht, dass die Anlage gemäß den Auflagen des Bauscheines mängelfrei ist. Evtl. erforderliche Nachprüfungen, die der Auftragnehmer zu vertreten hat werden nicht besonders vergütet.

Weitere Kosten, wie Reisekosten, Kosten für die Berichterstattung und den Einsatz von Meßgeräten sowie Hilfeleistung durch den Auftragnehmer sind enthalten.

Zudem sind alle notwendigen Koordinationsarbeiten, sowie Anträge die zu einer mängelfreien Abnahme führen in dieser Position zu berücksichtigen.
Menge: 1,000 psch

**1.3.1.6 Revisionsunterlagen**
Technische Dokumentation

Für die Erstellung der Revisionspläne werden, soweit vorhanden, die Grundrisse im dwg- bzw. dxf-Format
dem Auftragnehmer zur Verfügung gestellt.
Der Auftragnehmer führt die Bestandsaufnahme durch
und erstellt bis zur Abnahme der Anlagen die aktuellen Planunterlagen DIN EN 61082
"Dokumente der Elektrotechnik".
Bei der Erstellung der Unterlagen sind die Vorgaben der
jeweiligen Errichter-Normen zu beachten!
Zur Dokumentation gehören u. a.:

Baubeschreibung
- mit Erläuterung des getätigen Leistungsumfangs
- mit allgemein Betriebsanleitung und Hinweisen
  zu den regelmäßig erforderlichen Kontrollen und
  Wartungen usw.
- mit den Angaben zu den vom Betreiber zu tätigen
  Aufgaben, damit die Garantie und  Gewährleistungsvoraussetzungen eingehalten werden
- mit Produkt und Stückliste

Anträge und Genehmigungen
- Kopien von allen vom Auftragnehmer gestellten Anträge  und deren Genehmigungen bzw. Freigaben

Verteilung
- mit Stromlaufplänen und inklusive Klemmen- und Kabelangaben wie Typ und Aderanzahl
- mit Aufbauplan und Fotos vom letzten Ausführungsstand
- mit Schaltbild in all-Poliger Darstellung inklusive
allen relvanten Angaben
- mit tatsächlichen Kabelverbindungen
- mit Selektivitätsnachweis
- mit Netz- und Kurzschluß berechnungsnachweis
- Konformitäts- Zulassungsbescheinigungen und Montageanleitungen sämtlicher Bauteile
- mit Errichter und Übereinstimmungserklärung

Es sind Revisionsordener anzulegen
- mit äußerer Projektbezeichnung, lfd.-Nr. und Inhaltsangaben und Fimierung des Anlagen Errichters
- mit inneren Inhaltsverzeichnis und Suchregister

darin eingeheftet, geordnet nach Anlagen, Bereichen u.a
- die Fachbauleiterbescheinigung
- die Abnahme-,Übergabe-, Einweisung- und Prüfberichte
- technsiche Dokomentation
- Pflege und Wartungshinweise

Von der gesamten Dokumentation sind 2 Exemplare in Papierformat und auf Datenträger zu erstellen und an die Bauleitung zu übergeben.
Eine Version ist der Bauleitung vorab zur Prüfung vorzulegen.
Der Auftragnehmer ist im Rahmen seiner Produkthaftung verpflichtet, selbst 1 weiteres Exemplar mindestens bis zum Ablauf der Gewährleistung zu archivieren
Dokumentaion auf Datenträger: Alle Zeichnungen im dwg-bzw.-dxf- und pdf-Format. Sonstige Unterlagen in Absprache
als Text (Word) oder Tabellenkalkullation (Excel) sowie pdf-Format.
Menge: 1,000 psch

**Ausführungsbeschreibung 13 Stunden im Nachweis**
Stunden im Nachweis
Unvorhergesehene Arbeiten, die im Zuge der Montage auftreten, werden zum besonderen Nachweis berechnet.
Die Stundenverrechnungssätze enhalten unaufgeliedert:

-  die Lohn- und Gehaltskosten einschl. vermögenswirksamer Leistungen
-  die tariflichen und übertrariflichen Zuschläge
-  die Gemeinkosten, Wagnis und Gewinn
-  Fahrgelder, Auslösungen und Wegegelder
-  Beiträge an die tariflichen Sozialkassen

Der Stundenverrechnungssatz gilt unabhängig von der
Anzahl der abgerechneten Stunden und den Bestimmungen
der Stundenlohnabrechnungsvorschriften VOB/B § Nr. 3
findet für Stundenlohnarbeiten keine Anwendung.
Stundenlohnarbeiten dürfen nur auf Anordnung oder mit
Zustimmung des örtlichen Bauführers des Auftraggebers
durchgeführt werden.
Stundenlohnarbeiten sind wöchentlich abzurechnen.
Facharbeitenstundensätze werden nur für Facharbeiten
anerkannt, wenn diese von Facharbeitern ausgeführt
werden. Für Arbeiten, die von Helfern ausgeführt
wurden, bzw. für die keine Facharbeiten erforderlich
sind, werden nur Helferstundensätze anerkannt,
unabhängig davon, ob Facharbeiter für die Ausführung
eingesetzt worden sind.
Auf den Tagelohnzetteln sind die ausgeführten
Arbeitsleistungen einschl. Begründung aufzuführen.
Arbeitsbeginn und Arbeitsende ist mit Datum und Uhrzeit
anzugeben. Die ausführende Person ist namentlich zu
nennen.
Zuschläge für Aufsichts- und Bauleitungspersonal sind
einzukalkulieren.

Für unvorhergesehene Arbeiten und Änderungen, die im
Stundenlohn vergütet werden, sind Stunden vorgesehen,
die jedoch nicht als fest verdungen gelten,
sondern nur auf Anordnung der Bauleitung ausgeführt
werden dürfen. Der Nachweis der Stundenzettel ist täglich zu führen.

**1.3.1.7 Stunden im Nachweis Helfer**
Katalog-Nr. 1
Stunden im Nachweis Helfer
für einen gewerblichen Arbeitnehmer mit ausübender Tätigkeit nach Lohngruppe 1 (Helfer), einschließlich Lohnnebenkosten
Menge: 10,000 Std.

**1.3.1.8 Stunden im Nachweis Monteur**
Katalog-Nr. 2
Stunden im Nachweis Monteur
für einen gewerblichen Arbeitnehmer mit ausübender Tätigkeit nach Lohngruppe 4 (Monteur), einschließlich Lohnnebenkosten
Menge: 10,000 Std.

**1.3.1.9 Stunden im Nachweis Obermonteur**
Katalog-Nr. 3
Stunden im Nachweis Obermonteur
für einen gewerblichen Arbeitnehmer mit ausübender Tätigkeit nach Lohngruppe 6 (Obermonteur, auch Techniker), einschließlich Lohnnebenkosten
Menge: 5,000 Std.

#### 1.4 KG435 Kältetechnik

*Hinweis: Technische Vorbemerkungen Kälte*
Technische Vorbemerkungen Kälte

1  Geltungsbereich und Ausführungsgrundlage

Der sachliche Geltungsbereich ergibt sich aus ATV/DIN 18380 - Heizanlagen und zentrale Wassererwärmungsanlagen.

Ergänzend sind folgende ATV zu berücksichtigen:
DIN 18386  -  Gebäudeautomation
DIN 18421  -  Dämmarbeiten an technischen Anlagen
DIN 18360  -  Metallbauarbeiten

Die technische Ausführung ergibt sich aus den genannten wie aus den im Folgenden aufgeführten Regelwerken.

Ergänzend zu den in VOB, Teil C aufgeführten Normen gelten:

Wärmepumpen
DIN 8900-6  -  Wärmepumpen; Anschlussfertige Heiz-Wärmepumpen mit elektrisch angetriebenen Verdichtern; Messverfahren für installierte Wasser/Wasser-, Luft/Wasser- und Sole/Wasser-Wärmepumpen
DIN 8901  -  Kälteanlagen und Wärmepumpen - Schutz von Erdreich, Grund- und Oberflächenwasser - Sicherheitstechnische und umweltrelevante Anforderungen und Prüfung
DIN 33830  -  Wärmepumpen; Anschlussfertige Heiz-Absorptionswärmepumpen
DIN EN 378  -  Kälteanlagen und Wärmepumpen - Sicherheitstechnische und umweltrelevante Anforderungen -
DIN EN 14511  -  Luftkonditionierer, Flüssigkeitskühlsätze und Wärmepumpen mit elektrisch angetriebenen Verdichtern für die Raumheizung und -kühlung

DIN 8077  -  Rohre aus Polypropylen (PP) - PP-H 100, PP-B 80, PP-R 80 - Maße

Berufsgenossenschaftliche Vorschriften und Regeln:
BGI 531  -  Installationsarbeiten Heizung, Lüftung, Sanitär

Weiter ist zu beachten:
Werden nicht rostende Stähle ausgeschrieben, so müssen diese grundsätzlich in DIN EN 10088-1 - Nicht rostende Stähle; Verzeichnis der nicht rostenden Stähle - enthalten sein.

Außerdem wird auf die VDI-Richtlinie VDI 2050 (Beiblatt) verwiesen, wo weitere einschlägige Regelwerke einschließlich der Rechtsvorschriften aufgelistet sind. Diese Regelungen mit dem Sammelbegriff "Heizzentralen; Gesetze, Verordnungen, Technische Regeln" gelten nachrangig zu den bisher aufgeführten Regelwerken, sofern sie keine Rechtsvorschriften oder eingeführte technische Baubestimmungen sind.

Soweit in der Leistungsbeschreibung auf Technische Spezifikationen, z. B. nationale Normen, mit denen Europäische Normen umgesetzt werden, europäische technische Zulassungen, gemeinsame technische Spezifikationen, internationale Normen, Bezug genommen wird, werden auch ohne den ausdrücklichen Zusatz: „oder gleichwertig“, immer gleichwertige Technische Spezifikationen in Bezug genommen.

2  Angaben zu Stoffen und Bauteilen

Die Lieferung von Zubehör und Ersatzteilen muss für die Dauer von zehn Jahren gesichert sein.

Alle verwendeten Kunststoffe müssen alterungs- und lichtbeständig sowie mindestens schwer entflammbar sein. Ihre Widerstandsfähigkeit gegen chemische und atmosphärische Einflüsse, gegen Wärme und Kälte, und ihr elastisches Verhalten müssen dem Verwendungszweck dauerhaft entsprechen.

3  Angaben zur Ausführung

3.1  Allgemeines

Der Auftragnehmer hat dem Auftraggeber auf die für das angebotene Fabrikat erforderlichen bauseitigen Leistungen rechtzeitig hinzuweisen. Falls erforderlich sind Detailzeichnungen zu übergeben.

Der Auftragnehmer erhält die gemäß Abschnitt 3.1.2 der ATV DIN 18381 vom Auftraggeber zu übergebenden Pläne und Berechnungsunterlagen. Diese soll der Auftragnehmer zu gegebener Zeit selbst anfordern.

Das Lagern von Druckgasflaschen in Kellerräumen, Treppenhäusern, Durchgängen und Durchfahrten ist untersagt. Bei Arbeiten mit brennbaren Gasen muss ein Feuerlöscher, tragbar, nach DIN EN 3 vorhanden sein

Mit anderen Gewerken ist eine Zusammenarbeit erforderlich. Dies gilt auch für die Benutzung von gemeinsamen Aussparungen oder Belegen von Schlitzen und Kanälen, ebenso die Trassenführung, die vom Auftraggeber koordiniert wird.

Vor Ausführungsbeginn hat der Auftragnehmer mit dem Auftraggeber festzulegen, wo das zu verwendende Material auf der Baustelle gelagert werden kann, um gegenseitige Störungen der am Bau beteiligten Handwerker während der Bauausführung zu vermeiden.

Zur Vertragsleistung der Gewerke Elektroinstallationsarbeiten gehören:
Verlegung der Kabel und Leitungen (gemäß den Angaben der Gewerke Heizung, Lüftung, Sanitär), Einführen und Absetzen derselben.

Bevor der Auftragnehmer gemäß ATV Abschnitt 3.1 Stemm-, Fräs- und Bohrarbeiten mit dem Auftraggeber bzw. der Bauleitung abstimmt, muss er die geplanten Schlitze oder Durchbrüche gemäß Abschnitt 4.1 der ATV an den betreffenden Stellen anzeichnen.

Bei der Montage der Armaturen, Apparate, Schalter und Geräte ist auf eine einwandfreie Zugänglichkeit zur Wartung, bei der Bedienung und bei etwaigen Auswechslungsarbeiten zu achten.

Die Unterstützungskonstruktionen sind nach Maßgabe der erforderlichen Festigkeit bzw. der zulässigen Durchbiegung vom Unternehmer auszuwählen. Ebenso sind die Maßnahmen zur Bewegungsaufnahme vom Unternehmer festzulegen. Der Festigkeitsnachweis ist zu führen.

Jede Art von Rohren und Kanälen ist vor dem Einbau gründlich zu reinigen. Bei Montageunterbrechungen sind die Enden mit Schutzkappen zu versehen.

Späne von Bohren und Fräsen sowie Reste von Schleifstaub sind sofort von den bearbeiteten Teilen zu entfernen.

Bei Schweißarbeiten oder sonstigen funkenerzeugenden Arbeiten, z.B. auch Trennarbeiten mit Trennscheiben, in der Nähe von Bauteilen der Baustoffklasse B2 bzw. B3 nach DIN 4102 Teil 1 sind geeignete Brandschutzmaßnahmen vom Auftragnehmer zu treffen. Das gilt analog für oberflächenfertige Bauteile anderer Baustoffklassen, insbesondere für glänzende, lackierte und gläserne Oberflächen.

Bei funkenerzeugenden Arbeiten, z.B. Trennarbeiten mit Trennscheiben und Brennschneidearbeiten, in der Nähe zu erhaltener Bauteile sind Glasflächen, glasierte Keramikoberflächen und andere durch den Funkenflug gefährdete Oberflächen abzudecken.

3.2  Rohrleitungen

Gewindeverbindungen mit Hanf sind anschließend zu säubern. Rohrtrennungen sind zu entgraten. Armaturen und Rohrleitungen sind so zu montieren, dass eine ausreichende Isolierung möglich ist.

Erforderliche Rohrdehnungen sind nach Wahl des Auftragnehmers als Bögen, Schleifen oder mit Kompensatoren auszuführen.

Alle unter Putz oder Estrich verlegten Leitungen erhalten eine flexible Umhüllung. Halterungen, Schellen, Konsolen u. dgl. sind grundsätzlich korrosionsgeschützt einzubauen.

Anbindeleitungen sind im Bereich von Estrichfugen in Rohrhülsen zu führen.

Es sind nur die vorgesehenen Schlitze, Aussparungen, Durchbrüche zu belegen. Im Zweifel ist die Bauleitung zu konsultieren.

Vor der Durchführung von Stemm-, Bohr- und Einsetzarbeiten an Estrichen, geputzten Wänden und Decken sind Leitungen mit einem Suchgerät zu orten.

Der Schwingungsschutz ist Sache des Auftragnehmers. Die zum Schwingungsschutz erforderlichen baulichen Fundamente werden nach seinen Angaben hergestellt.

Alle körperschallführenden Versorgungsleitungen müssen körperschalldämmend und bauwerksentkoppelt durch das Bauwerk geführt bzw. an ihm mittels körperschalldämmender Einlagen und Umwicklungen aus geeigneten Materialien befestigt werden.

Die Anzahl der Rohrbögen ist wegen der Druckverluste auf das technisch erforderliche Maß zu beschränken. Im Zweifel ist über die Leitungsführung und bauseitigen Leistungen eine Absprache erforderlich.

Stoß- und Schnittstellen der Rohrdämmung sind zu verkleben; das soll erst nach der Druckprobe erfolgen

Rohrbefestigungen im Fußbodenaufbau dürfen keinen Körperschall auf die Rohdecke übertragen.

4  Preisinhalte

Ergänzend zu Nr. 4.1 DIN 18380 gelten als Nebenleistung:

-  Die Schutzmaßnahmen bei Kreuzungen mit anderen Leitungen.
-  Die erforderlichen Angaben zur bauseitigen Herstellung von Kessel-, Behälter- und Pumpenfundamenten.
-  Das Weiterrücken fahrbarer Gerüste im Zuge des Arbeitsfortschritts für eigene und fremde Gerüste, sofern das ohne Auf- und Abbau und lediglich durch erneute Abstützung möglich und zulässig ist.
-  Das Nachverzinken von Schnittstellen und Anschlüssen (Kaltverzinkung) auf der Baustelle.
-  Bewegungsausgleich für Rohre.
-  Konstruktions- und Ausführungspläne, die nur für das vom Bieter angebotene Erzeugnis bzw. Fabrikat gelten bzw. erforderlich sind. Dazu gehört auch das Maßnehmen auf der Baustelle zwecks Erarbeitung dieser Pläne.

Ist für Normelemente oder -bauteile eine allgemeine statische Berechnung Bestandteil des Preises und ist sie auf Verlangen vorzulegen oder - als Kopie - auszuhändigen, so gehört dieses zu den Nebenleistungen.

5  Abrechnungshinweise

Die Abrechnung gemäß Abschnitt 5.3 ATV DIN 18380 bezieht sich auf die tatsächlich nach technischen Erfordernissen verlegten Leitungen, Rohre und Kanäle und dergleichen. Über die technischen Erfordernisse hinausgehende und damit unnötige Längen und dadurch verursachte unwirtschaftliche Verlegung gehen zu Lasten des Auftragnehmers.

Wenn keine Abrechung gemäß Abschnitt 5 ATV DIN 18299 nach Zeichnung möglich ist, ist ein baubegleitendes und prüfbares Aufmaß zu erstellen, das unaufgefordert und rechtzeitig vor Verdeckung der Leistungen durch nachfolgende Leistungen der Bauleitung zur Prüfung vorzulegen.
Grundsätzlich sind alle Aufmaße gemeinsam mit der TGA-Bauleitung vor Ort durchzuführen.

6  Sonstige Angaben zur Bauausführung

Der Auftragnehmer hat dafür Sorge zu tragen, dass während der Ausführung seiner Leistungen immer mindestens ein fließend deutsch sprechender Mitarbeiter seiner Firma auf der Baustelle anwesend ist.

Zu den auf der Baustelle vorzuhaltenden Ausführungsunterlagen zählt neben den Ausführungsplänen auch eine Ausfertigung der Leistungsbeschreibung.

Die Ausführungszeichnungen können vor der Angebotsabgabe nach vorheriger Terminabsprache eingesehen werden.

Der Auftragnehmer hat an den wöchentlichen Baubesprechungen teilzunehmen.

##### 1.4.1 Geräte

**1.4.1.1 Kälteanlage**
Kälteanlage 1/2/3
für :
EDV Raum EG

bestehend aus Inneneinheit und Außeneinheit

Geräteaufbau Innengerät:
Formschönes Gehäuse aus schlagfestem Kunststoff. Luftansaug kopfseitig über die gesamte Verdampferbreite. Luftausblas im unteren Geräteteil. Luftlenkautomatik zur optimalen Zuluftverteilung im Raum oder Luftführung individuell einstellbar. Reinigungsfähiger Full-HD-Filter, leicht nach vorne herausnehmbar. Ventilator dreistufig schaltbar für besonders geräuscharmen Betrieb. Direkt angetriebener Motor mit Wicklungsschutz. Verdampfer aus CU-Rohr mit aufgepressten Aluminiumlamellen. Elektronische Regelung mit mikroprozessorgesteuertem Betriebsablauf für optimalen Klimakomfort. Schaltkontrolle über Infrarot-Fernbedienung (Abstand bis 10 m) mit leicht verständlichem LCD-Display oder optionaler Kabelfernbedienung mit Echtzeit-, Tages- und Wochentimer und Raumtemperaturfühler.

Kälteleistung:  bis mind. 5 kW
Leistungsaufnahme kühlen :  max. 1,1 KW
Energieeffizienz kühlen :  min. SEER: 6,2 | A++
Ventilatorstufen:  3 + Turbo
Luftmenge (max.):  ca.900 m³/h
Schalldruckpegel (Lo|Hi):  max.27|32 dB(A) (gemessen in 1 Meter Abstand in einem schalltoten Raum)
Schallleistungspegel:  max. 60 dB(A)
Abmessungen (HxBxT):  ca. 300x1100x250 mm
Gerätegewicht:  max. ca.  12 kg

- S-Inverter | Standby Power | selbstreinigend | flüsterleise
- Inklusive Infrarot-Fernbedienung
- Für Redundanzbetrieb geeignet
- Kühlen | Entfeuchten | Ventilieren
- Platine mit alphanumerischem Display für exakte Diagnosen
- Luftansaug nicht sichtbar
- 3 Ventilatorstufen plus Turbo-Funktion
- Auto-Restart | Auto-Air-Swing up & down
- Winterbetriebseinrichtung für Kühlbetrieb bis zu -10°C
- Antibakteriell beschichteter Wärmetauscher
- Full HD-Filter 80
- Gerät Farbton weiß RAL 9010

Geräteaufbau Außengerät:
Wetterfestes Stahlblechgehäuse auf verwindungsfreiem Grundrahmen. Verflüssiger aus CU-Rohr mit aufgepressten Aluminiumlamellen. Rollkolbenverdichter für besonders leisen und energiesparenden Betrieb. Schwingungsgedämpft. Mit integriertem Wicklungsschutz. Laufruhiger Axialventilator, direkt angetrieben, elektronisch ausgewuchtet. Kältesystem werkseitig mit Sicherheitskältemittel R410A vorgefüllt.

Technische Daten Außengerät:
Spannungsversorgung:  240|1|50 V|Ph|Hz
Schalldruckpegel:  max. 48 dB(A) (gemessen in 1 Meter Abstand in einem schalltoten Raum)
Schallleistungspegel:  ca. 65 dB(A)
Abmessungen (HxBxT):  550x800x300 mm
Gewicht:  ca. 40.0 kg
Nennleistung, kühlen:  27/35°C | 20/7°C
Absicherung:  16 A

Kältemittelleitungsdurchmesser:
Flüssigkeitsleitung:  1/4 Zoll = 6.35 mm
Sauggasleitung:  3/8 Zoll = 9.52 mm
Erforderl. Leitungslänge (mind.) 20 m  | Höhenunterschied (mind.) 15 m
Menge: 1,000 St

**1.4.1.2 Montagesystem für vorstehend beschriebene Außeneinheiten**
Montagesystem für vorstehend beschriebene Außeneinheiten
mit schwingungsgedämpften und höhenverstellbaren Füßen.
für die  fachgerechte Montage vorstehender Kühlmaschinen. Geräteträgertraversen mit  Einschubhalterung für Protektoren.
Abmessungen: ca. 1.25 x 1.30 m  | 4 Füße  | 1 Gerät

° Gute Gewichtsverteilung
° Schonende Lastverteilung durch Dämpfungsmatten je Fuß
° Jeder Fuß kann einzeln abgenommen werden ohne die Anlage abbauen zu müssen
° Komplett feuerverzinktes Trägersystem
° Geräteträgertraversen passend für flexible Verschraubung vorbereitet.

Material:  verzinkter Stahl
Anzahl Kühlmaschinen:  1
Rahmenabmessung:  ca. 1.25 x 1.30 m (LxB)
Gewicht:  max. 42.0 kg
Rahmenhöhe  ca. 300 mm - 400 mm (einstellbar)
Aufstellfläche:  ca. 1.35 x 1.45 m = 1.95 m²

Komplettsystem besteht aus:
2x Querträger

2x Längsträger

4x Füße

2x Geräteträgertraverse 2x Wannenträgertraverse
Menge: 1,000 St

**1.4.1.3 Ölprotektor für vorstehende Position**
Ölprotektor für vorstehende Position
Auffang- und Rückhaltesystem für wassergefährdende Stoffe, wie z.B. Maschinenöle, in Aluminiumausführung mit Koaleszenzabscheider.

Auffang- und Rückhaltesysteme aus Aluminium verhindern im Leckagefall, das Öl oder andere Leichtflüssigkeiten ins Grundwasser gelangen und die Umwelt schädigen. Austretendes Öl wird gemäß den gesetzlichen Vorgaben im eloxierten Koaleszenzabscheider aufgenommen und in der Auffangwanne zurück gehalten. Regenwasser kann durch den Auslauf ablaufen. Die Koaleszenzabscheiderkassette ist in die Auffangwanne integriert und hält durch ihr Design auch Laub und andere Schmutzartikel zurück. Die Abscheiderkassette ist nach einer Haverie leicht auszutauschen. Die optional erhältliche Beheizung hält den Ablauf Eisfrei. Unterstützt wird die Beheizung durch die hohe Wärmeleitfähigkeit  des Werkstoff Aluminium.

Auffangwanne aus Werkstoff: AIMg3 eloxiert E6EV1 (Aluminium Natur)
Wandstärke 2mm
Koaleszenzabscheiderkassette aus Aluminium blau eloxiert
ausgestattet mit einem Laubschutzgitter

Abmessungen
(Höhe x Breite x Tiefe):80x1200x500 mm
Auffangvolumen:  2,4 Liter
Menge: 1,000 St
Nachtragsstatus: erkannt

**1.4.1.4 Kabelfernbedienung**
Kabelfernbedienung

Beleuchtetes Display
Echtzeituhr, 7-Tage-Wochentimer, Sommer- Winterzeitautomatik
Temperaturwahlbegrenzung
Auswahl Betriebsmode (Kühlen | Heizen | Entfeuchten | Ventilieren)
Einstellen der Temperatur von 16° bis 30° C
Auswahl der Lüftergeschwindigkeit in 3 Stufen
Individuelle Luftleitklappensteuerung für 4-Wege-Deckenkassetten
Exakte Fehlercode-Anzeige
Filter-Reset-Button und Kindersicherung
Raumtemperatursensor
Farbton RAL 9010
Menge: 1,000 St

##### 1.4.2 Verrohrung und Zubehör

*Hinweis: Hinweis Montage*
Für die nachfolgenden Positionen gilt die Verlegung in Gebäuden bei einer Arbeitshöhe bis 3,6 m.

**1.4.2.1 Vorisolierte, zöllige Kupferrohrleitung -1/4 Zoll**
Vorisolierte, zöllige Kupferrohrleitung -1/4 Zoll

Vorisolierte Kupferrohrleitung, Ringware, isoliert mit weißer und verstärkter Isolation, reißfest mit einer Dämmstärke von 10 mm. Druckgeprüft. Zugelassen für die Kältemittel R 407c und R 410A.
Unter Schutzgas gelötet, in Kühlschrankqualität SF Cu, Toleranzen nach DIN 1788 und 8905, Ausführung der Installation nach DIN 8975 sowie VGB 20/BGV D4, einschl. aller Formteile, Befestigungs-, und Dichtungsmaterialien sowie Kälteschellen, Rohrträger, Profilschienen und Abhängungen mit Gewindestangen von der Decke bzw. dem Dach. Die Montage- und Abhanghöhen können dem zuvor genannten Hinweistext entnommen werden.

Kältemittelleitungsdurchmesser außen: 1/4“ = 6,35 mm
Menge: 100,000 m

**1.4.2.2 Vorisolierte, zöllige Kupferrohrleitung 3/8 Zoll**
Vorisolierte, zöllige Kupferrohrleitung 3/8 Zoll
wie zuvor beschrieben, jedoch:

Kältemittelleitungsdurchmesser außen: 3/8“ = 9,52 mm
Menge: 25,000 m

**1.4.2.3 Vorisolierte, zöllige Kupferrohrleitung 1/2 Zoll**
Vorisolierte, zöllige Kupferrohrleitung 1/2 Zoll
wie zuvor beschrieben, jedoch:

Kältemittelleitungsdurchmesser außen: 1/2“ = 12,70 mm
Menge: 75,000 m

**1.4.2.4 Beschriebene Kältemittelleitungen und Geräte evakuieren**
Beschriebene Kältemittelleitungen und Geräte evakuieren
und nach Vorschrift mit Kältemittel R 410 A füllen, für die genannten Luftkühler und Verflüssiger, einschl. aller
Nebenarbeiten
Die Außeneinheiten sind mit Kältemittel R 410 A vorgefüllt.
Abgerechnet wird  über diese Position die erforderliche Nachfüllmenge vom Kältemittel R 410 a

zusätzliche Kältemittelmenge = je kg
Menge: 5,000 kg

**1.4.2.5 Rohrabschottung für nichtbrennbare Rohrleitungen bis 10 mm**
Rohrabschottung für nichtbrennbare Rohrleitungen bis 10 mm in Massivbauteilen mit allgemeinem bauaufsichtlichem Prüzeugnis nach DIN 4102-11.
Feuerwiderstandsfähige Rohrabschottung mit Uni Matte, Erstellung einer Rohrabschottung in der Feuerwiderstandsklasse R 90.
Das System ist geeignet für nichtbrennbare Rohrleitungen, die durchgängig mit brennbaren bzw. nichtbrennbaren Dämmstoffen gedämmt sind.
Die Ausführung muss gemäß den Bestimmungen des ABP erfolgen. Die ordnungsgemäße Ausführung ist vom Ersteller der Abschottung nach Abschluss der Arbeiten durch eine Übereinstimmungserklärung zu bescheinigen. Der Einbau mit "Null-Abstand" muss möglich sein. Die notwendige Schutzisolierung ist im EInheitspreis einzukalkulieren.
Menge: 4,000 St

**1.4.2.6 Rohrabschottung wie vor jedoch für Rohrleitungen von 10 bis 16 mm**
Menge: 4,000 St

##### 1.4.3 Elektroverkabelung und Zubehör

*Hinweis: Zusätzliche Vorbemerkung Kabel (offene Verlegung)*
Zusätzliche Vorbemerkung Kabel (offene Verlegung)

Bei den nachfolgenden Kabeln und Leitungen ist immer
eine betriebsfertige Installation, einschl. der
erforderlichen Werkzeuge, Gerüste, Leitern,
Kabelzugmaschinen, Kabeltrommel-Leihgebühren
einzukalkulieren. Alle Kabel und Leitungen sind inkl.
Kupfer anzubieten. Eine sep. Verrechnung des
Kupferanteils findet nicht statt.
Das Absetzen und Einführen der Kabel ist mit einzukalkulieren
Alle nachfolgend beschriebenen Kabel Leitungen sind in
der Verlegeart "Verlegen auf vorhandener Kabelbühne,
offenen Kanälen und mit vorhandenen Kabelsammelhaltern
oder auf Wänden/Decken (ohne Schlitz und Stemmarbeiten)
oder im Kabelgraben" zu liefern und zu verlegen.

**1.4.3.1 Einseitige Anschlüsse von Kabel und Leitungen an Geräte**
Einseitige Anschlüsse von Kabel und Leitungen an Geräte
wie Außengeräte usw., einschl. Klein-, Klemm- und Anschlussmaterial sowie der
Funktionsüberprüfung und Einstellen der Schutzorgane
für Kabel und Leitungen bis 5 x 2,5 mm²
Menge: 3,000 St

**1.4.3.2 Einseitige Anschlüsse von Kabel und Leitungen an Geräte**
Einseitige Anschlüsse von Kabel und Leitungen an Geräte
wie zuvor beschrieben, jedoch:
für Kabel und Leitungen bis 5 x 1,5 mm²
Menge: 3,000 St

**1.4.3.3 Einseitige Anschlüsse von Kabel und Leitungen an Geräte**
Einseitige Anschlüsse von Kabel und Leitungen an Geräte
wie zuvor beschrieben, jedoch:
für Kabel und Leitungen bis 3x1,5 mm²
Menge: 6,000 St

**1.4.3.4 Einseitige Anschlüsse von Kabel und Leitungen an Geräte**
Einseitige Anschlüsse von Kabel und Leitungen an Geräte
wie Außengeräte usw., einschl. Klein-, Klemm- und Anschlussmaterial sowie der
Funktionsüberprüfung und Einstellen der Schutzorgane
für Kabel und Leitungen bis 4 x 2 x 0,8 mm²
Menge: 6,000 St

**1.4.3.5 Kunststoffmantelleitungen -Betriebsfertig installieren-**
Kunststoffmantelleitungen -Betriebsfertig installieren-
NYM-I 5 x 2,5 mm²,
mit oder ohne Schutzleiter, entspr. den örtlichen
Anforderungen, mit Befestigung an Mauerwerk, Beton,
Putz, Eisenkonstruktion oder dergl., mit Reihen-Druck-Schellen max. Abstände 0,25 m, Leitung auf Maß schneiden, auslegen, ausrichten, befestigen, absetzen, ausprüfen, einschl. Klein-, Isolier- und Befestigungsmaterial, liefern, betriebsfertig  und funktionsfähig montieren
Menge: 50,000 m

**1.4.3.6 Kunststoffmantelleitung wie vor,**
Kunststoffmantelleitung wie vor,
jedoch NYM-I 5 x 1,5 mm²
Menge: 1,000 m

**1.4.3.7 Kunststoffmantelleitung wie vor,**
Kunststoffmantelleitung wie vor,
jedoch NYM-I 7 x 1,5 mm²
Menge: 50,000 St

**1.4.3.8 LiYCY 2x0,75qmm wie vor**
LiYCY 2x0,75qmm wie vor
Verwendung:
Steuerleitung für Mess-, Signal-, Steuer- und Regeltechnik in der Elektronik, sowie Prozess- und Maschinensteuerung. Erhöhter Störschutz und erhöhte mechanische Belastbarkeit.

Aufbau:
Leiter: Cu-Litze, blank
Aderisolation: PVC nach VDE 0207
Verseilung: Adern in Lagen
Abschirmung: Cu-Geflecht, vz
Bedeckung ca. 85%
Mantel: PVC nach VDE 0207
Mantelfarbe: grau, RAL 7001

Technische Eigenschaften:
Betriebsspannung: 350 V
Prüfspannung: 800 V
Temperaturbereich:
ruhend: -30°C bis +70°C
bewegt: -5°C bis +70°C
Biegeradius: min. 15 x AD

liefern und betriebsfertig verlegen
Menge: 50,000 m

**1.4.3.9 J-Y ST Y 6X2X0.8 QMM**
J-Y ST Y 6X2X0.8 QMM

Cu-Leiter blank, massiv, 0,8 mm Ø, Aderisolation aus
PVC nach DIN VDE 0207 Teil 4, Mischungstyp YI1,
Isoliernennwanddicke 0,4 mm, Ader- und
Paarkennzeichnung nach DIN VDE 0815
Adern zu Paaren, Paare zu Lagen verseilt,
Seelenbewicklung mit Kunststofffolie
kunststoffkaschierte Alu-Folie und Beidraht,
Außenmantel aus flammwidrigem PVC, grau, Mischungstyp
YM1 nach DIN VDE 0207 Teil 5, Mantelwanddicke nach DIN
VDE 0815 Tabelle 19
PVC selbstverlöschend und flammwidrig nach DIN VDE 0482
Teil 265-2-1/ EN 50265-2-1/IEC 60332-1 (entspricht DIN
VDE 0472 Teil 804 Prüfart B)
Die verwendeten Materialien bei der Fertigung sind
silicon- und cadmiumfrei und frei von
lackbenetzungsstörenden Substanzen.

liefern und in verschiedenen Längen
betriebsfertig  und funktionsfähig montieren
Menge: 50,000 m

**1.4.3.10 Kunststoffpanzerrohr M25**
Kunststoffpanzerrohr M25 aus Hart-PVC,
mit VDE-Prüfzeichen, temperaturbeständig von
- 6 øC bis + 60 øC, Ausführung in AS, C, F nach VDE 0605,
einschl. aller erforderl. Steckmuffen, Endhüllen sowie Klein-, Isolier- und Befestigungsmaterial, liefern und als offene Rohrinstallation an Wänden, Decken auf Putz betriebsfertig
montieren.
Menge: 20,000 m

##### 1.4.4 Kondensatleitung

*Hinweis: Schalldämmendes Abfluss-Verbundrohr aus PP-C*
Schalldämmendes Hausabflusssystem für Entwässerungs- anlagen nach DIN EN 12056 und DIN 1986-100.

Rohre:
3-schichtiges, mineralstoffverstärktes Verbundrohr aus halogenfreien Kunststoffen, Innenschichte aus PP-C, schalldämmende Mittelschichte aus PP-TV mineralstoffverstärktes Compound,
Außenschichte aus PP-C.
Angeformte Steckmuffe mit montagefertiger, werkseitig eingelegtem Lippendichtring

Formstücke:
Einschichtige, mineralstoffverstärkte Formstücke aus halogenfreien Polypropylen mit Steckmuffe und werkseitig eingelegtem Lippendichtring.

**1.4.4.1 Schalldämmendes Abflussrohr aus PP-C (DN/OD 32)**
Schalldämmendes Abflussrohr aus PP-C
wie zuvor beschrieben in: DN/OD 32
Menge: 20,000 m

*Hinweis: Formstücke als Zulage*

**1.4.4.2 Bogen DN/OD 32**
Bogen DN/OD 32
in den erforderlichen Winkelgraden
Menge: 18,000 St

**1.4.4.3 Abzweig DN/OD 32**
Abzweig DN/OD 32 in allen Abgangsdimensionen gleich
oder kleiner DN 32, in allen Gradzahlen
Menge: 2,000 St

**1.4.4.4 Doppelmuffe DN/OD 32**
Menge: 8,000 St

**1.4.4.5 Muffenstopfen DN/OD 32**
Menge: 1,000 St

**1.4.4.6 Schelle DN 50/40/32**
Schelle DN 50/40/32
mit Mutter M8
einschl. Schalldämm-Set
bestehend aus Gestellschraube verzinkt mit Schlitz 6/60, Beilagscheibe M6, Schalldämmelement rund, Schalldämmelement eckig mit Einlochgrundplatte, Qualitätsdübel M8,  Befestigung an Montage-, Ankerschiene oder mit zugelassenen Dübeln aus Metall, einschl. galvanisch verzinkten Gewindestangen, Schrauben, etc.
Menge: 16,000 St

**1.4.4.7 Kondensatpumpe**
Kondensatpumpe mit Schwimmerschalter und Alarm. Sehr flexibel und klein für den Einbau in Wandgeräte oder Kabelkanal.
Komplett vergossen. Potentialfreier Alarmkontakt

Ansaughöhe 1 m
Förderhöhe max. 8 m
Fördermenge 14 l/h

Geräuschpegel: nur 21 dB(A) in 1 m Entfernung

Abmessungen (HxBxT):
Pumpenblock: 28x165x28 mm
Schwimmerschalter: 40x75x40 mm
Menge: 1,000 St

**1.4.4.8 Anschluss an den Kondensatstutzen der Wandgeräte DN 32/40**
Anschluss an den Kondensatstutzen der Wandgeräte
DN 32/40, einschl. Ablaufanschluss unter Mitlieferung des erforderlichen Tropfwassertrichters,
einschl. Kleinmaterial
Menge: 1,000 St

**1.4.4.9 Anschluss an Abwasserleitung**
Anschluss für Kondensatleitung am vorh. SW-Rohr.
Ein T-Stück in die Leitung aus SML einbauen und die Kondensatleitung anschließen.

Das erforderliche Material wie
1x T-Stück DN 100
3x CV-Verbinder DN 100
1x Konfix DN 100
ist in diese Position mit einzukalkullieren.
Menge: 1,000 St

##### 1.4.5 Stundenlohn; Sonderarbeiten; Sonstiges

*Hinweis: Für unvorhergesehene Arbeiten und Änderungen*
Unvorhergesehene Arbeiten, die im Zuge der Montage
auftreten, werden zum besonderen Nachweis berechnet.
Die Stundenverrechnungssätze enhalten unaufgeliedert:

-  die Lohn- und Gehaltskosten einschl. vermögenswirksamer Leistungen
-  die tariflichen und übertrariflichen Zuschläge
-  die Gemeinkosten, Wagnis und Gewinn
-  Fahrgelder, Auslösungen und Wegegelder
-  Beiträge an die tariflichen Sozialkassen

Der Stundenverrechnungssatz gilt unabhängig von der
Anzahl der abgerechneten Stunden und den Bestimmungen
der Stundenlohnabrechnungsvorschriften VOB/B § Nr. 3
findet für Stundenlohnarbeiten keine Anwendung.
Stundenlohnarbeiten dürfen nur auf Anordnung oder mit
Zustimmung des örtlichen Bauführers des Auftraggebers
durchgeführt werden.
Stundenlohnarbeiten sind wöchentlich abzurechnen.
Facharbeitenstundensätze werden nur für Facharbeiten
anerkannt, wenn diese von Facharbeitern ausgeführt
werden. Für Arbeiten, die von Helfern ausgeführt
wurden, bzw. für die keine Facharbeiten erforderlich
sind, werden nur Helferstundensätze anerkannt,
unabhängig davon, ob Facharbeiter für die Ausführung
eingesetzt worden sind.
Auf den Tagelohnzetteln sind die ausgeführten
Arbeitsleistungen einschl. Begründung aufzuführen.
Arbeitsbeginn und Arbeitsende ist mit Datum und Uhrzeit
anzugeben. Die ausführende Person ist namentlich zu
nennen.
Zuschläge für Aufsichts- und Bauleitungspersonal sind
einzukalkulieren.

**1.4.5.1 für einen gewerblichen Arbeitnehmer Helfer**
für einen gewerblichen Arbeitnehmer mit ausübender Tätigkeit nach Lohngruppe 1 (Helfer), einschließlich Lohnnebenkosten
Menge: 4,000 Std

**1.4.5.2 für einen gewerblichen Arbeitnehmer Monteur**
für einen gewerblichen Arbeitnehmer mit ausübender Tätigkeit nach Lohngruppe 4 (Monteur), einschließlich Lohnnebenkosten
Menge: 4,000 Std

**1.4.5.3 für einen gewerblichen Arbeitnehmer Obermonteur**
für einen gewerblichen Arbeitnehmer mit ausübender Tätigkeit nach Lohngruppe 6 (Obermonteur, auch Regelungstechniker), einschließlich Lohnnebenkosten
Menge: 4,000 Std

**1.4.5.4 Kernbohrung mit einem Durchmesser von d=50 bis d=100 mm**
Kernbohrung mit einem Durchmesser von d=50 bis d=100 mm in Vollsteinmauerwerk bis zu einer Tiefe von l = 30 cm
herstellen.
Menge: 2,000 St

**1.4.5.5 Kernbohrungen mit einem Durchmesser von d=50 bis d=100 mm**
Kernbohrungen mit einem Durchmesser von d=50 bis d=100
mm in Stahlbeton bis zu einer Tiefe von l = 30 cm herstellen.
Menge: 2,000 St

**1.4.5.6 Kernbohrungen mit einem Durchmesser von d=100 bis d=150 mm**
Kernbohrungen mit einem Durchmesser von d=50 bis d=100
mm in Stahlbeton bis zu einer Tiefe von l = 30 cm herstellen.
Menge: 2,000 St

**1.4.5.7 Dämmpaketverlängerung für v.g Dachdurchführung**
Katalog-Nr. 25
Dämmpaketverlängerung  für v.g Dachdurchführung
Lippendichtung für 2-teilige Dachdurchführung, erforderlich für Dämmstoffstärken ab 160 mm.
Verlängert um 110 mm.
Liefern und fachgerecht einbauen.
Menge: 1,000 St

**1.4.5.8 Dachdurchführungs-Set DN 150**
Katalog-Nr. 24
Dachdurchführungs-Set DN 150
für Energieleitungen mit Unterrohr, DN 150/160, 2-teilig, wärmegedämmt mit jeweils 4 Rohrbögen
Anschlussart Oberteil:
a) PPO-Flansch
b) Bitumen-Manschette (500 x 500 mm)
c) Kunststoff-Manschette nach Wahl (500 x 500 mm)
in Kombination mit Unterteil, für Dämmstoffstärken von 50 bis 160mm
Anschlussart Unterteil:
a) PPO-Flansch
b) Bitumen-Manschette (500 x 500 mm)
Rohrbogen-Set DN 125/150 für Kabeldurchführung
Für Kernbohrung 220 mm
Details mit Dachdecker abstimmen und zum Einbau an Dachdecker übergeben!
Menge: 1,000 St

**1.4.5.9 Inbetriebnahme und Dokumentation (Revisionsunterlagen)**
Inbetriebnahme und Dokumentation (Revisionsunterlagen)
für die Installationsanlagen die im LV aufgeführt sind. Dokumentation der Inbetriebnahme mit Erstellung der Messprotokolle,  Teilnahme der Projektleiter an den wöchentlichen Baubesprechungen vom Beginn der Montage an. Teilnahme an Ausführungsbesprechungen und Koordinierung mit den anderen haustechnischen Gewerken (Sanitär/ Heizung/ Elektro/MSR-Technik etc.) während der Bauzeit. Einweisung des Bedienungspersonals und Erstellung der Dokumentations- und Revisionsunterlagen nach den anerkannten Regeln der Technik. Die nachfolgend beschriebenen Unterlagen sind in dreifacher Ausfertigung in DIN-A4-Ordnern, gegliedert mit Einlegeregister und Inhaltverzeichnis, mit der Schlussrechnung zu übergeben.
1-fach komplett auf Datenträger.

Vorgabe zur Erstellung der Revisionsunterlagen
gem. DIN6026 und VOB/C DIN18381 für TGA

1)  Notrufnummer, komplette Anschrift des  Auftragnehmers inkl. Ansprechpartner für  Störfälle

2)  Inhaltsverzeichnis

3)  Technische Daten
  a)  Kennwerte
  b)  Auslegedaten
  c)  Betriebsmittel
  d)  Gerätekarten und Ersatzteillisten mit Angabe
  des Garantiezeitraums
  e)  bauaufsichtliche Zulassungen
  f)  Herstellerangaben/Händlerverzeichnis
  i)  Pflegeanweisung/Pflegemittel
  ia)  Der mind. Pflegeintervall und
  Angabe der Pflegeart
  ib)  Das zu verwendende Pflegemittel
  mit Bescheinigung der
  Umweltverträglichkeit
  ic)  Hersteller/Händler
  id)  Kundenstützpunkt mit Anschrift
  und Telefonnummer
  ie)  Entsorgungshinweis/
  Umweltverträglichkeit

4)  Anlagebeschreibung / Prozessschema
  a)  Konzeptschema (Übersichtsschemata,
  Versorgungsschemata, Konzeptpläne)
  b)  Prinzipschemata (Prozessschemata,
  Hydraulikschemata, Strangschemata)
  c)  Einstellungen der Drosselorgane (STA) usw.

5)  Systembeschreibung / Funktionsbeschreibung
  a)  Bedienungsanleitung
  b)  System- und Funktionsbeschreibung
  ia)  für den Techniker
  ib)  für den Nutzer
  c)  GA-Prinzipschema
  d)  GA-Software Dokumentation und Applikation

6)  Energie- und Medienmesskonzept
  a)  Messstellenübersicht
  b)  Messstellenprinzipschema (MPS),
  Zählerkenndaten zu Bestandszeichnungen

7)  Dokumentation In- und Außerbetriebnahme

8)  Ersatzteilliste

9)  Störung / Pannenfälle

10)  Liste mit Störmeldungen unter Angaben der  Priorität

11)  Protokolle
  a)  Abnahmeprotokoll
  b)  Behördliche Genehmigungen und
  Abnahmeprotokolle
  c)  Behördliche Prüfbescheinigungen und
  Werkstattatteste
  d)  Inbetriebnahmeprotokoll (BG - und VDE -
  Vorschriften)
  e)  Sachverständigenabnahme
  f)  Fachunternehmerbescheinigung
  g)  Bestätigung und Einhaltung der MLAR
  h)  Bestätigung und Einhaltung der LÜAR
  i)  Druckprobe, Spülprotokolle etc.
  j)  Zulassungsbescheinigung
  k)  Mess- und Einweisungsprotokolle

Die Zeichnungen (Zeichnungen der AG und Zeichnungen des AN) sind mit allen formalen, technischen und funktionellen Angaben (Darstellungen, wo nicht ausdrücklich anders gefordert, im Rahmen der VOB Teil C) zu versehen und erfassen den Endzustand des ausgeführten Bauelementes/Bauteils bzw. der ausgeführten Anlagen nach der Abnahme.
Alle Bauelemente, Bauteile und Anlagenteile sind maßstabsgerecht zu zeichnen bzw. darzustellen und mit Bezugsmaßen zu versehen. Alle Bauelemente, Bauteile oder Anlagen sind durch eine eindeutige Beschreibung kenntlich zu machen

Die Revisionspläne sind entsprechend der vom BLB vorgegebenen Layer-Liste mit einem CAD-Programm anzufertigen. Die Layer-Liste und Plot-Stil-Tabelle werden dem Auftragnehmer gemäß den Vorgaben vom BLB zur Verfügung gestellt.

12)  Bestandsunterlagen
  a)  Revisionszeichnungen in die letztgültigen
  Architekten- oder Fundamentpläne, nach
  Absprache mit dem Architekten
  b)  Bei technischen Anlagen:
  ia)  Montagezeichnung/Installationsplan, als
  Bestandsplan; M 1:50
  ib)  Detailzeichnungen; M 1:20
  ic)  Schemata der technischen Anlagen
  id)  Schemata der regel- und
  elektrotechnischen Anlagen
  c)  Kabelpläne des Schaltschrankes
  ia)  Aufstellungs- und Prinzipschaltpläne
  d)  Rangierpläne von Schwachstromverteiler
  e)  Stromlauf-, Klemmen-, Verdrahtungs- und
  Regelpläne
  f)  Außen- und Innenansicht der Schaltschränke
  g)  Programm- und Quelldateien der System- und
  Steuerungsprogramme
  h)  Regel- und Schaltschemata für MSR-Technik
  (mit eingetragenen DDC-Parametern aller
  digitalen und analogen Ein- und Ausgänge)
  i)  Datenpunktlisten
  j)  Schaltschemata zusätzlich auf Folie
  gezogen zum Aushang in der Technikzentrale
  k)  Diagramme und Kennlinienfelder, z.B. für
  Umwälzpumpen
  l)  Die kompletten Bestandsunterlagen sind in
  digitalisierter Form, als .dwg- oder .dxf-Datei,
  Plotfile und/oder Layerliste auf CD zu brennen

Bestandsunterlagen Beschreibung
Diese umfasst z.B. die Bereiche:

13)  Wartung
  a)  Wartungsplan/Wartungsvertrag gemäß VDMA-
  Richtlinien
  b)  Wartungsanweisung/Wartungsvorschriften

Allgemeiner Hinweis: Alle Unterlagen sind in Ordnern abgeheftet zusammenzustellen. Dabei sind 3 gleiche Sätze anzufertigen
Menge: 1,000 St

**1.4.5.10 Gestellung der Gerüste bis 4 m**
Gestellung von modular erweiterbanren Gerüsten und Arbeitsbühnen für Montagehöhen von 2,00 bis 6,00m im Innen- und Aussenbereich für alle anfallenden Arbeiten über die gesamte Bauzeit von einschl. Transport, Auf- und Abbau, für die Dauer der Montage.
Menge: 1,000 St
